# K-Uni BN Physik Grundinstandsetzung
Angebotsaufforderung (GAEB DA XML 3.3, DA83)
Projekt: K-Uni BN
Währung: EUR
Auftraggeber: Bau- und Liegenschaftsbetrieb NRW, NL Köln, Domstraße 55-73, 50668 Köln, Telefon 0221-35660-0, Fax 0221-35660-999, E-Mail 0221-k.poststelle@blb.nrw.de
Erstellt mit: FUTURA, FUTURA Version 9.1.03.77, 13.11.2025

## 302 Schadstoffsanierung

*Hinweis: Baubeschreibung*
Gegenstand der Gesamtmaßnahme ist die Grundinstandsetzung (Brandschutz, Erneuerung TGA und Elektroanlagen, Schadstoffsanierung, Errichtung eines Ersatzneubaus, etc)des Physikalischen Instituts der Universität Bonn, Nußallee 12 in 53115 Bonn.

Das Physikalische Institut umfasst insgesamt sieben Bauteile, die an die Nussallee und den Sabottaweg angrenzen. Die hier beschriebenen Leistungen beziehen sich ausschließlich auf den historisch denkmalgeschützten Altbau (Gebäudeteil I) sowie Bauteil III und untergeordnet Bauteil V.

Das Hauptgebäude (Bauteil I) ist 1912 errichtet worden und steht unter Denkmalschutz. Es beinhaltet neben einem Hörsaalbereich, Seminarräume, Bibliothek, div. Werkstätten und Büroräume. Als weitere Besonderheit des Physikalischen Institutes ist die Elektronen-Stretcher-Anlage (ELSA) zu berücksichtigen. Aufgrund dieser Anlage und daraus folgernden zulässigen Nutzlasten sind Einschränkungen sowohl in der Baustelleneinrichtung als auch bei der möglichen Gerüsterstellung zu berücksichtigen.
Der Baukörper sowie die raumbildenden Wände bestehen überwiegend der Bauzeit entsprechend Úus Ziegelmauerwerk. Das Gebäude verfügt über ein Kellergeschoss und 4 Vollgeschosse. Im gesamten Bauteil sind überwiegend Büro- und Arbeitsräume untergebracht.'dIm Kellergeschoss befinden sich Lagerräume, Werkstätten, Arbeitsräume sowie die Heizzentrale. Der nordöstliche Teil des Altbaus besteht im Wesentlichen aus den physikalischen Laboren mit den anliegenden Sozialräumen im EG, der Bibliothek im 1. OG und dem Hörsaal im 2. OG. Dieses Bauteil ist durch verschiedene Anbauten im EG und 1. OG an der hofseitigen Fassade ergänzt worden, im Einzelnen das Stahllager, die Werkstatt, eine Erweiterung der Bibliothek sowie diverse Vordächer. Das Bauteil I besitzt dabei 2 Dachräume. Einer der Dachräume im Bauteil I befindet sich oberhalb des Seminarraums und des Hörsaals. Der Zugang erfolgt über eine Tür im Treppenraum C. Die Tragkonstruktion des Daches besteht aus einer Stahlkonstruktion. Über diesen Dachraum ist der Aufzugsmaschinenraum des Aufzugs am Treppenraum C erreichbar. Der zweite Dachraum im Bauteil I befindet sich oberhalb der Büroräume des 2. Obergeschosses und ist über eine Luke mit Treppe im Kopierraum erreichbar. Der Zugang des Dachraums ist über einen Laufsteg bis ca. zur Hälfte des Bauteils möglich.

Die Experimentierhalle mit angrenzenden Bürobereichen, (Bauteil III), wurde gemäß den vorliegenden Informationen in den 1980er Jahren erbaut. Der Bürobereich ist dreigeschossig. Über dem 1. OG des Bürobereiches wurde angabegemäß auf dem ehemaligen Flachdach das 2.OG des Bürobereiches errichtet. Über dem ehemaligen Flachdach der Experimentierhalle erfolgte der Aufbau eines neuen Pultdaches, wodurch ein Dachraum entstand. Das Bauteil III sei in Massivbauweise, Wände aus Mauerwerk und Beton und Decken aus Beton, errichtet worden. Die Errichtung des 2.OG über dem 1.OG des Bürobereiches sei in Holzbauweise mit Flachdach entstanden.

Die Kondensatorenhalle (Bauteil V) wurde Mitte der 1960er Jahre errichtet. Das Bauteil ist zu allen Seiten offen und in Stahlbauweise mit einem flach geneigten Pultdach in Profilblechdeckung ausgeführt.

Beigefügte Unterlagen:
Bestandszeichnungen, Schadstoffgutachten, Sanierungskonzept
Die Einsicht und Kenntnis der Gutachten ist für die Kalkulation des LV´s und grundsätzlich für den geplanten Rückbau zwingend erforderlich.

BE-Flächen
Als Baustelleneinrichtungsfläche ist die Parkplatzfläche vor dem Physikalischen Institut zu nutzen.

Nach Beendigung der Arbeiten sind die benutzten Flächen zu reinigen und in sauberem Zustand an den AG zu übergeben. Flurschäden, die vom AN oder seinem Beauftragten während der Bauzeit auf der Baustelle das Maß an Unvermeidbarem überschreiten oder fahrlässig hervorgerufen werden, gehen zu Lasten des AN.
Alle vom AN benutzten Flächen, Wege und Straßen sind dauernd zu unterhalten, zu säubern und nach Beendigung aller Bau- und Abbrucharbeiten wieder vollständig Instand zu setzen. Straßenkanten sind an den Abfahrtsstellen gegen Beschädigung zu schützen. Material- und Unterkunftsgebäude werden bauseits nicht zur Verfügung gestellt.

*Hinweis: Vorbemerkung*
Bauablauf:
Die Sanierungs- und Entkernungsmaßnahme wird in zwei Bauabschnitte unterteilt. Zwischen den Bauabschnitten ist die Baustelle durch den AN zu räumen. Es ist mit einer Unterbrechung von mehreren Monaten zu rechnen.

Containergestellung
Der AG stellt im Außenbereich nur in sehr begrenztem Maße Flächen für die Container Aufstellung zur Verfügung. Die Baustelleneinrichtung ist mit der örtlichen Objektüberwachung des AG abzustimmen. Die Einrichtung ist derart zu gestalten, dass die Mitarbeiter des AN die Arbeitspausen oder Mittagspausen usw. dort auch verbringen.Sonstige Flächen innerhalb und außerhalb des Gebäudes können nur nach Zuweisung der Objektüberwachung für einen abgestimmten Zeitraum benutzt werden und sind nach Aufforderung vollständig geräumt, unbeschädigt und gereinigt der Objektüberwachung zu übergeben.Unberechtigt d.h. ohne die Zustimmung der Objektüberwachung abgestelltes Material, Werkzeug usw. kann seitens der Objektüberwachung zu Lasten des AN abgefahren und entsorgt, wahlweise auch an anderer Stelle abgestellt werden.

Lärmschutz
Der Auftragnehmer hat die AW-Baulärm zu beachten.
Gem. der Allgemeinen Verwaltungsvorschrift zum Schutz gegen Baulärm - Geräuschimmissionen - (AW Baulärm) sind für die schalltechnische Bewertung dieser Arbeiten und der damit verbundenen Arbeitsweise und Geräteeinsatz die Richtwerte nach 3.1.1. b) AW Baulärm für Gebiete, in denen vorwiegend gewerbliche Anlagen untergebracht sind anzunehmen (tagsüber 65 dB (A) nachts 50 dB (A)).

Zugänge, Zuwegung
Zufahrtsbereich zu den BE-Flächen zur Aufrechterhaltung des Fahrzeugverkehrs: Für den An-/Abtransport ist die Belastungsklasse SLW 60 einzuhalten. Auf dem gesamten Gelände der Liegenschaft gilt die StVO und die StVZO.

Wasser- und Stromanschluss
Erforderliche Übergabepunkte für Strom, Wasser und Abwasser sind durch den AN beim jeweiligen Versorger zu beschaffen.
Baustrom: Anschlussmöglichkeit nicht vorhanden. Der AN hat sich mit dem örtlichen Stromversorger ins Benehmen zu setzen oder, gemäß LV, einen Baustromgenerator bereitzustellen.
Bauwasser: Wasserleitung über Unterflurhydrant. Der AN hat die Anschlussleitungen eigenständig zu erkunden.
Abwasser: Einleitstellen auf dem Parkplatz vorhanden, Einleitgenehmigung ist durch den AN zu beziehen.
Die Herstellungs- und Unterhaltungskosten trägt der AN.

Die Unterverteilung (bis 100 m) obliegt dem AN. Leitungen, die über Straßen verlaufen sind vor dem Verkehr zu schützen.
Ein Standrohr zur Wasserentnahme ist seitens AN zu stellen, bzw. von der Stadt Bonn anzumieten. Das Verlegen/ Vorhalten/ Sichern und Demontieren von Wasserschläuchen, bis 100 m obliegt dem AN und wird nicht gesondert vergütet.
Die entstehenden Abwässer werden in das Kanalnetz der Liegenschaft (Mischsystem) eingeleitet.

Ortsbesichtigung/ Rückfragen
Da die nachfolgenden Beschreibungen nur einen groben Überblick über die örtlichen Verhältnisse (Topographie, Zufahrten, Transportwege, etc.) darstellen, ist eine Ortsbesichtigung vor Abgabe eines Angebotsempfehlenswert.

Aufsichtsführender/ Baufacharbeiter
Während der gesamten Abbruchmaßnahme wird die Anwesenheit von Baufacharbeitern/-innen in ausreichender Anzahl vorausgesetzt. Weiterhin ist mind. eine Aufsichtsführende Person einzusetzen.

Arbeitszeiten
Es gelten die gesetzlichen/behördlichen Bestimmungen hinsichtlich der Arbeitszeiten für Baustellentätigkeiten. Von den Regelungen abweichende Ausführungen, sind anzeige-/genehmigungspflichtig und mit dem AG abzusprechen. Etwaige bauliche und betriebliche Maßnahmen zur Begrenzung des Baulärms gem. Bundesimmissionsschutzgesetz (BImSchG), sind im Bedarfsfall zu treffen.
Das Arbeiten sind von Montag bis Samstag zwischen 07:00 Uhr und 20:00 Uhr gestattet.

Baubesprechungen
Der AN verpflichtet sich, nach Maßgabe der Bauleitung an den turnusmäßigen (ca. alle 14 Tage) Baustellenbesprechungen teilzunehmen. Die Bauleitung behält sich vor, auch kurzfristige Termine bei Bedarf anzusetzen.

Verschmutzung öffentl. Verkehrsflächen
Jegliche Verunreinigung (Bauschutt, Abfall, etc.) auf öffentlichen Verkehrsflächen oder in sonstigen Bereichen bzw. Flächen, sind umgehend unaufgefordert zu beseitigen.

Gerüstarbeiten
Der AN wird auf die eigenverantwortliche Einhaltung der Unfallverhütungsvorschriften und Beachtung der Baustellenordnung ausdrücklich hingewiesen.

Bautageberichte/ Dokumentation
Der AN ist verpflichtet, Bautagesberichte zu führen und davon dem AG und der Bauleitung eine Durchschrift zu übergeben. Die Bautageberichte müssen gem. VOB geführt werden und die Angaben enthalten, die für die Ausführung oder Abrechnung des Vertrages von Bedeutung sein können, z.B. über Wetter, Temperatur, Zahl und Art der eingesetzten Großgeräte, Anzahl der eingesetzten Mitarbeiter und deren Namen, den wesentlichen Abbruchfortschritt, Beginn und Ende von Leistungen, Leistungsänderungen, bestimmte Arten der Ausführung, Unterbrechungen der Arbeitszeit mit Angabe der Gründe, Unfälle, Behinderung und sonstige Vorkommnisse. Die Bautagesberichte sind innerhalb von drei Tagen Projektintern (über EDV) dem Bauleiter zur Verfügung zu stellen.

Transport / Entsorgung
Die Einhaltung der behördlichen Vorschriften, insbesondere das Vorliegen einer Transport- Genehmigung, die Einhaltung der Transport- und Verpackungsvorschriften der Gefahrengutverordnung Straße, Mautgebühren, sind Sache des AN und in die Angebotspreise einzurechnen.
Ausbau, Bereitstellung, Aufladen, Transport und Abladen sowie Entsorgung sind zu berücksichtigen und in die Kosten der Einheitspreise einzukalkulieren. Die ordnungsgemäße Entsorgung sämtlicher Materialien ist nachzuweisen. Der AN wird auf die eigenverantwortliche Einhaltung aller Normen, Verordnungen und Regeln ausdrücklich hingewiesen.

Sicherheit- und Gesundheitsschutz
Sämtliche zur ordnungsgemäßen Ausführung erforderlichen Schutz- und Sicherungsmaßnahmen nach Vorschrift der Bauberufsgenossenschaft sind einzuhalten, entsprechend der Baustellenverordnung vom 10. Juni 1998 und deren Ergänzungen. Es wird ein Plan des Sicherheit- und Gesundheitskoordinators gemäß Baustellenverordnung (SIGE-Plan) erstellt, der bei der Ausführung der Gewerke zu beachten ist. Ferner ist den Anweisungen des verantwortlichen SiGeKo auf der Baustelle unbedingt und jederzeit Folge zu leisten. Der Sicherheit- und Gesundheitsschutz ist entsprechend den gesetzlichen Bestimmungen, der BauBG, Unfall- Verhütungsvorschriften und Beachtung der Baustellenordnung ausdrücklich hingewiesen, etwaige Kosten zur Einhaltung der Arbeitsschutzmaßnahmen werden nicht gesondert vergütet.

------------ Ende der Vorbemerkungen -------------

### Titel 01 Sanierung BT 1 & BT 3

#### Untertitel 01.01 Baustelleneinrichtung

*Hinweis: Hinweis zu Pos. 01.01.10*
Baustellencontainer des AN
Einrichten, Vorhalten, Betreiben und Räumen von Baustellencontainern für die Erbringung eigener Leistungen über die gesamte Dauer der Maßnahme

*Hinweis: Hinweis zu Pos. 01.01.10*
Soweit nicht gesondert ausgeschrieben, sind sämtliche Kosten für die Leistungen der Baustelleneinrichtung inkl. Herstellen und Räumen der Ver- und Entsorgungsanschlüsse in die Pos. 1.1.10 einzurechnen.

**01.01.0010 Baustelle einrichten**
STLB-Bau 2022-04 000
Baustelle für sämtliche aufgeführte Leistungen, einrichten, Flächen sind im Lageplan ausgewiesen.
Menge: 1,000 St
Leistungsbereich: 000
Kostengruppe DIN 276 2018-12: 394000000

**01.01.0020 Baustelle räumen**
STLB-Bau 2022-04 000
Baustelle für sämtliche aufgeführte Leistungen, räumen, im Baugrund befindliche Teile der Baustelleneinrichtung (z. B. Fundamente, Pfähle, Leitungen, Kanäle) räumen.
Menge: 1,000 St
Leistungsbereich: 000
Kostengruppe DIN 276 2018-12: 394000000

**01.01.0030 Sanitärcontainer aufstellen räumen doppelwandig wärmegedämmt L 6m B 3m**
STLB-Bau 2022-04 000
Sanitärcontainer, aufstellen und räumen, beheizbar, elektrisch, doppelwandig, wärmegedämmt, Einzelcontainer-Länge 6 m, Einzelcontainer-Breite über 2,5 bis 3 m, Standplatz auf vorh. tragfähigen ebenen Untergrund,
Herstellen und Räumen der Ver- und Entsorgungsanschlüsse des Containers innerhalb der Baustelleneinrichtung werden gesondert vergütet, Warten und Betreiben werden gesondert vergütet, 2 WC, 2 Urinale, 3 Waschplätze, 2 Duschplätze, Wasserversorgung mit Kalt- und Warmwasser, Raum eingerichtet.
Menge: 1,000 St
Leistungsbereich: 000
Kostengruppe DIN 276 2018-12: 394000000

**01.01.0040 Sanitärcontainer vorhalten doppelwandig wärmegedämmt L 6m B 3m**
STLB-Bau 2022-04 000
Sanitärcontainer, vorhalten, Reinigung wird gesondert vergütet, beheizbar, elektrisch, Energiekosten werden gesondert vergütet, doppelwandig, wärmegedämmt, Einzelcontainer-Länge 6 m, Einzelcontainer-Breite über 2,5 bis 3 m, 2 WC, 2 Urinale, 3 Waschplätze, 2 Duschplätze, Wasserversorgung mit Kalt- und Warmwasser, Raum eingerichtet,
Positionsmenge = Produkt aus '
1 Stck.'
(Vorhaltemenge)
mal '
70 Wochen'
(Vorhaltedauer).
Menge: 70,000 StWo
Leistungsbereich: 000
Kostengruppe DIN 276 2018-12: 394000000

**01.01.0050 Bauwagen Wasch- Toilettenraum reinigen werktäglich Mo-Fr**
STLB-Bau 2022-04 000
Bauwagen für Wasch-, Toilettenraum, reinigen durch Feuchtwischen aller Oberflächen mit geeigneten Reinigungsmitteln, einschl. Leeren von Abfallbehältern, werktäglich (Montag bis Freitag),
Positionsmenge = Produkt aus '
1 Stck.'
(Reinigungsmenge)
mal '
70 Wochen'
(Reinigungsdauer).
Menge: 70,000 StWo
Leistungsbereich: 000
Kostengruppe DIN 276 2018-12: 394000000

**01.01.0060 Abwasseranschluss DN100 herstellen räumen**
STLB-Bau 2022-04 000
Anschluss innerhalb der Baustelleneinrichtung für die Abwasserentsorgung der sanitären Einrichtungen der Wasch- und Toilettenwagen, Anschlussleitung aus Kunststoffrohr, DN 100, herstellen und räumen.
Menge: 1,000 St
Leistungsbereich: 000
Kostengruppe DIN 276 2018-12: 394000000

**01.01.0070 Abwasseranschluss DN100 vorhalten**
STLB-Bau 2022-04 000
Anschluss innerhalb der Baustelleneinrichtung für die Abwasserentsorgung der sanitären Einrichtungen der Wasch- und Toilettenwagen, Anschlussleitung aus Kunststoffrohr, DN 100, vorhalten,
Positionsmenge = Produkt aus '
1 Stück'
(Vorhaltemenge)
mal '
70 Wochen'
(Vorhaltedauer).
Menge: 70,000 StWo
Leistungsbereich: 000
Kostengruppe DIN 276 2018-12: 394000000

**01.01.0080 Wasseranschluss DN25 herstellen räumen**
STLB-Bau 2022-04 000
Anschluss innerhalb der Baustelleneinrichtung für die Wasserversorgung der sanitären Einrichtungen der Wasch- und Toilettenwagen, Anschlussleitung aus flexiblem Schlauch, DN 25, herstellen und räumen.
Menge: 1,000 St
Leistungsbereich: 000
Kostengruppe DIN 276 2018-12: 394000000

**01.01.0090 Wasseranschluss DN25 vorhalten**
STLB-Bau 2022-04 000
Anschluss innerhalb der Baustelleneinrichtung für die Wasserversorgung der sanitären Einrichtungen der Wasch- und Toilettenwagen, Anschlussleitung aus flexiblem Schlauch, DN 25, vorhalten,
Positionsmenge = Produkt aus '
1 Stück'
(Vorhaltemenge)
mal '
70 Wochen'
(Vorhaltedauer).
Menge: 70,000 StWo
Leistungsbereich: 000
Kostengruppe DIN 276 2018-12: 394000000

*Hinweis: Hinweis zu Pos. 01.01.100*
Leistungen inkl. Verlegen/ Vorhalten/ und Demontieren von Wasserschläuchen, bis 100 m., inkl. sämtliche Betriebs-, Vorhaltekosten.

Die Kosten für den Wasserverbrauch trägt der AG.

**01.01.0100 Bauwasseranschluss einrichten räumen**
STLB-Bau 2022-04 000
Bauwasseranschluss am Hydranten einrichten und räumen.
Menge: 1,000 St
Leistungsbereich: 000
Kostengruppe DIN 276 2018-12: 394000000

**01.01.0110 Bauwasseranschluss vorhalten**
STLB-Bau 2022-04 000
Bauwasseranschluss am Hydranten vorhalten,
Positionsmenge = Produkt aus '
1 Stück'
(Vorhaltemenge)
mal '
70 Wochen'
(Vorhaltedauer).
Menge: 70,000 StWo
Leistungsbereich: 000
Kostengruppe DIN 276 2018-12: 394000000

*Hinweis: Hinweis zu Pos. 01.01.0120*
Inkl. Baustromverteilerkasten, mit Stromzähler, mit vorgeschriebenen Prüfungsintervallen. Verlegen/ Vorhalten/ und Demontieren von Unterverteilung im gesamten Baustellenbereich und Gebäude auf allen Etagen, bis 100 m.

Die Kosten für den Stromverbrauch trägt der AG.

**01.01.0120 Baustromanschluss einrichten räumen**
Baustromanschluss einrichten und räumen.
Menge: 1,000 St
Kostengruppe DIN 276 2018-12: 394000000

**01.01.0130 Baustromanschluss vorhalten**
Baustromanschluss vorhalten,
Positionsmenge = Produkt aus
1 Stück
(Vorhaltemenge)
mal
70 Wochen
(Vorhaltedauer).
Menge: 70,000 StWo
Kostengruppe DIN 276 2018-12: 394000000

*Hinweis: Hinweis zu Pos. 01.01.140*
Inkl. Baustromverteilerkasten, mit Stromzähler, mit vorgeschriebenen Prüfungsintervallen. Verlegen/ Vorhalten/ und Demontieren von Unterverteilung im gesamten Baustellenbereich, bis 100 m.

**01.01.0140 Stromerzeugungsanlage BaustromversorgungEinzelbetrieb Dieselmotor flüssigkeitsgekühlt, aufstellen und räumen**
Aufstellen und räumen von Stromerzeugungsanlage zur Baustromversorgung, Leistung und Auslegung ausreichend dimensioniert im Rahmen der Rückbaumaßnahme, inkl. aller Betriebsmittel und Wartung
Inkl. Baustromverteiler
Menge: 1,000 St
Kostengruppe DIN 276 2018-12: 394000000

**01.01.0150 Stromerzeugungsanlage BaustromversorgungEinzelbetrieb Dieselmotor flüssigkeitsgekühlt, vorhalten**
Vorhalten von Stromerzeugungsanlage zur Baustromversorgung, Leistung und Auslegung ausreichend dimensioniert im Rahmen der Rückbaumaßnahme, inkl. aller Betriebsmittel und Wartung, inkl. Baustromverteiler
Positionsmenge = Produkt aus
1 St
(Vorhaltemenge)
mal
 70 Wo
(Vorhaltedauer)
Menge: 70,000 StWo
Kostengruppe DIN 276 2018-12: 394000000

**01.01.0160 Absperrung von öffentlichen Verkehrsflächen - Genehmigung**
Einholen einer verkehrsrechtlichen Genehmigung und Sondernutzungserlaubnis bei der Stadt Bonn zur Sperrung von öffentlichen Verkehrsflächen im Bereich der Baustelleneinrichtungsfläche, Flächengröße ca. 200 m²: (Parkplatzfläche) für einen Zeitraum von 70 Wochen.
Die anfallenden Verwaltungs- und Nutzungsgebühren trägt der AN.
Menge: 1,000 St
Kostengruppe DIN 276 2018-12: 394000000

**01.01.0170 Absperrung von öffentlichen Verkehrsflächen - Beschilderung**
Aufstellen, Vorhalten und Räumen von Absperrgittern inkl. ausreichender Beschilderung zur Sperrung von öffentlichen Verkehrsflächen im Bereich der Baustelle (Flächengröße ca. 200 m²) für einen Zeitraum von 70 Wochen.
Menge: 1,000 St
Kostengruppe DIN 276 2018-12: 394000000

**01.01.0180 Bürocontainer aufstellen räumen doppelwandig wärmegedämmt L 6m B 3m Büro Wasch- Toilettenraum**
STLB-Bau 2022-04 000
Bürocontainer, aufstellen und räumen, zur Nutzung durch den AG, beheizbar, elektrisch, doppelwandig, wärmegedämmt, Einzelcontainer-Länge 6 m, Einzelcontainer-Breite über 2,5 bis 3 m, Standplatz auf vorh. tragfähigen ebenen Untergrund,
Herstellen und Räumen der Ver- und Entsorgungsanschlüsse des Containers innerhalb der Baustelleneinrichtung werden gesondert vergütet, Warten und Betreiben werden gesondert vergütet, für Büro einschl. Wasch- und Toilettenraum, ein WC, ein Waschplatz, Wasserversorgung mit Kalt- und Warmwasser, ein Arbeitsplatz, Raum eingerichtet, mit 2 Tischen, Maße L/B 1/2 m, 5 Stühle je Tisch, mit einem Aktenregal für 3 Ordnerhöhen.
Menge: 1,000 St
Leistungsbereich: 000
Kostengruppe DIN 276 2018-12: 394000000

**01.01.0190 Bürocontainer vorhalten doppelwandig wärmegedämmt L 6m B 3m Büro Wasch- Toilettenraum**
STLB-Bau 2022-04 000
Bürocontainer, vorhalten, Reinigung wird gesondert vergütet, zur Nutzung durch den AG, beheizbar, elektrisch, Energiekosten trägt AG, doppelwandig, wärmegedämmt, Einzelcontainer-Länge 6 m, Einzelcontainer-Breite über 2,5 bis 3 m, für Büro einschl. Wasch- und Toilettenraum, ein WC, ein Waschplatz, Wasserversorgung mit Kalt- und Warmwasser, ein Arbeitsplatz, Raum eingerichtet, mit 2 Tischen, Maße L/B 1/2 m, 5 Stühle je Tisch, mit einem Aktenregal für 3 Ordnerhöhen,
Positionsmenge = Produkt aus '
1 Stück'
(Vorhaltemenge)
mal '
70 Wochen'
(Vorhaltedauer).
Menge: 70,000 StWo
Leistungsbereich: 000
Kostengruppe DIN 276 2018-12: 394000000

**01.01.0200 Schutzzaun versetzbar Stahlrohrrahmen verz Vergitterung H 2m aufstellen**
STLB-Bau 2024-04 000
Schutzzaun, versetzbar, auf unbefestigtem Untergrund, aus Einzelelementen mit verzinktem Stahlrohrrahmen und Vergitterung, verschraubt, mit Leuchtstutzen, mit Standfüßen, Zaunoberkante über Oberfläche Gelände 2 m, aufstellen.
Menge: 120,000 m
Leistungsbereich: 000
Kostengruppe DIN 276 2018-12: 394000000

**01.01.0210 Schutzzaun versetzbar Stahlrohrrahmen verz Vergitterung H 2m vorhalten**
STLB-Bau 2024-04 000
Schutzzaun, versetzbar, auf unbefestigtem Untergrund, aus Einzelelementen mit verzinktem Stahlrohrrahmen und Vergitterung, verschraubt, mit Leuchtstutzen, mit Standfüßen, Zaunoberkante über Oberfläche Gelände 2 m, vorhalten,
Positionsmenge = Produkt aus '
120m'
(Vorhaltemenge)
mal '
70 Wochen'
(Vorhaltedauer).
Menge: 8400,000 mWo
Leistungsbereich: 000
Kostengruppe DIN 276 2018-12: 394000000

**01.01.0220 Schutzzaun versetzbar Stahlrohrrahmen verz Vergitterung H 2m räumen**
STLB-Bau 2024-04 000
Schutzzaun, versetzbar, auf unbefestigtem Untergrund, aus Einzelelementen mit verzinktem Stahlrohrrahmen und Vergitterung, verschraubt, mit Leuchtstutzen, mit Standfüßen, Zaunoberkante über Oberfläche Gelände 2 m, räumen.
Menge: 120,000 m
Leistungsbereich: 000
Kostengruppe DIN 276 2018-12: 394000000

**01.01.0230 Tor Metallgitter B 3,25-3,5m H 1,75-2m einbauen**
STLB-Bau 2024-04 000
Behelfsmäßiges Tor, 2-flügelig, aus Metallgitter, vorgefertigt, im Schutzzaun, Breite über 3,25 bis 3,5 m, Höhe über 1,75 bis 2 m, einbauen.
Menge: 2,000 St
Leistungsbereich: 000
Kostengruppe DIN 276 2018-12: 394000000

**01.01.0240 Tor Metallgitter B 3,25-3,5m H 1,75-2m vorhalten**
STLB-Bau 2024-04 000
Behelfsmäßiges Tor, 2-flügelig, aus Metallgitter, vorgefertigt, im Schutzzaun, Breite über 3,25 bis 3,5 m, Höhe über 1,75 bis 2 m, vorhalten,
Positionsmenge = Produkt aus '
2 St'
(Vorhaltemenge)
mal '
70 Wo.'
(Vorhaltedauer).
Menge: 140,000 StWo
Leistungsbereich: 000
Kostengruppe DIN 276 2018-12: 394000000

**01.01.0250 Tor Metallgitter B 3,25-3,5m H 1,75-2m räumen**
STLB-Bau 2024-04 000
Behelfsmäßiges Tor, 2-flügelig, aus Metallgitter, vorgefertigt, im Schutzzaun, Breite über 3,25 bis 3,5 m, Höhe über 1,75 bis 2 m, räumen.
Menge: 2,000 St
Leistungsbereich: 000
Kostengruppe DIN 276 2018-12: 394000000

**01.01.0260 Aufbau Abbau fahrbare Arbeitsbühne 1,5kN/m2 2Lagen H 4m**
STLB-Bau 2023-10 001
Aufbauen, Abbauen fahrbare Arbeitsbühne DIN EN 1004-1, Gebrauchsüberlassung wird gesondert vergütet, Lastklasse 2 (1,5 kN/m2), 2 genutzte Gerüstlagen, Höhe der obersten Gerüstlage 4 m, im Gebäude, Arbeitsfläche bis 5 m2.
Menge: 5,000 St
Leistungsbereich: 001
Kostengruppe DIN 276 2018-12: 394000000

**01.01.0270 Umsetzen fahrbare Arbeitsbühne 1,5kN/m2 2Lagen H 4m**
STLB-Bau 2023-10 001
Umsetzen fahrbare Arbeitsbühne DIN EN 1004-1, Lastklasse 2 (1,5 kN/m2), 2 genutzte Gerüstlagen, Höhe der obersten Gerüstlage 4 m, im Gebäude, Länge des waagerechten Transportweges im Mittel bis 25 m, Arbeitsfläche bis 5 m2.
Menge: 2000,000 St
Leistungsbereich: 001
Kostengruppe DIN 276 2018-12: 394000000

**01.01.0280 Gebrauchsüberlassung fahrbare Arbeitsbühne 1,5kN/m2 2Lagen H 4m**
STLB-Bau 2023-10 001
Gebrauchsüberlassung für fahrbare Arbeitsbühne DIN EN 1004-1,
Positionsmenge = Produkt aus '
5 Stk.'
(Gebrauchsüberlassungsmenge)
mal '
70 Wochen'
(Gebrauchsüberlassungsdauer)
Lastklasse 2 (1,5 kN/m2), 2 genutzte Gerüstlagen, Höhe der obersten Gerüstlage 4 m, im Gebäude, Arbeitsfläche bis 5 m2.
Menge: 350,000 StWo
Leistungsbereich: 001
Kostengruppe DIN 276 2018-12: 394000000

**01.01.0290 Dokumentation Ausführung Bericht**
STLB-Bau 2022-04 014
Dokumentation der Ausführung als Bericht, einschl. Überlassung des Bautagebuches.
Menge: 1,000 St
Leistungsbereich: 014
Kostengruppe DIN 276 2018-12: 394000000

**01.01.0300 Entsorgungskonzept**
Erstellen eines Entsorgungskonzeptes für die bei den Sanierungs- und Rückbauarbeiten anfallenden Abfälle zur Vorlage bei der Stadt Königswinter,
In dem Entsorgungskonzept sind die gewählten
Entsorgungswege für Verwertung bzw. Beseitigung aufzulisten. Das Entsorgungskonzept ist 2 Wochen vor Ausführungsbeginn der Bauleitung des AG
vorzulegen.
Menge: 1,000 St
Kostengruppe DIN 276 2018-12: 394000000

#### Untertitel 01.02 Entrümpelung

*Hinweis: Hinweis zu Pos. 01.02.10*
Aufnahme und Entfernung von Mobiliar, Sperrmüll und Elektroschrott, sonstige Maschinen und Geräte aus den Gebäuden, welche nicht fest mit dem Gebäude verbunden sind, bestehend aus Restbeständen wie z. B. Büro- und Aktenschränke, Schreibtische, Rollcontainer, Regale, Tische, Stühle, Sofas, allgemeiner Sperrmüll und Elektroschrott, Reinigungsgeräte, Kleingeräte,
Sonstige Maschinen und Kücheneinrichtung einschließlich dazugehöriger Kabelschrott, Steckverbindungen, vorhandene Anschlüsse sowie Entfernung sonstiger vorfindbare Einrichtungsgegenstände, Dekoration- und Ausstellungsgegenstände.

**01.02.0010 Inventar entfernen 1-100kg**
Inventar entfernen, Einzelgewicht über 1 bis 100 kg.
Auf Baustelle bereitstellen, im Behälter des AN.
Menge: 10,000 t
Kostengruppe DIN 276 2018-12: 394000000

#### Untertitel 01.03 Schadstoffsanierung

*Hinweis: Hinweis zu Pos. 01.03.10- 01.03.980*
Die Einsichtnahme und Kenntnis der Gutachten und des Sanierungskonzeptes (den Unterlagen beigelegt) ist zur Kalkulation und Durchführung der Maßnahme erforderlich.

Aufgrund der sehr begrenzten BE-Fläche im Außenbereich ist davon auszugehen, dass die anfallenden Abfälle, insbesondere asbesthaltige Abfälle, mehrmals innerhalb des Gebäudes umgelagert werden müssen. Der Mehraufwand ist in die jeeweiligen Einzelpositionen mit einzukalkulieren und wird nicht gesondert vergütet.

Grundsätzlich ist ein gemeinsames Aufmaß vor Ort (mit dem AG oder eines Vertreters des AG) durchzuführen.

*Hinweis: Hinweis zu Pos. 01.03.10- 01.03.980*
Die Feinreinigung der Sanierungsbereiche nach Abschluss der Maßnahme ist Bestandteil der TRGS 519/ TRGS 521/ PCB-Richtlinie und wird nicht gesondert vergütet.

**01.03.0010 Personendekontaminationseinheit 1-Kammer einseitig bespannt PE-Folie selbstschl.Tür L 1 m B 1 m H 2,3 m Reinigungsvorric**
STLB-Bau 2025-04 000
Personendekontaminationseinheit als Einkammerschleuse, für Arbeiten nach TRGS 519, Aufstellung im Innenbereich, Untergrundfläche befestigt und versiegelt, einseitig bespannt mit gewebeverstärkter PE-Folie, mit selbstschließenden Türen,
Länge '1'
m,
Breite '1'
m,
Höhe '2.3'
m, mit Reinigungsvorrichtung,
aufbauen.
Menge: 3,000 St
Leistungsbereich: 000
Kostengruppe DIN 276 2018-12: 394000000

**01.03.0020 Personendekontaminationseinheit 1-Kammer einseitig bespannt PE-Folie selbstschl.Tür L 1 m B 1 m H 2,3 m Reinigungsvorric**
STLB-Bau 2025-04 000
Personendekontaminationseinheit als Einkammerschleuse, für Arbeiten nach TRGS 519, Aufstellung im Innenbereich, Untergrundfläche befestigt und versiegelt, einseitig bespannt mit gewebeverstärkter PE-Folie, mit selbstschließenden Türen,
Länge '1'
m,
Breite '1'
m,
Höhe '2.3'
m, mit Reinigungsvorrichtung,
reinigen und abbauen.
Menge: 3,000 St
Leistungsbereich: 000
Kostengruppe DIN 276 2018-12: 394000000

**01.03.0030 Personendekontaminationseinheit 1-Kammer einseitig bespannt PE-Folie selbstschl.Tür L 1 m B 1 m H 2,3 m Reinigungsvorric**
STLB-Bau 2025-04 000
Personendekontaminationseinheit als Einkammerschleuse, für Arbeiten nach TRGS 519, Aufstellung im Innenbereich, Untergrundfläche befestigt und versiegelt, einseitig bespannt mit gewebeverstärkter PE-Folie, mit selbstschließenden Türen,
Länge '1'
m,
Breite '1'
m,
Höhe '2.3'
m, mit Reinigungsvorrichtung,
umsetzen auf einer Ebene.
Menge: 10,000 St
Leistungsbereich: 000
Kostengruppe DIN 276 2018-12: 394000000

**01.03.0040 Personendekontaminationseinheit 1-Kammer einseitig bespannt PE-Folie selbstschl.Tür L 1 m B 1 m H 2,3 m Reinigungsvorric**
STLB-Bau 2025-04 000
Personendekontaminationseinheit als Einkammerschleuse, für Arbeiten nach TRGS 519, Aufstellung im Innenbereich, Untergrundfläche befestigt und versiegelt, einseitig bespannt mit gewebeverstärkter PE-Folie, mit selbstschließenden Türen,
Länge '1'
m,
Breite '1'
m,
Höhe '2.3'
m, mit Reinigungsvorrichtung,
vorhalten und Betreiben für die Nutzung Dritter,
Positionsmenge = Produkt aus '
3 Stück'
(Vorhaltemenge)
mal '
10 Woche'
(Vorhaltedauer).
Menge: 30,000 StWo
Leistungsbereich: 000
Kostengruppe DIN 276 2018-12: 394000000

**01.03.0050 Personendekontaminationseinheit 4-Kammer vorgefertigte El. Schleusung 1Person Unterdruckh. selbstschl.Tür Riegel L 1 m B**
STLB-Bau 2025-04 000
Personendekontaminationseinheit nach TRGS 519 als 4-Kammerschleuse, mit Schleusenbeheizung, mit außenluftgestützter Schleusenspülung, Aufstellung im Innenbereich, Untergrundfläche befestigt und versiegelt, aus vorgefertigten Elementen, für Schleusung einer Person, mit selbständiger Unterdruckhaltung, Luftführung mit Rückschlagklappen und selbstschließenden Türen mit Verriegelungssystem,
Länge '1'
m,
Breite '1'
m,
Höhe '2.3'
m, mit Reinigungsvorrichtung als Wasserdusche, einschl. Abwasserreinigungsanlage,
aufbauen.
Menge: 4,000 St
Leistungsbereich: 000
Kostengruppe DIN 276 2018-12: 394000000

**01.03.0060 Personendekontaminationseinheit 4-Kammer vorgefertigte El. Schleusung 1Person Unterdruckh. selbstschl.Tür Riegel L 1 m B**
STLB-Bau 2025-04 000
Personendekontaminationseinheit nach TRGS 519 als 4-Kammerschleuse, mit Schleusenbeheizung, mit außenluftgestützter Schleusenspülung, Aufstellung im Innenbereich, Untergrundfläche befestigt und versiegelt, aus vorgefertigten Elementen, für Schleusung einer Person, mit selbständiger Unterdruckhaltung, Luftführung mit Rückschlagklappen und selbstschließenden Türen mit Verriegelungssystem,
Länge '1'
m,
Breite '1'
m,
Höhe '2.3'
m, mit Reinigungsvorrichtung als Wasserdusche, einschl. Abwasserreinigungsanlage,
umsetzen auf einer Ebene.
Menge: 99,000 St
Leistungsbereich: 000
Kostengruppe DIN 276 2018-12: 394000000

**01.03.0070 Personendekontaminationseinheit 4-Kammer vorgefertigte El. Schleusung 1Person Unterdruckh. selbstschl.Tür Riegel L 1 m B**
STLB-Bau 2025-04 000
Personendekontaminationseinheit nach TRGS 519 als 4-Kammerschleuse, mit Schleusenbeheizung, mit außenluftgestützter Schleusenspülung, Aufstellung im Innenbereich, Untergrundfläche befestigt und versiegelt, aus vorgefertigten Elementen, für Schleusung einer Person, mit selbständiger Unterdruckhaltung, Luftführung mit Rückschlagklappen und selbstschließenden Türen mit Verriegelungssystem,
Länge '1'
m,
Breite '1'
m,
Höhe '2.3'
m, mit Reinigungsvorrichtung als Wasserdusche, einschl. Abwasserreinigungsanlage,
geschossweise umsetzen.
Menge: 10,000 St
Leistungsbereich: 000
Kostengruppe DIN 276 2018-12: 394000000

**01.03.0080 Personendekontaminationseinheit 4-Kammer vorgefertigte El. Schleusung 1Person Unterdruckh. selbstschl.Tür Riegel L 1 m B**
STLB-Bau 2025-04 000
Personendekontaminationseinheit nach TRGS 519 als 4-Kammerschleuse, mit Schleusenbeheizung, mit außenluftgestützter Schleusenspülung, Aufstellung im Innenbereich, Untergrundfläche befestigt und versiegelt, aus vorgefertigten Elementen, für Schleusung einer Person, mit selbständiger Unterdruckhaltung, Luftführung mit Rückschlagklappen und selbstschließenden Türen mit Verriegelungssystem,
Länge '1'
m,
Breite '1'
m,
Höhe '2.3'
m, mit Reinigungsvorrichtung als Wasserdusche, einschl. Abwasserreinigungsanlage,
vorhalten und Betreiben für die Nutzung Dritter,
Positionsmenge = Produkt aus '
4 Stück'
(Vorhaltemenge)
mal '
70 Wochen'
(Vorhaltedauer).
Menge: 280,000 StWo
Leistungsbereich: 000
Kostengruppe DIN 276 2018-12: 394000000

**01.03.0090 Materialdekontaminationseinheit 2-Kammer vorgefertigte El. einseitig bekleidet Platte abwaschbar Luftwechseleinr. selbst**
STLB-Bau 2025-04 000
Materialdekontaminationseinheit nach TRGS 519 als 2-Kammerschleuse, aus vorgefertigten Elementen, einseitig bekleidet mit Platten, Oberfläche abwaschbar, mit Luftwechseleinrichtung in der Weißkammer, Volumenstrom gerichtet in den Schwarzbereich, mit selbstschließenden Türen mit Verriegelungssystem, mit Reinigungsvorrichtung als Luftdusche,
mit Rolltorelementen,
Länge '2'
m,
Breite '2'
m,
Höhe '2'
m, aufbauen.
Menge: 4,000 St
Leistungsbereich: 000
Kostengruppe DIN 276 2018-12: 394000000

**01.03.0100 Materialdekontaminationseinheit 2-Kammer vorgefertigte El. einseitig bekleidet Platte abwaschbar Luftwechseleinr. selbst**
STLB-Bau 2025-04 000
Materialdekontaminationseinheit nach TRGS 519 als 2-Kammerschleuse, aus vorgefertigten Elementen, einseitig bekleidet mit Platten, Oberfläche abwaschbar, mit Luftwechseleinrichtung in der Weißkammer, Volumenstrom gerichtet in den Schwarzbereich, mit selbstschließenden Türen mit Verriegelungssystem, mit Reinigungsvorrichtung als Luftdusche,
mit Rolltorelementen,
Länge '2'
m,
Breite '2'
m,
Höhe '2'
m,
umsetzen auf einer Ebene.
Menge: 99,000 St
Leistungsbereich: 000
Kostengruppe DIN 276 2018-12: 394000000

**01.03.0110 Materialdekontaminationseinheit 2-Kammer vorgefertigte El. einseitig bekleidet Platte abwaschbar Luftwechseleinr. selbst**
STLB-Bau 2025-04 000
Materialdekontaminationseinheit nach TRGS 519 als 2-Kammerschleuse, aus vorgefertigten Elementen, einseitig bekleidet mit Platten, Oberfläche abwaschbar, mit Luftwechseleinrichtung in der Weißkammer, Volumenstrom gerichtet in den Schwarzbereich, mit selbstschließenden Türen mit Verriegelungssystem, mit Reinigungsvorrichtung als Luftdusche,
mit Rolltorelementen,
Länge '2'
m,
Breite '2'
m,
Höhe '2'
m,
geschossweise umsetzen.
Menge: 10,000 St
Leistungsbereich: 000
Kostengruppe DIN 276 2018-12: 394000000

**01.03.0120 Materialdekontaminationseinheit 2-Kammer vorgefertigte El. einseitig bekleidet Platte abwaschbar Luftwechseleinr. selbst**
STLB-Bau 2025-04 000
Materialdekontaminationseinheit nach TRGS 519 als 2-Kammerschleuse, aus vorgefertigten Elementen, einseitig bekleidet mit Platten, Oberfläche abwaschbar, mit Luftwechseleinrichtung in der Weißkammer, Volumenstrom gerichtet in den Schwarzbereich, mit selbstschließenden Türen mit Verriegelungssystem, mit Reinigungsvorrichtung als Luftdusche,
mit Rolltorelementen,
Länge '2'
m,
Breite '2'
m,
Höhe '2'
m,
reinigen und abbauen.
Menge: 4,000 St
Leistungsbereich: 000
Kostengruppe DIN 276 2018-12: 394000000

**01.03.0130 Materialdekontaminationseinheit 2-Kammer vorgefertigte El. einseitig bekleidet Platte abwaschbar Luftwechseleinr. selbst**
STLB-Bau 2025-04 000
Materialdekontaminationseinheit nach TRGS 519 als 2-Kammerschleuse, aus vorgefertigten Elementen, einseitig bekleidet mit Platten, Oberfläche abwaschbar, mit Luftwechseleinrichtung in der Weißkammer, Volumenstrom gerichtet in den Schwarzbereich, mit selbstschließenden Türen mit Verriegelungssystem, mit Reinigungsvorrichtung als Luftdusche,
mit Rolltorelementen,
Länge '2'
m,
Breite '2'
m,
Höhe '2'
m,
vorhalten und Betreiben für die Nutzung Dritter,
Positionsmenge = Produkt aus '
4 Stück'
(Vorhaltemenge)
mal '
70 Wochen'
(Vorhaltedauer).
Menge: 280,000 StWo
Leistungsbereich: 000
Kostengruppe DIN 276 2018-12: 394000000

**01.03.0140 Unterdruckanlage Raum 500-1000m3 8Luftwechsel/h aufbauen**
STLB-Bau 2025-04 000
Unterdruckanlage mit Schwebstofffilter, einschl. Vor- und Zwischenfilter, für einen Unterdruck von mind. 20 Pa, Abscheidegrad nach TRGS 519, für kontrollierte Lufthaltung, einschl. Kontrollgerät mit kontinuierlicher Aufzeichnung und optischer Warneinrichtung und akustischer Warneinrichtung, Größe des Abschottungsraumes über 500 bis 1000 m3, mind. 8-facher Luftwechsel/Stunde, aufbauen, Aufstellung in Gebäuden.
Menge: 2,000 St
Leistungsbereich: 000
Kostengruppe DIN 276 2018-12: 394000000

**01.03.0150 Unterdruckanlage Raum 500-1000m3 8Luftwechsel/h reinigen abbauen**
STLB-Bau 2025-04 000
Unterdruckanlage mit Schwebstofffilter, einschl. Vor- und Zwischenfilter, für einen Unterdruck von mind. 20 Pa, Abscheidegrad nach TRGS 519, für kontrollierte Lufthaltung, einschl. Kontrollgerät mit kontinuierlicher Aufzeichnung und optischer Warneinrichtung und akustischer Warneinrichtung, Größe des Abschottungsraumes über 500 bis 1000 m3, mind. 8-facher Luftwechsel/Stunde, reinigen und abbauen, anfallende Abfälle werden gesondert vergütet, Aufstellung in Gebäuden.
Menge: 2,000 St
Leistungsbereich: 000
Kostengruppe DIN 276 2018-12: 394000000

**01.03.0160 Unterdruckanlage Raum 500-1000m3 8Luftwechsel/h umsetzen**
STLB-Bau 2025-04 000
Unterdruckanlage mit Schwebstofffilter, einschl. Vor- und Zwischenfilter, für einen Unterdruck von mind. 20 Pa, Abscheidegrad nach TRGS 519, für kontrollierte Lufthaltung, einschl. Kontrollgerät mit kontinuierlicher Aufzeichnung und optischer Warneinrichtung und akustischer Warneinrichtung, Größe des Abschottungsraumes über 500 bis 1000 m3, mind. 8-facher Luftwechsel/Stunde, umsetzen auf einer Ebene, Aufstellung in Gebäuden.
Menge: 2,000 St
Leistungsbereich: 000
Kostengruppe DIN 276 2018-12: 394000000

**01.03.0170 Unterdruckanlage Raum 500-1000m3 vorhalten**
STLB-Bau 2025-04 000
Unterdruckanlage mit Schwebstofffilter, einschl. Vor- und Zwischenfilter, für einen Unterdruck von mind. 20 Pa, Abscheidegrad nach TRGS 519, für kontrollierte Lufthaltung, einschl. Kontrollgerät mit kontinuierlicher Aufzeichnung und optischer Warneinrichtung und akustischer Warneinrichtung, Größe des Abschottungsraumes über 500 bis 1000 m3, vorhalten,
Positionsmenge = Produkt aus '
2 Stück'
(Vorhaltemenge)
mal '
5 Wochen'
(Vorhaltedauer)
Aufstellung in Gebäuden.
Menge: 10,000 StWo
Leistungsbereich: 000
Kostengruppe DIN 276 2018-12: 394000000

**01.03.0180 Unterdruckanlage Raum 50-200m3 8Luftwechsel/h aufbauen**
STLB-Bau 2025-04 000
Unterdruckanlage mit Schwebstofffilter, einschl. Vor- und Zwischenfilter, für einen Unterdruck von mind. 20 Pa, Abscheidegrad nach TRGS 519, für kontrollierte Lufthaltung, einschl. Kontrollgerät mit kontinuierlicher Aufzeichnung und optischer Warneinrichtung und akustischer Warneinrichtung, Größe des Abschottungsraumes über 50 bis 200 m3, mind. 8-facher Luftwechsel/Stunde, aufbauen, Aufstellung in Gebäuden.
Menge: 4,000 St
Leistungsbereich: 000
Kostengruppe DIN 276 2018-12: 394000000

**01.03.0190 Unterdruckanlage Raum 50-200m3 8Luftwechsel/h reinigen abbauen**
STLB-Bau 2025-04 000
Unterdruckanlage mit Schwebstofffilter, einschl. Vor- und Zwischenfilter, für einen Unterdruck von mind. 20 Pa, Abscheidegrad nach TRGS 519, für kontrollierte Lufthaltung, einschl. Kontrollgerät mit kontinuierlicher Aufzeichnung und optischer Warneinrichtung und akustischer Warneinrichtung, Größe des Abschottungsraumes über 50 bis 200 m3, mind. 8-facher Luftwechsel/Stunde, reinigen und abbauen, anfallende Abfälle werden gesondert vergütet, Aufstellung in Gebäuden.
Menge: 4,000 St
Leistungsbereich: 000
Kostengruppe DIN 276 2018-12: 394000000

**01.03.0200 Unterdruckanlage Raum 50-200m3 8Luftwechsel/h umsetzen**
STLB-Bau 2025-04 000
Unterdruckanlage mit Schwebstofffilter, einschl. Vor- und Zwischenfilter, für einen Unterdruck von mind. 20 Pa, Abscheidegrad nach TRGS 519, für kontrollierte Lufthaltung, einschl. Kontrollgerät mit kontinuierlicher Aufzeichnung und optischer Warneinrichtung und akustischer Warneinrichtung, Größe des Abschottungsraumes über 50 bis 200 m3, mind. 8-facher Luftwechsel/Stunde, umsetzen auf einer Ebene, Aufstellung in Gebäuden.
Menge: 99,000 St
Leistungsbereich: 000
Kostengruppe DIN 276 2018-12: 394000000

**01.03.0210 Unterdruckanlage Raum 50-200m3 8Luftwechsel/h geschossweise umsetzen**
STLB-Bau 2025-04 000
Unterdruckanlage mit Schwebstofffilter, einschl. Vor- und Zwischenfilter, für einen Unterdruck von mind. 20 Pa, Abscheidegrad nach TRGS 519, für kontrollierte Lufthaltung, einschl. Kontrollgerät mit kontinuierlicher Aufzeichnung und optischer Warneinrichtung und akustischer Warneinrichtung, Größe des Abschottungsraumes über 50 bis 200 m3, mind. 8-facher Luftwechsel/Stunde, geschossweise umsetzen, Aufstellung in Gebäuden.
Menge: 10,000 St
Leistungsbereich: 000
Kostengruppe DIN 276 2018-12: 394000000

**01.03.0220 Unterdruckanlage Raum 50-200m3 vorhalten**
STLB-Bau 2025-04 000
Unterdruckanlage mit Schwebstofffilter, einschl. Vor- und Zwischenfilter, für einen Unterdruck von mind. 20 Pa, Abscheidegrad nach TRGS 519, für kontrollierte Lufthaltung, einschl. Kontrollgerät mit kontinuierlicher Aufzeichnung und optischer Warneinrichtung und akustischer Warneinrichtung, Größe des Abschottungsraumes über 50 bis 200 m3, vorhalten,
Positionsmenge = Produkt aus '
4 Stück'
(Vorhaltemenge)
mal '
70 Wochen'
(Vorhaltedauer)
Aufstellung in Gebäuden.
Menge: 280,000 StWo
Leistungsbereich: 000
Kostengruppe DIN 276 2018-12: 394000000

**01.03.0230 Abschottung Sanierung H 3-5m Tragkonstruktion Tragkonstr. Holz einseitig bekleidet PE-Folie aufbauen H bis 5,5m**
STLB-Bau 2025-04 000
Abschottung als allseitige Einhausung, Höhe über 3 bis 5 m, Aufstellung im Innenbereich, Tragkonstruktion aus Holz, einseitige Bekleidung aus PE-Folie, schwer entflammbar, umlaufende Anschlüsse an angrenzende Bauteile und Durchdringungen sowie alle Stoßstellen staubdicht und unterdruckfest, aufbauen, Ausführung ohne Beschädigung der umgebenden Flächen, Anschlüsse an angrenzende Bauteile werden gesondert vergütet, Arbeitshöhe bis 5,5 m über der Standfläche des hierfür erforderlichen Gerüstes, Gerüst wird gesondert vergütet.
Menge: 1450,000 m2
Leistungsbereich: 000
Kostengruppe DIN 276 2018-12: 394000000

**01.03.0240 Abschottung Sanierung H 3-5m Tragkonstruktion Tragkonstr. Holz einseitig bekleidet PE-Folie reinigen abbauen H bis 5,5m**
STLB-Bau 2025-04 000
Abschottung als allseitige Einhausung, Höhe über 3 bis 5 m, Aufstellung im Innenbereich, Tragkonstruktion aus Holz, einseitige Bekleidung aus PE-Folie, schwer entflammbar, umlaufende Anschlüsse an angrenzende Bauteile und Durchdringungen sowie alle Stoßstellen staubdicht und unterdruckfest, reinigen, abbauen, Ausführung ohne Beschädigung der umgebenden Flächen, Anschlüsse an angrenzende Bauteile werden gesondert vergütet, Entsorgung wird gesondert vergütet, Arbeitshöhe bis 5,5 m über der Standfläche des hierfür erforderlichen Gerüstes, Gerüst wird gesondert vergütet.
Menge: 1450,000 m2
Leistungsbereich: 000
Kostengruppe DIN 276 2018-12: 394000000

**01.03.0250 Abschottung Sanierung H 3-5m Tragkonstruktion Tragkonstr. Holz einseitig bekleidet PE-Folie vorhalten betreiben Nutzung**
STLB-Bau 2025-04 000
Abschottung als allseitige Einhausung, Höhe über 3 bis 5 m, Aufstellung im Innenbereich, Tragkonstruktion aus Holz, einseitige Bekleidung aus PE-Folie, schwer entflammbar, umlaufende Anschlüsse an angrenzende Bauteile und Durchdringungen sowie alle Stoßstellen staubdicht und unterdruckfest, vorhalten und betreiben für die Nutzung Dritter, Ausführung ohne Beschädigung der umgebenden Flächen, Anschlüsse an angrenzende Bauteile werden gesondert vergütet,
Positionsmenge = Produkt aus '
1.450 m²'
(Vorhaltemenge)
mal '
1 Woche'
(Vorhaltedauer).
Menge: 1450,000 m2Wo
Leistungsbereich: 000
Kostengruppe DIN 276 2018-12: 394000000

**01.03.0260 Abschottung Sanierung H bis 3m Tragkonstruktion Tragkonstr. Holz einseitig bekleidet PE-Folie aufbauen H bis 3,5m**
STLB-Bau 2025-04 000
Abschottung als allseitige Einhausung, Höhe bis 3 m, Aufstellung im Innenbereich, Tragkonstruktion aus Holz, einseitige Bekleidung aus PE-Folie, schwer entflammbar, umlaufende Anschlüsse an angrenzende Bauteile und Durchdringungen sowie alle Stoßstellen staubdicht und unterdruckfest, aufbauen, Ausführung ohne Beschädigung der umgebenden Flächen, Anschlüsse an angrenzende Bauteile werden gesondert vergütet, Arbeitshöhe bis 3,5 m über der Standfläche des hierfür erforderlichen Gerüstes.
Menge: 1400,000 m2
Leistungsbereich: 000
Kostengruppe DIN 276 2018-12: 394000000

**01.03.0270 Abschottung Sanierung H bis 3m Tragkonstruktion Tragkonstr. Holz einseitig bekleidet PE-Folie reinigen abbauen**
STLB-Bau 2025-04 000
Abschottung als allseitige Einhausung, Höhe bis 3 m, Aufstellung im Innenbereich, Tragkonstruktion aus Holz, einseitige Bekleidung aus PE-Folie, schwer entflammbar, umlaufende Anschlüsse an angrenzende Bauteile und Durchdringungen sowie alle Stoßstellen staubdicht und unterdruckfest, reinigen, abbauen, Ausführung ohne Beschädigung der umgebenden Flächen, Anschlüsse an angrenzende Bauteile werden gesondert vergütet, Entsorgung wird gesondert vergütet.
Menge: 1400,000 m2
Leistungsbereich: 000
Kostengruppe DIN 276 2018-12: 394000000

**01.03.0280 Abschottung Sanierung H bis 3m Tragkonstruktion Tragkonstr. Holz einseitig bekleidet PE-Folie vorhalten betreiben Nutzun**
STLB-Bau 2025-04 000
Abschottung als allseitige Einhausung, Höhe bis 3 m, Aufstellung im Innenbereich, Tragkonstruktion aus Holz, einseitige Bekleidung aus PE-Folie, schwer entflammbar, umlaufende Anschlüsse an angrenzende Bauteile und Durchdringungen sowie alle Stoßstellen staubdicht und unterdruckfest, vorhalten und betreiben für die Nutzung Dritter, Ausführung ohne Beschädigung der umgebenden Flächen, Anschlüsse an angrenzende Bauteile werden gesondert vergütet,
Positionsmenge = Produkt aus '
1400 m²'
(Vorhaltemenge)
mal '
1 Woche'
(Vorhaltedauer).
Menge: 1400,000 m2Wo
Leistungsbereich: 000
Kostengruppe DIN 276 2018-12: 394000000

**01.03.0290 Schutzbekl.-belag Milchtütenpapier D 0,8mm herstellen räumen**
Schutzvorrichtung als Bekleidung/Belag für Bodenflächen, aus Milchtütenpapier, PE-beschichtet, Verlegeausführung rutschfest, Foliendicke mind. 0,8 mm, herstellen und räumen, Abrechnung nach bekleideter/belegter Fläche.
Menge: 825,000 m2
Kostengruppe DIN 276 2018-12: 394000000

**01.03.0300 Schutzbekl.-belag Milchtütenpapier D 0,8mm vorhalten**
Schutzvorrichtung als Bekleidung/Belag für Bodenflächen, aus Milchtütenpapier, PE-beschichtet, Verlegeausführung rutschfest, Foliendicke mind. 0,8 mm, vorhalten
Positionsmenge = Produkt aus
825 m²
(Vorhaltemenge)
mal
1 Woche
(Vorhaltedauer).
Menge: 825,000 m2Wo
Kostengruppe DIN 276 2018-12: 394000000

**01.03.0310 Schutzbekl.-belag OSB D 14-20mm herstellen räumen**
STLB-Bau 2025-04 000
Schutzvorrichtung als Bekleidung/Belag für Bodenflächen, im Innenbereich, aus OSB-Platten, Verlegeausführung rutschfest, Dicke über 14 bis 20 mm, herstellen und räumen, Abrechnung nach bekleideter/belegter Fläche, Ausführung gemäß Einzelbeschreibung,
Einzelbeschreibungs-Nr '
Verlegung innerhalb der Flure sowie diversen Räumen zum Schutz der Terrazzo- und Parkettböden'
.
Menge: 1385,000 m2
Leistungsbereich: 000
Kostengruppe DIN 276 2018-12: 394000000

**01.03.0320 Schutzbekl.-belag OSB D 14-20mm vorhalten**
STLB-Bau 2025-04 000
Schutzvorrichtung als Bekleidung/Belag für Bodenflächen, im Innenbereich, aus OSB-Platten, Dicke über 14 bis 20 mm, vorhalten,
Positionsmenge = Produkt aus '
1385 m2'
(Vorhaltemenge)
mal '
70 Wochen'
(Vorhaltedauer)
Abrechnung nach bekleideter/belegter Fläche, Ausführung gemäß Einzelbeschreibung,
Einzelbeschreibungs-Nr '
Verlegung innerhalb der Flure sowie diversen Räumen zum Schutz der Terrazzo- und Parkettböden'
.
Menge: 96950,000 m2Wo
Leistungsbereich: 000
Kostengruppe DIN 276 2018-12: 394000000

**01.03.0330 Schutzbekl.-belag OSB D 14-20mm herstellen räumen**
STLB-Bau 2025-04 000
Schutzvorrichtung als Bekleidung/Belag für Bodenflächen, im Innenbereich, aus OSB-Platten, Verlegeausführung rutschfest, Dicke über 14 bis 20 mm, herstellen und räumen, Abrechnung nach bekleideter/belegter Fläche, Ausführung gemäß Einzelbeschreibung,
Einzelbeschreibungs-Nr '
Verlegung innerhalb des Treppenhauses zum Schutz der Terrazzoböden und Stufen'
.
Menge: 120,000 m2
Leistungsbereich: 000
Kostengruppe DIN 276 2018-12: 394000000

**01.03.0340 Schutzbekl.-belag OSB D 14-20mm vorhalten**
STLB-Bau 2025-04 000
Schutzvorrichtung als Bekleidung/Belag für Bodenflächen, im Innenbereich, aus OSB-Platten, Dicke über 14 bis 20 mm, vorhalten,
Positionsmenge = Produkt aus '
120 m2'
(Vorhaltemenge)
mal '
70 Wochen'
(Vorhaltedauer)
Abrechnung nach bekleideter/belegter Fläche, Ausführung gemäß Einzelbeschreibung,
Einzelbeschreibungs-Nr '
Verlegung innerhalb des Treppenhauses zum Schutz der Terrazzoböden und Stufen'
.
Menge: 8400,000 m2Wo
Leistungsbereich: 000
Kostengruppe DIN 276 2018-12: 394000000

**01.03.0350 Schutzbekl.-belag Vlies 400g/m2 herstellen räumen**
STLB-Bau 2025-04 000
Schutzvorrichtung als Bekleidung/Belag für Bodenflächen, im Innenbereich, aus Vlies, Verlegeausführung rutschfest, Masse 400 g/m2, herstellen und räumen, Abrechnung nach bekleideter/belegter Fläche, Ausführung gemäß Einzelbeschreibung,
Einzelbeschreibungs-Nr '
Verlegung innerhalb der Flure sowie diversen Räumen zum Schutz der Terrazzo- und Parkettböden'
.
Menge: 1030,000 m2
Leistungsbereich: 000
Kostengruppe DIN 276 2018-12: 394000000

**01.03.0360 Schutzbekl.-belag Vlies 400g/m2 vorhalten**
STLB-Bau 2025-04 000
Schutzvorrichtung als Bekleidung/Belag für Bodenflächen, im Innenbereich, aus Vlies, Masse 400 g/m2, vorhalten,
Positionsmenge = Produkt aus '
1030 m²'
(Vorhaltemenge)
mal '
70 Wochen'
(Vorhaltedauer)
Abrechnung nach bekleideter/belegter Fläche, Ausführung gemäß Einzelbeschreibung,
Einzelbeschreibungs-Nr '
Verlegung innerhalb der Flure sowie diversen Räumen zum Schutz der Terrazzo- und Parkettböden'
.
Menge: 72310,000 m2Wo
Leistungsbereich: 000
Kostengruppe DIN 276 2018-12: 394000000

**01.03.0370 Schutzwand Flur Trag-UK Aussteifung OSB D 14-20mm H 1-2m herstellen räumen**
STLB-Bau 2025-04 000
Schutzwand gegen mechanische Beschädigung in Gebäuden, im Innenbereich, einschl. Trag- und Unterkonstruktion sowie Aussteifung, aus OSB-Platten, Dicke über 14 bis 20 mm, Höhe über 1 bis 2 m, herstellen und räumen, Abrechnung nach bekleideter/belegter Fläche, Ausführung gemäß Einzelbeschreibung,
Einzelbeschreibungs-Nr '
Die Position beschreibt die Herstellung von selbsttragenden Holz-Wänden innerhalb der Flure zum Schutz vor Beschädigung der denkmalgeschützten Wände.'
.
Menge: 900,000 m2
Leistungsbereich: 000
Kostengruppe DIN 276 2018-12: 394000000

**01.03.0380 Schutzwand Flur Trag-UK Aussteifung OSB D 14-20mm H 1-2m vorhalten**
Schutzwand gegen mechanische Beschädigung in Gebäuden, im Innenbereich, einschl. Trag- und Unterkonstruktion sowie Aussteifung, aus OSB-Platten, Dicke über 14 bis 20 mm, Höhe über 1 bis 2 m, vorhalten,
Positionsmenge = Produkt aus
900 m²
(Vorhaltemenge)
mal
70 Wochen
(Vorhaltedauer)
Abrechnung nach bekleideter/belegter Fläche, Ausführung gemäß Einzelbeschreibung,
Einzelbeschreibungs-Nr
Die Position beschreibt die Herstellung von selbsttragenden Holz-Wänden innerhalb der Flure zum Schutz vor Beschädigung der denkmalgeschützten Wände.
.
Menge: 63000,000 m2
Kostengruppe DIN 276 2018-12: 394000000

**01.03.0390 Schutzwand Treppenhaus Trag-UK Aussteifung OSB D 14-20mm H 1-2m herstellen räumen**
STLB-Bau 2025-04 000
Schutzwand gegen mechanische Beschädigung in Gebäuden, im Innenbereich, einschl. Trag- und Unterkonstruktion sowie Aussteifung, aus OSB-Platten, Dicke über 14 bis 20 mm, Höhe über 1 bis 2 m, herstellen und räumen, Abrechnung nach bekleideter/belegter Fläche, Ausführung gemäß Einzelbeschreibung,
Einzelbeschreibungs-Nr '
Die Position beschreibt die Herstellung von selbsttragenden Holz-Wänden innerhalb des Treppenhauses zum Schutz vor Beschädigung der denkmalgeschützten Wände.'
.
Menge: 176,000 m2
Leistungsbereich: 000
Kostengruppe DIN 276 2018-12: 394000000

**01.03.0400 Schutzwand Treppenhaus Trag-UK Aussteifung OSB D 14-20mm H 1-2m vorhalten**
Schutzwand gegen mechanische Beschädigung in Gebäuden, im Innenbereich, einschl. Trag- und Unterkonstruktion sowie Aussteifung, aus OSB-Platten, Dicke über 14 bis 20 mm, Höhe über 1 bis 2 m, vorhalten,
Positionsmenge = Produkt aus
176 m²
(Vorhaltemenge)
mal
70 Wochen
(Vorhaltedauer)
Abrechnung nach bekleideter/belegter Fläche, Ausführung gemäß Einzelbeschreibung,
Einzelbeschreibungs-Nr
Die Position beschreibt die Herstellung von selbsttragenden Holz-Wänden innerhalb des Treppenhauses zum Schutz vor Beschädigung der denkmalgeschützten Wände.
.
Menge: 12320,000 m2
Kostengruppe DIN 276 2018-12: 394000000

**01.03.0410 Staubschutz UK Kunststofffolie D 0,4mm H 2-3m herstellen räumen**
STLB-Bau 2025-04 000
Schutzvorrichtung als Staubschutz an Rohrleitungen, einschl. Unterkonstruktion, aus Kunststofffolie, Foliendicke mind. 0,4 mm, Höhe über 2 bis 3 m, herstellen und räumen, Abrechnung nach bekleideter/belegter Fläche.
Menge: 500,000 m2
Leistungsbereich: 000
Kostengruppe DIN 276 2018-12: 394000000

**01.03.0420 Staubschutz UK Kunststofffolie vorhalten**
Schutzvorrichtung als Staubschutz an Wandöffnungen, einschl. Unterkonstruktion, Oberkante Öffnung bis 3 m, aus Kunststofffolie, Foliendicke mind. 0,4 mm, vorhalten,
Positionsmenge = Produkt aus
500 m2
(Vorhaltemenge)
mal
1 Woche
(Vorhaltedauer).
Menge: 500,000 m2Wo
Kostengruppe DIN 276 2018-12: 394000000

*Hinweis: Hinweis zu Pos. 01.01.430 und 01.01.450*
Bei den Positionen handelt es sich um die Treppengerüste zur Sanierung des asbesthaltigen Wandputzes. Die Vorhaltekosten der Arbeitsgerüste im Treppenhaus für den Sanierungszeitraum (jeweils ca. 2-3 Wochen) sind in die Positionen einzukalkulieren und werden nicht gesondert vergütet.

**01.03.0430 Aufbauen längenorientiert Standgerüst Rahmen Arbeitsgerüst 2kN/m2 SW09 H1 L 6 m H 6 m**
STLB-Bau 2025-04 001
Aufbauen längenorientiertes Standgerüst, Fassadengerüst DIN EN 12810-1 als Rahmengerüst, als Arbeitsgerüst DIN EN 12811-1, Lastklasse 3 (2 kN/m2), Breitenklasse SW09, Höhenklasse H 1, alle Gerüstlagen genutzt, genutzte Gerüstlagen mit zusätzlichem wandseitigem Seitenschutz, zusätzlicher wandseitiger Seitenschutz wird gesondert vergütet, Verankerung am Bauwerk nicht möglich, Standfestigkeit herstellen, Standsicherheitsnachweis wird gesondert vergütet, Herstellung der Standsicherheit wird gesondert vergütet, Einrüstung für Abbrucharbeiten, an senkrechten Bauwerksinnenflächen, aufstellen auf Treppen, Höhe der obersten Gerüstlage 5 m, Standfläche abgetreppt, direkt belastbar,
Länge Gerüst/-bauteil '6'
m,
Höhe Gerüst/-bauteil '6'
m.
Menge: 3,000 St
Leistungsbereich: 001
Kostengruppe DIN 276 2018-12: 394000000

**01.03.0440 Umsetzen längenorientiert Standgerüst Rahmen Arbeitsgerüst 2kN/m2 SW09 H1 L 6 m H 6 m**
STLB-Bau 2025-04 001
Umsetzen längenorientiertes Standgerüst, Fassadengerüst DIN EN 12810-1 als Rahmengerüst, als Arbeitsgerüst DIN EN 12811-1, Lastklasse 3 (2 kN/m2), Breitenklasse SW09, Höhenklasse H 1, alle Gerüstlagen genutzt, genutzte Gerüstlagen mit zusätzlichem wandseitigem Seitenschutz, zusätzlicher wandseitiger Seitenschutz wird gesondert vergütet, Verankerung am Bauwerk nicht möglich, Standfestigkeit herstellen, Standsicherheitsnachweis wird gesondert vergütet, Herstellung der Standsicherheit wird gesondert vergütet, Länge des waagerechten Transportweges im Mittel über 25 bis 50 m, Einrüstung für Abbrucharbeiten, an senkrechten Bauwerksinnenflächen, aufstellen auf Treppen, Höhe der obersten Gerüstlage 5 m, Standfläche abgetreppt, direkt belastbar,
Länge Gerüst/-bauteil '6'
m,
Höhe Gerüst/-bauteil '6'
m.
Menge: 28,000 St
Leistungsbereich: 001
Kostengruppe DIN 276 2018-12: 394000000

**01.03.0450 Abbauen längenorientiert Standgerüst Rahmen Arbeitsgerüst 2kN/m2 SW09 H1 L 6 m H 6 m**
STLB-Bau 2025-04 001
Abbauen längenorientiertes Standgerüst, Fassadengerüst DIN EN 12810-1 als Rahmengerüst, als Arbeitsgerüst DIN EN 12811-1, Lastklasse 3 (2 kN/m2), Breitenklasse SW09, Höhenklasse H 1, alle Gerüstlagen genutzt, genutzte Gerüstlagen mit zusätzlichem wandseitigem Seitenschutz, zusätzlicher wandseitiger Seitenschutz wird gesondert vergütet, an senkrechten Bauwerksinnenflächen, Höhe der obersten Gerüstlage 5 m, direkt belastbar,
Länge Gerüst/-bauteil '6'
m,
Höhe Gerüst/-bauteil '6'
m.
Menge: 3,000 St
Leistungsbereich: 001
Kostengruppe DIN 276 2018-12: 394000000

**01.03.0460 Brandschutzklappe RLT Gehäuse Stahl besch B 400mm H 600mm L 500mm abbrechen schadstoffbelastet v.Hand Stoffe auf Baustel**
STLB-Bau 2025-04 084
Abbruch der Brandschutzklappe RLT, Gehäuse beschichtetem Stahl, Nennbreite 400 mm, Nennhöhe 600 mm, Länge 500 mm, im Rahmen einer Totalabbruchmaßnahme, schadstoffbelastet, Schadstoff Asbest TRGS 519,
Abfall ist gefährlich, Einzelgewicht über 20 bis 50 kg, Ausführung innerhalb des Bauwerks,
Arbeitshöhe
bis 5,5 m über der Standfläche des hierfür erforderlichen Gerüstes,
Gerüst wird gesondert vergütet, vor Ort zerlegbar, Ausführung im Kellergeschoss, Erschwernis gemäß Abbruchplan, Abbruch von Hand/mit handgeführten Kleingeräten, Ausführung erschütterungsarm DIN 4150, staubarm TRGS 559,
aufgenommene Stoffe sammeln, verpacken, ausschleusen, im staubdichten, geschlossenen Behälter des AN lagern, Behältergröße nach Wahl des AN, auf der Baustelle bereitstellen.
Menge: 1,000 St
Leistungsbereich: 084
Kostengruppe DIN 276 2018-12: 394000000

**01.03.0470 Bergen Brandschutzklappe**
Freistemmen von Mauerwerk und Beton zum Bergen der Brandschutzklappen, Stemmtiefe ca. 25 cm, Stemmfläche pro Element: ca. 0,5 m²
Menge: 1,000 St
Kostengruppe DIN 276 2018-12: 394000000

**01.03.0480 Rohrleitung Faserbeton AD 250-300mm abbrechen v.Hand auf Baustelle bereitstellen schadstoffbelastet**
STLB-Bau 2023-10 084
Abbruch der Rohrleitung aus Faserbeton, Normalbeton, Betonfestigkeitsklasse nach Prüfung,
Betonfestigkeitsklasse '
ohne Prüfung' Außendurchmesser über 250 bis 300 mm, im Gebäude, Höhe bis 4 m, im Rahmen einer Totalabbruchmaßnahme,
Abbruch von Hand/mit handgeführten Kleingeräten, Ausführung erschütterungsarm DIN 4150, staubarm TRGS 559,
aufgenommene Stoffe sammeln, ohne Zerkleinerung, im staubdichten, geschlossenen Behälter des AN lagern, Behältergröße nach Wahl des AN, auf der Baustelle bereitstellen,
Abfall ist gefährlich, schadstoffbelastet, belastet nach Deponieverordnung für DK II, Schadstoff Asbest TRGS 519, Mengenermittlung nach Aufmaß.
Menge: 50,000 m
Leistungsbereich: 084
Kostengruppe DIN 276 2018-12: 394000000

**01.03.0490 Bergen AZ-Kanal, Arbeitshöhe 4 m**
Freistemmen von Mauerwerk und Beton zum Bergen der Asbestzementkanäle, Stemmtiefe ca. 25 cm, Stemmfläche pro Element: ca. 0,5 m², Arbeitshöhe bis 4 m
Menge: 10,000 St
Kostengruppe DIN 276 2018-12: 394000000

**01.03.0500 Sockelleiste Holz/Holzwerkstoff B/H 22/120mm abbrechen nicht schadstoffbelastet 7,5kN/m3 v.Hand Stoffe auf Baustelle ber**
STLB-Bau 2025-04 084
Abbruch der Sockelleiste aus Holz/Holzwerkstoff, Querschnitt B/H 22/120 mm, genagelt, im Rahmen einer Totalabbruchmaßnahme, nicht schadstoffbelastet,
Abfall ist nicht gefährlich, Altholzkategorie A III, Wichte des Abbruchstoffes DIN EN 1991-1-1 7,5 kN/m3, Ausführung innerhalb des Bauwerks, Arbeitshöhe bis 2 m,
Abbruch von Hand/mit handgeführten Kleingeräten, Ausführung staubarm TRGS 559,
aufgenommene Stoffe sammeln, im Behälter des AN lagern, Behältergröße nach Wahl des AN, auf der Baustelle bereitstellen, Mengenermittlung nach Aufmaß, Ausführung gemäß Einzelbeschreibung,
Einzelbeschreibungs-Nr '
Demontage im Schwarzbereich, Leistung inkl. Feinreinigung der Sockelleiste und Ausschleusen.'
.
Menge: 2000,000 m
Leistungsbereich: 084
Kostengruppe DIN 276 2018-12: 394000000

**01.03.0510 Sockelstreifen PVC-Bodenbelag abbrechen nicht schadstoffbelastet H 55-60mm 6kN/m3 D 1 cm v.Hand Stoffe auf Baustelle ber**
STLB-Bau 2025-04 084
Abbruch Sockelstreifen aus PVC, einschl. Entfernen der Klebereste, im Rahmen einer Totalabbruchmaßnahme, nicht schadstoffbelastet,
Abfall ist nicht gefährlich, Höhe über 55 bis 60 mm, geklebt, Wichte des Abbruchstoffes DIN EN 1991-1-1 6 kN/m3,
Abbruchdicke '1'
cm, Ausführung innerhalb des Bauwerks,
Abbruch von Hand/mit handgeführten Kleingeräten,
aufgenommene Stoffe sammeln, im Behälter des AN lagern, Behältergröße nach Wahl des AN, auf der Baustelle bereitstellen, Mengenermittlung nach Aufmaß, Ausführung gemäß Einzelbeschreibung,
Einzelbeschreibungs-Nr '
Demontage im Schwarzbereich, Leistung inkl. Feinreinigung der Sockelleiste und Ausschleusen.'
.
Menge: 1500,000 m
Leistungsbereich: 084
Kostengruppe DIN 276 2018-12: 394000000

**01.03.0520 Putz Innenwand abbrechen schadstoffbelastet D 3 cm 13kN/m3 v.Hand auf Baustelle bereitstellen**
STLB-Bau 2025-04 084
Abbruch von Putz an Innenwand, Kalk-Putzmörtel, ohne Putzträger, im Rahmen einer Totalabbruchmaßnahme, schadstoffbelastet, Schadstoff Asbest TRGS 519,
Abfall ist gefährlich, belastet nach Deponieverordnung für DK III,
Abbruchdicke '3'
cm, Wichte des Abbruchstoffes DIN EN 1991-1-1 13 kN/m3, Ausführung innerhalb des Bauwerks, Ausführung in allen Geschossen, Arbeitshöhe bis 4,5 m, Erschwernis gemäß Vorbemerkungen,
Abbruch von Hand/mit handgeführten Kleingeräten, Ausführung erschütterungsarm DIN 4150, staubarm TRGS 559, aufgenommene Stoffe zur Entsorgung sortieren, sammeln, verpacken, ausschleusen, im staubdichten, geschlossenen Behälter des AN lagern, Behältergröße nach Wahl des AN, auf der Baustelle bereitstellen, Mengenermittlung nach Aufmaß.
Menge: 12435,000 m2
Leistungsbereich: 084
Kostengruppe DIN 276 2018-12: 394000000

**01.03.0530 Zulage Fugen Putz schadstoffbelastet D 3 cm 13kN/m3 v.Hand auf Baustelle bereitstellen**
Zulage für den Abbruch von Putz an Innenwand, im Bereich des verlegten und zu schützenden Parkettbodenbelags. Der Putz innerhalb der Fugen (Zwischenräume) ist rückstandslos zu entfernen. Kalk-Putzmörtel, ohne Putzträger, im Rahmen einer Totalabbruchmaßnahme, schadstoffbelastet, Schadstoff Asbest TRGS 519,
Abfall ist gefährlich, belastet nach Deponieverordnung für DK III,
Abbruchdicke '3' cm, Wichte des Abbruchstoffes DIN EN
1991-1-1 13 kN/m3, Ausführung innerhalb des Bauwerks, Ausführung in allen Geschossen, Arbeitshöhe bis 1 m, Erschwernis gemäß Vorbemerkungen,
Abbruch von Hand/mit handgeführten Kleingeräten, Ausführung erschütterungsarm DIN 4150, staubarm TRGS 559, aufgenommene Stoffe zur Entsorgung sortieren, sammeln, verpacken, ausschleusen, im staubdichten, geschlossenen Behälter des AN lagern, Behältergröße nach Wahl des AN, auf der Baustelle bereitstellen, Mengenermittlung nach Aufmaß.
Menge: 300,000 m
Kostengruppe DIN 276 2018-12: 394000000

**01.03.0540 Innenwand Beton abbrechen schadstoffbelastet 7,5kN/m3 D 10 cm v.Hand Stoffe zerkleinern auf Baustelle bereitstellen**
STLB-Bau 2025-04 084
Abbruch der Innenwand aus unbewehrtem Beton, Leichtbeton, Betonfestigkeitsklasse gemäß Bestandsunterlagen, eine Überschreitung der Betondruckfestigkeit(en) gemäß Bestandsunterlagen im dort zugrunde gelegten Druckfestigkeitssystem (Nennfestigkeiten bzw. charakteristische Festigkeiten) bis zu 2 Druckfestigkeitsklassenstufen ist einzukalkulieren,
Betonfestigkeitsklasse '
ohne Prüfung' einschl. Putz, einseitig, im Rahmen einer Teilabbruchmaßnahme, schadstoffbelastet, Schadstoff Asbest TRGS 519,
Abfall ist gefährlich, Wichte des Abbruchstoffes DIN EN 1991-1-1 7,5 kN/m3,
Abbruchdicke '10'
cm, Ausführung innerhalb des Bauwerks, Arbeitshöhe bis 4,5 m,
Abbruch von Hand/mit handgeführten Kleingeräten, Ausführung staubarm TRGS 559,
aufgenommene Stoffe sammeln, zerkleinern, max. Kantenlänge bis 30 cm, verpacken, ausschleusen, im staubdichten, geschlossenen Behälter des AN lagern, Behältergröße nach Wahl des AN, auf der Baustelle bereitstellen, Mengenermittlung nach Aufmaß.
Menge: 850,000 m2
Leistungsbereich: 084
Kostengruppe DIN 276 2018-12: 394000000

**01.03.0550 Putz Decke abbrechen schadstoffbelastet 13kN/m3 D 3 cm v.Hand auf Baustelle bereitstellen**
STLB-Bau 2025-04 084
Abbruch von Putz an Decke, Kalk-Putzmörtel, ohne Putzträger, im Rahmen einer Totalabbruchmaßnahme, schadstoffbelastet, Schadstoff Asbest TRGS 519,
Abfall ist gefährlich, belastet nach Deponieverordnung für DK III, Wichte des Abbruchstoffes DIN EN 1991-1-1 13 kN/m3,
Abbruchdicke '3'
cm, Ausführung innerhalb des Bauwerks, Ausführung in allen Geschossen, Arbeitshöhe bis 4,5 m, Erschwernis gemäß Vorbemerkungen,
Abbruch von Hand/mit handgeführten Kleingeräten, Ausführung erschütterungsarm DIN 4150, staubarm TRGS 559,
aufgenommene Stoffe sammeln, verpacken, ausschleusen, im staubdichten, geschlossenen Behälter des AN lagern, Behältergröße nach Wahl des AN, auf der Baustelle bereitstellen, Mengenermittlung nach Aufmaß.
Menge: 3980,000 m2
Leistungsbereich: 084
Kostengruppe DIN 276 2018-12: 394000000

*Hinweis: Hinweis zu Pos. 01.03.560*
Die Arbeiten sind im Treppenhaus durchzuführen.

**01.03.0560 Putz Deckenschräge abbrechen schadstoffbelastet 13kN/m3 D 3 cm v.Hand auf Baustelle bereitstellen**
STLB-Bau 2025-04 084
Abbruch von Putz an Deckenschräge, Kalk-Putzmörtel, ohne Putzträger, im Rahmen einer Totalabbruchmaßnahme, schadstoffbelastet, Schadstoff Asbest TRGS 519,
Abfall ist gefährlich, belastet nach Deponieverordnung für DK III, Wichte des Abbruchstoffes DIN EN 1991-1-1 13 kN/m3,
Abbruchdicke '3'
cm, Ausführung innerhalb des Bauwerks, Ausführung in allen Geschossen, Arbeitshöhe bis 6 m, Erschwernis gemäß Vorbemerkungen,
Abbruch von Hand/mit handgeführten Kleingeräten, Ausführung staubarm TRGS 559,
aufgenommene Stoffe sammeln, verpacken, ausschleusen, im staubdichten, geschlossenen Behälter des AN lagern, Behältergröße nach Wahl des AN, auf der Baustelle bereitstellen, Mengenermittlung nach Aufmaß.
Menge: 135,000 m2
Leistungsbereich: 084
Kostengruppe DIN 276 2018-12: 394000000

**01.03.0570 Zulage zu Pos. 1.03.520 - 1.03.560: Putz abbrechen D 1 cm 13kN/m3 v.Hand auf Baustelle bereitstellen schadstoffbelastet**
Abbruch von Putzrückständen innerhalb der Fugen von Mauerwerk, Putz, Kalk-Putzmörtel, ohne Putzträger, im Rahmen einer Totalabbruchmaßnahme,
Abbruchdicke bis 1 cm, Wichte des Abbruchstoffes DIN EN 1991-1-1 13 kN/m3, Ausführung innerhalb des Bauwerks, Ausführung in allen Geschossen, Arbeitshöhe bis 4,5 m,
Abbruch von Hand/mit handgeführten Kleingeräten, Ausführung staubarm, aufgenommene Stoffe zur Entsorgung sortieren, sammeln, staubdicht verpacken, ausschleusen, im staubdichten, geschlossenen Behälter des AN lagern, Behältergröße nach Wahl des AN, auf der Baustelle bereitstellen,
Abfall ist gefährlich, schadstoffbelastet, belastet nach Deponieverordnung für DK III, Schadstoff Asbest TRGS 519, Mengenermittlung nach Aufmaß.
Menge: 16550,000 m²
Kostengruppe DIN 276 2018-12: 394000000

**01.03.0580 Bekleidungspl Wand Gipspl. abbrechen schadstoffbelastet 5kN/m3 D 3 cm v.Hand Stoffe auf Baustelle bereitstellen**
STLB-Bau 2025-04 084
Abbruch von Bekleidungsplatten an Wand, aus Gipsplatten, 2-lagig, mit Spachtelung, tapeziert, im Rahmen einer Totalabbruchmaßnahme, schadstoffbelastet, Schadstoff Asbest TRGS 519,
Abfall ist gefährlich, Abbruch Unterkonstruktion und Dämmung wird gesondert vergütet, Wichte des Abbruchstoffes DIN EN 1991-1-1 5 kN/m3,
Abbruchdicke '3'
cm, Ausführung innerhalb des Bauwerks, Ausführung in allen Geschossen, Arbeitshöhe bis 4 m,
Abbruch von Hand/mit handgeführten Kleingeräten, Ausführung erschütterungsarm DIN 4150, staubarm TRGS 559,
aufgenommene Stoffe sammeln, im Behälter des AN lagern, Behältergröße nach Wahl des AN, auf der Baustelle bereitstellen, Mengenermittlung nach Aufmaß, Ausführung gemäß Einzelbeschreibung.
Menge: 770,000 m2
Leistungsbereich: 084
Kostengruppe DIN 276 2018-12: 394000000

**01.03.0590 Bekleidungspl Decke Gipspl. abbrechen schadstoffbelastet 10kN/m3 D 2 cm v.Hand Stoffe auf Baustelle bereitstellen**
STLB-Bau 2025-04 084
Abbruch von Bekleidungsplatten an Decke, aus Gipsplatten, einlagig, ohne Bekleidungen und Beschichtungen, im Rahmen einer Totalabbruchmaßnahme, schadstoffbelastet, Schadstoff Asbest TRGS 519,
Abfall ist gefährlich, Abbruch Unterkonstruktion und Dämmung wird gesondert vergütet, Wichte des Abbruchstoffes DIN EN 1991-1-1 10 kN/m3,
Abbruchdicke '2'
cm, Ausführung innerhalb des Bauwerks, Ausführung in allen Geschossen, Arbeitshöhe bis 3 m,
Abbruch von Hand/mit handgeführten Kleingeräten, Ausführung erschütterungsarm DIN 4150, staubarm TRGS 559,
aufgenommene Stoffe sammeln, verpacken, ausschleusen, im staubdichten, geschlossenen Behälter des AN lagern, Behältergröße nach Wahl des AN, auf der Baustelle bereitstellen, Mengenermittlung nach Aufmaß.
Menge: 880,000 m2
Leistungsbereich: 084
Kostengruppe DIN 276 2018-12: 394000000

**01.03.0600 Bodenbelag PVC-Bodenbelag abbrechen schadstoffbelastet 7kN/m3 D 0,4 cm v.Hand Stoffe auf Baustelle bereitstellen**
STLB-Bau 2025-04 084
Abbruch von Bodenbelag aus PVC, einschl. Entfernen der Klebereste, im Rahmen einer Totalabbruchmaßnahme, schadstoffbelastet, Schadstoff Asbest TRGS 519,
Abfall ist gefährlich, geklebt, Wichte des Abbruchstoffes DIN EN 1991-1-1 7 kN/m3,
Abbruchdicke '0.4'
cm, Ausführung innerhalb des Bauwerks, Ausführung in allen Geschossen,
Abbruch von Hand/mit handgeführten Kleingeräten, Ausführung staubarm TRGS 559,
aufgenommene Stoffe sammeln, verpacken, ausschleusen, im staubdichten, geschlossenen Behälter des AN lagern, Behältergröße nach Wahl des AN, auf der Baustelle bereitstellen, Mengenermittlung nach Aufmaß.
Menge: 700,000 m2
Leistungsbereich: 084
Kostengruppe DIN 276 2018-12: 394000000

**01.03.0610 Ausgleichsmasse abbrechen 7kN/m3 D 0,4 cm v.Hand auf Baustelle bereitstellen schadstoffbelastet**
Abbruch von Ausgleichsmasse unter Bodenbelag, einschl. Entfernen der Anhaftungen, mit fräsenden/ schleifenden Verfahren, im Rahmen einer Totalabbruchmaßnahme, geklebt, Wichte des Abbruchstoffes DIN EN 1991-1-1 7 kN/m3,
Abbruchdicke '0,4' cm, Ausführung innerhalb des
Bauwerks, Ausführung in allen Geschossen,
Abbruch von Hand/mit handgeführten Kleingeräten, Ausführung staubarm TRGS 559,
aufgenommene Stoffe sammeln, ausschleusen, im geschlossenen staubdichten Behälter des AN lagern, Behältergröße nach Wahl des AN, auf der Baustelle bereitstellen,
Abfall ist gefährlich, schadstoffbelastet, Schadstoff Asbest TRGS 519, Mengenermittlung nach Aufmaß.
Menge: 700,000 m2
Kostengruppe DIN 276 2018-12: 394000000

**01.03.0620 Bodenbelag Trockenestrich abbrechen schadstoffbelastet D 4 cm 11kN/m3 v.Hand Stoffe auf Baustelle bereitstellen**
Abbruch des Bodenbelages aus Trockenestrich, unbewehrt, als Verbundestrich, ohne Beläge und Beschichtungen, im Rahmen einer Totalabbruchmaßnahme, schadstoffbelastet, Schadstoff Asbest TRGS 519,
Abfall ist gefährlich, ohne Festlegung eines Zuordnungskriteriums LAGA/DepVO/EBV/RuVA,
Abbruchdicke '4' cm, Wichte des Abbruchstoffes DIN EN
1991-1-1 11 kN/m3, Ausführung innerhalb des Bauwerks, Ausführung in allen Geschossen,
Abbruch von Hand/mit handgeführten Kleingeräten, Ausführung staubarm TRGS 559,
aufgenommene Stoffe sammeln, verpacken, ausschleusen, im staubdichten, geschlossenen Behälter des AN lagern, Behältergröße nach Wahl des AN, auf der Baustelle bereitstellen, Mengenermittlung nach Aufmaß.
Menge: 700,000 m2
Kostengruppe DIN 276 2018-12: 394000000

**01.03.0630 Schadstoffh.Material entfernen Flachdichtung reinigen verpacken Asbest**
STLB-Bau 2022-04 084
Schadstoffhaltiges Material aus Anlagenteilen entfernen, im nicht kontaminierten Bereich, Flachdichtungen in geschraubten Flanschen, schadstoffhaltige Stoffe reinigen, entsorgungsgerecht verpacken, zwischenlagern, Schadstoff Asbest TRGS 519, im geschlossenen staubdichten Behälter des AN, Kontaktflächen reinigen.
Menge: 30,000 St
Leistungsbereich: 084
Kostengruppe DIN 276 2018-12: 394000000

**01.03.0640 Gliederheizkörper Guss abbrechen schadstoffbelastet H 1100-1200mm T 175-200mm L 1300-1400mm 50-100kg v.Hand Stoffe auf B**
STLB-Bau 2025-04 084
Abbruch Gliederheizkörper, aus Gusseisen, im Rahmen einer Totalabbruchmaßnahme, schadstoffbelastet, Schadstoff Asbest TRGS 519,
Abfall ist gefährlich, einschl. Entleerung, Bauhöhe über 1100 bis 1200 mm, Bautiefe über 175 bis 200 mm, Baulänge über 1300 bis 1400 mm, Einzelgewicht über 50 bis 100 kg, Ausführung innerhalb des Bauwerks, Ausführung in allen Geschossen, Abbruch von Hand/mit handgeführten Kleingeräten, Ausführung erschütterungsarm DIN 4150,
aufgenommene Stoffe sammeln, verpacken, ausschleusen, im staubdichten, geschlossenen Behälter des AN lagern, Behältergröße nach Wahl des AN, auf der Baustelle bereitstellen.
Menge: 82,000 St
Leistungsbereich: 084
Kostengruppe DIN 276 2018-12: 394000000

**01.03.0650 Gliederheizkörper Guss abbrechen schadstoffbelastet H 1100-1200mm T 250-275mm L 1500-1750mm 150-250kg v.Hand Stoffe auf**
STLB-Bau 2025-04 084
Abbruch Gliederheizkörper, aus Gusseisen, im Rahmen einer Totalabbruchmaßnahme, schadstoffbelastet, Schadstoff Asbest TRGS 519,
Abfall ist gefährlich, einschl. Entleerung, Bauhöhe über 1100 bis 1200 mm, Bautiefe über 250 bis 275 mm, Baulänge über 1500 bis 1750 mm, Einzelgewicht über 150 bis 250 kg, Ausführung innerhalb des Bauwerks, Ausführung in allen Geschossen, Abbruch von Hand/mit handgeführten Kleingeräten, Ausführung erschütterungsarm DIN 4150,
aufgenommene Stoffe sammeln, verpacken, ausschleusen, im staubdichten, geschlossenen Behälter des AN lagern, Behältergröße nach Wahl des AN, auf der Baustelle bereitstellen.
Menge: 10,000 St
Leistungsbereich: 084
Kostengruppe DIN 276 2018-12: 394000000

**01.03.0660 Tür Stahl abbrechen schadstoffbelastet B 1110 mm H 1535 mm Rahmen-D 40 mm Füllungs-D 10 mm v.Hand Stoffe auf Baustelle b**
STLB-Bau 2025-04 084
Abbruch der Tür, mit Füllung, der Innentür aus Stahl, im Rahmen einer Totalabbruchmaßnahme, schadstoffbelastet, Schadstoff Asbest TRGS 519,
Abfall ist gefährlich,
Breite Nennmaß Wandöffnung '1110'
mm,
Höhe Nennmaß Wandöffnung '1535'
mm, einschl. Blendrahmen,
Dicke Rahmen '40'
mm,
Dicke Füllung '10'
mm, einschl. Beschlag, Ausführung innerhalb des Bauwerks, Ausführung in allen Geschossen, Arbeitshöhe bis 3 m,
Abbruch von Hand/mit handgeführten Kleingeräten, Ausführung staubarm TRGS 559,
aufgenommene Stoffe sammeln, verpacken, ausschleusen, im staubdichten, geschlossenen Behälter des AN lagern, Behältergröße nach Wahl des AN, auf der Baustelle bereitstellen.
Menge: 3,000 St
Leistungsbereich: 084
Kostengruppe DIN 276 2018-12: 394000000

**01.03.0670 Tür Stahl abbrechen schadstoffbelastet B 1200 mm H 2135 mm Türblatt-D 40 mm v.Hand Stoffe auf Baustelle bereitstellen**
STLB-Bau 2025-04 084
Abbruch der Tür, der Innentür aus Stahl, im Rahmen einer Totalabbruchmaßnahme, schadstoffbelastet, Schadstoff Blei TRGS 505, DGUV-Regel 101-004,
Abfall ist gefährlich,
Breite Nennmaß Wandöffnung '1200'
mm,
Höhe Nennmaß Wandöffnung '2135'
mm, einschl. Blendrahmen, einschl. Beschlag,
Türblattdicke '40'
mm, Ausführung innerhalb des Bauwerks, Ausführung in allen Geschossen, Arbeitshöhe bis 3 m,
Abbruch von Hand/mit handgeführten Kleingeräten,
aufgenommene Stoffe sammeln, im Behälter des AN lagern, Behältergröße nach Wahl des AN, auf der Baustelle bereitstellen, Mengenermittlung nach Aufmaß.
Menge: 20,000 St
Leistungsbereich: 084
Kostengruppe DIN 276 2018-12: 394000000

**01.03.0680 Tür Stahl abbrechen schadstoffbelastet B 1200 mm H 2135 mm Glas-D 5 mm Türblatt-D 40 mm v.Hand Stoffe auf Baustelle bere**
STLB-Bau 2025-04 084
Abbruch der Tür, mit Verglasung, der Innentür aus Stahl, im Rahmen einer Totalabbruchmaßnahme, schadstoffbelastet, Schadstoff Blei TRGS 505, DGUV-Regel 101-004,
Abfall ist gefährlich,
Breite Nennmaß Wandöffnung '1200'
mm,
Höhe Nennmaß Wandöffnung '2135'
mm, einschl. Blendrahmen, Einscheiben-Sicherheitsglas (ESG),
Dicke Verglasung '5'
mm, einschl. Beschlag, einschl. Entglasen,
Türblattdicke '40'
mm, Ausführung innerhalb des Bauwerks, Ausführung in allen Geschossen, Arbeitshöhe bis 3 m,
Abbruch von Hand/mit handgeführten Kleingeräten,
aufgenommene Stoffe sammeln, im Behälter des AN lagern, Behältergröße nach Wahl des AN, auf der Baustelle bereitstellen, Mengenermittlung nach Aufmaß.
Menge: 21,000 St
Leistungsbereich: 084
Kostengruppe DIN 276 2018-12: 394000000

**01.03.0690 Türzarge Stahl abbrechen schadstoffbelastet B 1010 mm H 2135 mm Maulweite/WD 240mm D 1mm v.Hand Stoffe**
STLB-Bau 2025-04 084
Abbruch der Türzarge, aus Stahl, im Rahmen einer Totalabbruchmaßnahme, schadstoffbelastet, Schadstoff Blei TRGS 505, DGUV-Regel 101-004,
Abfall ist gefährlich,
Breite Nennmaß Wandöffnung '1010'
mm,
Höhe Nennmaß Wandöffnung '2135'
mm, Maulweite/Wanddicke 240 mm, Dicke 1 mm, Ausführung innerhalb des Bauwerks, Ausführung in allen Geschossen, Arbeitshöhe bis 3 m,
Abbruch von Hand/mit handgeführten Kleingeräten,
aufgenommene Stoffe sammeln, und auf der Baustelle lagern, Mengenermittlung nach Aufmaß.
Menge: 41,000 St
Leistungsbereich: 084
Kostengruppe DIN 276 2018-12: 394000000

**01.03.0700 Türzarge Holz/Holzwerkstoff abbrechen schadstoffbelastet B 1510 mm H 2135 mm Maulweite/WD 240mm v.Hand Stoffe auf Bauste**
STLB-Bau 2025-04 084
Abbruch der Türzarge, aus Holz/Holzwerkstoff, im Rahmen einer Totalabbruchmaßnahme, schadstoffbelastet, Schadstoff Blei TRGS 505, DGUV-Regel 101-004,
Abfall ist gefährlich, Altholzkategorie A IV,
Breite Nennmaß Wandöffnung '1510'
mm,
Höhe Nennmaß Wandöffnung '2135'
mm, Maulweite/Wanddicke 240 mm, Ausführung innerhalb des Bauwerks, Arbeitshöhe bis 2 m,
Abbruch von Hand/mit handgeführten Kleingeräten, Ausführung staubarm TRGS 559,
aufgenommene Stoffe sammeln, im Behälter des AN lagern, Behältergröße nach Wahl des AN, auf der Baustelle bereitstellen.
Menge: 135,000 St
Leistungsbereich: 084
Kostengruppe DIN 276 2018-12: 394000000

**01.03.0710 Dämmung abgehängte Decke Mineralwolle abbrechen schadstoffbelastet 2,5kN/m3 D 15 cm v.Hand Stoffe auf Baustelle bereitst**
STLB-Bau 2025-04 084
Abbruch der Dämmung in abgehängter Decke, Dämmschicht aus Mineralwolle, kaschiert, als Matte/Filz, verklebt, im Rahmen einer Totalabbruchmaßnahme, schadstoffbelastet, Schadstoff alte Mineralwolle TRGS 521,
Abfall ist gefährlich, Wichte des Abbruchstoffes DIN EN 1991-1-1 2,5 kN/m3,
Abbruchdicke '15'
cm, Ausführung innerhalb des Bauwerks, Ausführung in allen Geschossen, Arbeitshöhe bis 3 m,
Abbruch von Hand/mit handgeführten Kleingeräten,
aufgenommene Stoffe sammeln, verpacken, im staubdichten, geschlossenen Behälter des AN lagern, Behältergröße nach Wahl des AN, auf der Baustelle bereitstellen, Mengenermittlung nach Aufmaß.
Menge: 880,000 m2
Leistungsbereich: 084
Kostengruppe DIN 276 2018-12: 394000000

**01.03.0720 Bekleidungspl Unterdecke Deckenplatte Mineralwolle L/B 586/586mm abbrechen schadstoffbelastet 6kN/m3 D 2 cm v.Hand Stoff**
STLB-Bau 2025-04 084
Abbruch von Bekleidungsplatten an Unterdecke, aus Deckenplatten aus Mineralwolle, Platten einzeln herausnehmbar, L/B 586/586 mm, einlagig, ohne Bekleidungen und Beschichtungen, im Rahmen einer Totalabbruchmaßnahme, schadstoffbelastet, Schadstoff alte Mineralwolle TRGS 521,
Abfall ist gefährlich, Abbruch Unterkonstruktion und Dämmung wird gesondert vergütet, Wichte des Abbruchstoffes DIN EN 1991-1-1 6 kN/m3,
Abbruchdicke '2'
cm, Ausführung innerhalb des Bauwerks, Ausführung in allen Geschossen, Arbeitshöhe bis 4 m,
Abbruch von Hand/mit handgeführten Kleingeräten, Ausführung staubarm TRGS 559,
aufgenommene Stoffe sammeln, im staubdichten, geschlossenen Behälter des AN lagern, Behältergröße nach Wahl des AN, auf der Baustelle bereitstellen, Mengenermittlung nach Aufmaß.
Menge: 365,000 m2
Leistungsbereich: 084
Kostengruppe DIN 276 2018-12: 394000000

**01.03.0730 Dämmung Rohrltg DN40-60 Mineralwolle Mantel Gipsbinde abbrechen schadstoffbelastet 0,6kN/m3 D 60mm v.Hand Stoffe auf Bau**
STLB-Bau 2025-04 084
Abbruch der Dämmung der Rohrleitung, Nenndurchmesser über DN 40 bis DN 60, Dämmschicht aus Mineralwolle, mit Folie aus Aluminium kaschiert, als Matte/Filz, mechanisch befestigt und verklebt, im Rahmen einer Totalabbruchmaßnahme, schadstoffbelastet, Schadstoff alte Mineralwolle TRGS 521,
Abfall ist gefährlich, Wichte des Abbruchstoffes DIN EN 1991-1-1 0,6 kN/m3, Dämmschichtdicke 60 mm, Ausführung innerhalb des Bauwerks, Ausführung in allen Geschossen, Arbeitshöhe bis 3 m,
Abbruch von Hand/mit handgeführten Kleingeräten, Ausführung staubarm TRGS 559, aufgenommene Stoffe zur Entsorgung sortieren, sammeln, im staubdichten, geschlossenen Behälter des AN lagern, Behältergröße nach Wahl des AN, auf der Baustelle bereitstellen, Mengenermittlung nach Aufmaß.
Menge: 200,000 m
Leistungsbereich: 084
Kostengruppe DIN 276 2018-12: 394000000

**01.03.0740 Dämmung Innenwand Mineralwolle abbrechen schadstoffbelastet 0,3kN/m3 D 10 cm v.Hand Stoffe auf Baustelle bereitstellen**
STLB-Bau 2025-04 084
Abbruch der Dämmung der Innenwand, Dämmschicht aus Mineralwolle, als Matte/Filz, mechanisch befestigt, im Rahmen einer Totalabbruchmaßnahme, schadstoffbelastet, Schadstoff alte Mineralwolle TRGS 521,
Abfall ist gefährlich, Wichte des Abbruchstoffes DIN EN 1991-1-1 0,3 kN/m3,
Abbruchdicke '10'
cm, Ausführung innerhalb des Bauwerks, Ausführung in allen Geschossen, Arbeitshöhe bis 4 m,
Abbruch von Hand/mit handgeführten Kleingeräten,
aufgenommene Stoffe sammeln, im staubdichten, geschlossenen Behälter des AN lagern, Behältergröße nach Wahl des AN, auf der Baustelle bereitstellen, Mengenermittlung nach Aufmaß.
Menge: 385,000 m2
Leistungsbereich: 084
Kostengruppe DIN 276 2018-12: 394000000

**01.03.0750 Zwischensparrendämmung Mineralwolle abbrechen schadstoffbelastet 2,5kN/m3 D 10 cm v.Hand Stoffe auf Baustelle bereitstel**
STLB-Bau 2025-04 084
Abbruch der Zwischensparrendämmung, Dämmschicht aus Mineralwolle, kaschiert, als Matte/Filz, lose verlegt, im Rahmen einer Totalabbruchmaßnahme, schadstoffbelastet, Schadstoff alte Mineralwolle TRGS 521, Schadstoff 2 Asbest TRGS 519,
Abfall ist gefährlich, Wichte des Abbruchstoffes DIN EN 1991-1-1 2,5 kN/m3,
Abbruchdicke '10'
cm, Ausführung innerhalb des Bauwerks, Arbeitshöhe bis 2 m,
Abbruch von Hand/mit handgeführten Kleingeräten,
aufgenommene Stoffe sammeln, verpacken, im staubdichten, geschlossenen Behälter des AN lagern, Behältergröße nach Wahl des AN, auf der Baustelle bereitstellen, Mengenermittlung nach Aufmaß.
Menge: 320,000 m2
Leistungsbereich: 084
Kostengruppe DIN 276 2018-12: 394000000

**01.03.0760 Dämmung auf Decke Mineralwolle abbrechen schadstoffbelastet 2,5kN/m3 D 20 cm v.Hand Stoffe auf Baustelle bereitstellen**
STLB-Bau 2025-04 084
Abbruch der Dämmung auf Decke, Dämmschicht aus Mineralwolle, kaschiert, als Matte/Filz, lose verlegt, im Rahmen einer Totalabbruchmaßnahme, schadstoffbelastet, Schadstoff alte Mineralwolle TRGS 521, Schadstoff 2 Asbest TRGS 519,
Abfall ist gefährlich, Wichte des Abbruchstoffes DIN EN 1991-1-1 2,5 kN/m3,
Abbruchdicke '20'
cm, Ausführung innerhalb des Bauwerks, Arbeitshöhe bis 2 m,
Abbruch von Hand/mit handgeführten Kleingeräten,
aufgenommene Stoffe sammeln, verpacken, im staubdichten, geschlossenen Behälter des AN lagern, Behältergröße nach Wahl des AN, auf der Baustelle bereitstellen, Mengenermittlung nach Aufmaß.
Menge: 210,000 m2
Leistungsbereich: 084
Kostengruppe DIN 276 2018-12: 394000000

**01.03.0770 Fußboden Holz/Holzwerkstoff abbrechen nicht schadstoffbelastet D 2 cm 7,5kN/m3 v.Hand Stoffe auf Baustelle bereitstellen**
STLB-Bau 2025-04 084
Abbruch des Fußbodens aus Holz/Holzwerkstoff, geschraubt, im Rahmen einer Totalabbruchmaßnahme, nicht schadstoffbelastet,
Abfall ist nicht gefährlich, Altholzkategorie A III,
Abbruchdicke '2'
cm, Wichte des Abbruchstoffes DIN EN 1991-1-1 7,5 kN/m3, Ausführung innerhalb des Bauwerks,
Abbruch von Hand/mit handgeführten Kleingeräten, Ausführung staubarm TRGS 559,
aufgenommene Stoffe sammeln, im Behälter des AN lagern, Behältergröße nach Wahl des AN, auf der Baustelle bereitstellen, Mengenermittlung nach Aufmaß.
Menge: 200,000 m2
Leistungsbereich: 084
Kostengruppe DIN 276 2018-12: 394000000

**01.03.0780 Dämmung Rohrltg DN20-40 Mineralwolle Mantel Kunststofffolie abbrechen schadstoffbelastet 0,6kN/m3 D 50mm v.Hand Stoffe a**
STLB-Bau 2025-04 084
Abbruch der Dämmung der Rohrleitung, Nenndurchmesser über DN 20 bis DN 40, Dämmschicht aus Mineralwolle, ohne Kaschierung, Ummantelung aus Kunststofffolie, als Matte/Filz, mechanisch befestigt und verklebt, im Rahmen einer Totalabbruchmaßnahme, schadstoffbelastet, Schadstoff alte Mineralwolle TRGS 521,
Abfall ist gefährlich, Wichte des Abbruchstoffes DIN EN 1991-1-1 0,6 kN/m3, Dämmschichtdicke 50 mm, Ausführung innerhalb des Bauwerks, Ausführung in allen Geschossen, Arbeitshöhe bis 4 m,
Abbruch von Hand/mit handgeführten Kleingeräten, Ausführung staubarm TRGS 559, aufgenommene Stoffe zur Entsorgung sortieren, sammeln, im staubdichten, geschlossenen Behälter des AN lagern, Behältergröße nach Wahl des AN, auf der Baustelle bereitstellen, Mengenermittlung nach Aufmaß.
Menge: 55,000 m
Leistungsbereich: 084
Kostengruppe DIN 276 2018-12: 394000000

**01.03.0790 Dämmung Rohrleitung DN60-80 Mineralwolle kaschiert Alufolie abbrechen 0,6kN/m3 D 50mm v.Hand auf Baustelle bereitstellen**
STLB-Bau 2023-10 084
Abbruch der Dämmung der Rohrleitung, Nenndurchmesser über DN 60 bis DN 80, Dämmschicht aus Mineralwolle, mit Folie aus Aluminium kaschiert, als Matte/Filz, mechanisch befestigt und verklebt, im Rahmen einer Totalabbruchmaßnahme, Wichte des Abbruchstoffes DIN EN 1991-1-1 0,6 kN/m3, Dämmschichtdicke 50 mm, Ausführung innerhalb des Bauwerks, Ausführung in allen Geschossen, Arbeitshöhe bis 4 m,
Abbruch von Hand/mit handgeführten Kleingeräten, Ausführung staubarm TRGS 559, aufgenommene Stoffe zur Entsorgung sortieren, sammeln, im staubdichten, geschlossenen Behälter des AN lagern, Behältergröße nach Wahl des AN, auf der Baustelle bereitstellen,
Abfall ist gefährlich, schadstoffbelastet, Schadstoff alte Mineralwolle TRGS 521, Mengenermittlung nach Aufmaß.
Menge: 50,000 m
Leistungsbereich: 084
Kostengruppe DIN 276 2018-12: 394000000

**01.03.0800 Dämmung Luftltg rechteckig Kanten-L 500-1000mm Mineralwolle kaschiert Alufolie abbrechen schadstoffbelastet 0,6kN/m3 D 6**
STLB-Bau 2025-04 084
Abbruch der Dämmung der Luftleitung, rechteckig, Kantenlänge über 500 bis 1000 mm, Dämmschicht aus Mineralwolle, mit Folie aus Aluminium kaschiert, als Matte/Filz, mechanisch befestigt und verklebt, im Rahmen einer Totalabbruchmaßnahme, schadstoffbelastet, Schadstoff alte Mineralwolle TRGS 521,
Abfall ist gefährlich, Wichte des Abbruchstoffes DIN EN 1991-1-1 0,6 kN/m3, Dämmschichtdicke 60 mm, Ausführung innerhalb des Bauwerks, Ausführung in allen Geschossen, Arbeitshöhe bis 4 m,
Abbruch von Hand/mit handgeführten Kleingeräten, Ausführung staubarm TRGS 559, aufgenommene Stoffe zur Entsorgung sortieren, sammeln, im staubdichten, geschlossenen Behälter des AN lagern, Behältergröße nach Wahl des AN, auf der Baustelle bereitstellen, Mengenermittlung nach Aufmaß.
Menge: 450,000 m2
Leistungsbereich: 084
Kostengruppe DIN 276 2018-12: 394000000

**01.03.0810 Fußbodendämmung Mineralwolle abbrechen schadstoffbelastet 0,5kN/m3 D 4 cm v.Hand Stoffe auf Baustelle bereitstellen**
STLB-Bau 2025-04 084
Abbruch der Fußbodendämmung, Dämmschicht aus Mineralwolle, kaschiert, als Matte/Filz, verklebt, im Rahmen einer Totalabbruchmaßnahme, schadstoffbelastet, Schadstoff alte Mineralwolle TRGS 521,
Abfall ist gefährlich, Wichte des Abbruchstoffes DIN EN 1991-1-1 0,5 kN/m3,
Abbruchdicke '4'
cm, Ausführung innerhalb des Bauwerks, Ausführung im 2. Obergeschoss,
Abbruch von Hand/mit handgeführten Kleingeräten,
aufgenommene Stoffe sammeln, verpacken, ausschleusen, im staubdichten, geschlossenen Behälter des AN lagern, Behältergröße nach Wahl des AN, auf der Baustelle bereitstellen, Mengenermittlung nach Aufmaß, Ausführung gemäß Einzelbeschreibung,
Einzelbeschreibungs-Nr '
Inkl. Aufnahme von Kaschierung, ca. 0,3 cm mächtig, bituminös'
.
Menge: 205,000 m2
Leistungsbereich: 084
Kostengruppe DIN 276 2018-12: 394000000

*Hinweis: Hinweis zu Pos. 01.03.820- 01.03.830*
Diese Positionen beinhalten die Demontage von Leuchststofflampen, Stabform, 14 bis 80 W, inkl. Demontage des Metallgehäuses.

**01.03.0820 Niederdruck-Entladungslampe abbrechen v.Hand auf Baustelle bereitstellen**
STLB-Bau 2023-04 084
Abbruch Niederdruck-Entladungslampe, mit Bajonettsockel, Leuchtenabdeckung, offen, im Rahmen einer Totalabbruchmaßnahme, Ausführung innerhalb des Bauwerks, Arbeitshöhe bis 3,65 m, Ausführung in allen Geschossen, Abbruch von Hand/mit handgeführten Kleingeräten, Ausführung erschütterungsarm DIN 4150,
aufgenommene Stoffe sammeln, verpacken, im Behälter des AN lagern, Behältergröße nach Wahl des AN, auf der Baustelle bereitstellen,
Abfall ist nicht gefährlich, nicht schadstoffbelastet, Mengenermittlung nach Aufmaß.
Menge: 810,000 St
Leistungsbereich: 084
Kostengruppe DIN 276 2018-12: 394000000

**01.03.0830 Schadstoffh.Material entfernen Kondensator ausbauen verpacken PCB**
STLB-Bau 2022-04 084
Schadstoffhaltiges Material aus Bauteilen entfernen, im nicht kontaminierten Bereich, Kondensator, schadstoffhaltige Stoffe ausbauen, entsorgungsgerecht verpacken, zwischenlagern, Schadstoff PCB nach PCB-Richtlinie/TRGS 524, DGUV-Regel 101-004, im geschlossenen Behälter des AN, Bauteil reinigen.
Menge: 810,000 St
Leistungsbereich: 084
Kostengruppe DIN 276 2018-12: 394000000

**01.03.0840 Unterkonstruktion Wand demont. reinigen**
Demontieren der Unterkonstruktion der Leichtbauwände, UK aus Stahl und Holz, Arbeitshöhe bis 4,5 m, Bauteil reinigen, ausschleusen, im Container des AN lagern, auf Baustelle bereitstellen.
Menge: 770,000 m²
Kostengruppe DIN 276 2018-12: 394000000

**01.03.0850 Unterkonstruktion Decke demont. reinigen**
Demontieren der Unterkonstruktion der Abhangdecken, UK aus Stahl und Holz, Arbeitshöhe bis 4,5 m, Bauteil reinigen, ausschleusen, im Container des AN lagern, auf Baustelle bereitstellen.
Menge: 880,000 m²
Kostengruppe DIN 276 2018-12: 394000000

*Hinweis: Hinweis zu Pos. 01.03.860*
Im Vorfeld der eigentlichen Sanierung ist der gesamte Boden des Dachstuhlbereiches BT I gründlich mittels Industriesauger der Staubklasse H feinzureinigen.

**01.03.0860 Untergrund reinigen Holz lose Verunreinigung D 0,3-0,4cm absaugen auf Baustelle bereitstellen**
STLB-Bau 2025-04 033
Reinigen des Untergrundes aus Holz, von grober Verschmutzung, von losen Verunreinigungen, Dicke über 0,3 bis 0,4 cm, durch Absaugen, aufgenommene Stoffe sammeln, im Behälter des AN lagern, Behältergröße nach Wahl des AN, auf Baustelle bereitstellen, Abfall ist gefährlich, schadstoffbelastet, Schadstoff Asbest TRGS 519.
Menge: 320,000 m2
Leistungsbereich: 033
Kostengruppe DIN 276 2018-12: 394000000

**01.03.0870 Schutzabdeck. herstellen Bohle**
Schutzabdeckung herstellen, aus Bohlen, Dicke 4 cm, einschl. Unterkonstruktion, im Dachstuhlbereich, als Absturzsicherung, herstellen und räumen
Menge: 40,000 m²
Kostengruppe DIN 276 2018-12: 394000000

**01.03.0880 Bekleidungspl Decke Holzwolle-Pl. abbrechen nicht schadstoffbelastet 10kN/m3 D 4 cm v.Hand Stoffe auf Baustelle bereitst**
STLB-Bau 2025-04 084
Abbruch von Bekleidungsplatten an Decke, aus Holzwolle-Platten, einlagig, ohne Bekleidungen und Beschichtungen, im Rahmen einer Totalabbruchmaßnahme, nicht schadstoffbelastet,
Abfall ist nicht gefährlich, Abbruch Unterkonstruktion und Dämmung wird gesondert vergütet, Wichte des Abbruchstoffes DIN EN 1991-1-1 10 kN/m3,
Abbruchdicke '4'
cm, Ausführung innerhalb des Bauwerks, Ausführung in allen Geschossen, Arbeitshöhe bis 2 m,
Abbruch von Hand/mit handgeführten Kleingeräten,
aufgenommene Stoffe sammeln, im Behälter des AN lagern, Behältergröße nach Wahl des AN, auf der Baustelle bereitstellen, Mengenermittlung nach Aufmaß.
Menge: 100,000 m2
Leistungsbereich: 084
Kostengruppe DIN 276 2018-12: 394000000

**01.03.0890 Zimmermannskonstruktion reinigen Holz lose Verunreinigung D 0,3-0,4cm absaugen auf Baustelle bereitstellen**
Reinigen der Zimmermannskonstruktion des Dachstuhls aus Holz, von grober Verschmutzung, von losen Verunreinigungen, Dicke über 0,3 bis 0,4 cm, durch Absaugen, aufgenommene Stoffe sammeln, im Behälter des AN lagern, Behältergröße nach Wahl des AN, auf Baustelle bereitstellen, Abfall ist gefährlich, schadstoffbelastet, Schadstoff Asbest TRGS 519.
Menge: 320,000 m2
Kostengruppe DIN 276 2018-12: 394000000

**01.03.0900 Dachpfannen reinigen Ziegel Staub D 0,2-0,4cm absaugen auf Baustelle bereitstellen**
Reinigen der Dachpfannen aus Ziegel, von Staub, Dicke über 0,2 bis 0,4 cm, durch Absaugen, aufgenommene Stoffe sammeln, im Behälter des AN lagern, Behältergröße nach Wahl des AN, auf Baustelle bereitstellen, Abfall ist gefährlich, schadstoffbelastet, Schadstoff Asbest TRGS 519.
Menge: 400,000 m2
Kostengruppe DIN 276 2018-12: 394000000

**01.03.0910 Schadstoffh.Material aufnehmen Bauschutt reinigen verpacken Asbest**
Schadstoffhaltiges Material im Dachbodenbereich aufnehmen, im kontaminierten Bereich, im staubdichten geschlossenen Behälter des AN verpacken, auf Baustelle bereitstellen, Schadstoff Asbest TRGS 519, Kontaktflächen reinigen.
Menge: 2,000 t
Kostengruppe DIN 276 2018-12: 394000000

**01.03.0920 Schadstoffh.Material entfernen Leichtbauplatte verpacken Asbest**
Schadstoffhaltiges Material entfernen, im kontaminierten Bereich, Leichtbauplatten, Dicke 0,5 cm, Größe 15 x 15 cm, auf Holzuntergrund geschraubt, lösen, verpacken, im geschlossenen staubdichten Behälter des AN, Kontaktflächen reinigen, Schadstoff Asbest TRGS 519.
Menge: 30,000 St
Kostengruppe DIN 276 2018-12: 394000000

**01.03.0930 Fußboden Holz abbrechen nicht schadstoffbelastet D 2 cm 7,5kN/m3 v.Hand Stoffe auf Baustelle bereitstellen**
STLB-Bau 2025-04 084
Abbruch des Fußbodens aus Holz, Laubholz, geschraubt, im Rahmen einer Totalabbruchmaßnahme, nicht schadstoffbelastet,
Abfall ist nicht gefährlich, Altholzkategorie A III,
Abbruchdicke '2'
cm, Wichte des Abbruchstoffes DIN EN 1991-1-1 7,5 kN/m3, Ausführung innerhalb des Bauwerks,
Abbruch von Hand/mit handgeführten Kleingeräten, Ausführung staubarm TRGS 559,
aufgenommene Stoffe sammeln, im Behälter des AN lagern, Behältergröße nach Wahl des AN, auf der Baustelle bereitstellen, Mengenermittlung nach Aufmaß.
Menge: 50,000 m2
Leistungsbereich: 084
Kostengruppe DIN 276 2018-12: 394000000

**01.03.0940 Dämmung Rohrltg DN60-80 Mineralwolle kaschiert Pappe abbrechen schadstoffbelastet 0,6kN/m3 D 50mm v.Hand Stoffe auf Baus**
STLB-Bau 2025-04 084
Abbruch der Dämmung der Rohrleitung, Nenndurchmesser über DN 60 bis DN 80, Dämmschicht aus Mineralwolle, mit Pappe kaschiert, als Matte/Filz, mechanisch befestigt und verklebt, im Rahmen einer Totalabbruchmaßnahme, schadstoffbelastet, Schadstoff alte Mineralwolle TRGS 521, Schadstoff 2 Asbest TRGS 519,
Abfall ist gefährlich, Wichte des Abbruchstoffes DIN EN 1991-1-1 0,6 kN/m3, Dämmschichtdicke 50 mm, Ausführung innerhalb des Bauwerks, Ausführung im Dachgeschoss, Arbeitshöhe bis 2 m,
Abbruch von Hand/mit handgeführten Kleingeräten, Ausführung staubarm TRGS 559, aufgenommene Stoffe zur Entsorgung sortieren, sammeln, im staubdichten, geschlossenen Behälter des AN lagern, Behältergröße nach Wahl des AN, auf der Baustelle bereitstellen, Mengenermittlung nach Aufmaß, Ausführung gemäß Einzelbeschreibung.
Menge: 30,000 m
Leistungsbereich: 084
Kostengruppe DIN 276 2018-12: 394000000

**01.03.0950 Dämmung Rohrltg DN20-40 keramische Wolle kaschiert Pappe Mantel Gipsbinde abbrechen schadstoffbelastet 0,6kN/m3 D 50mm v**
STLB-Bau 2025-04 084
Abbruch der Dämmung der Rohrleitung, Nenndurchmesser über DN 20 bis DN 40, Dämmschicht aus keramischer Wolle, mit Pappe kaschiert, Ummantelung aus Gipsbinden, als Schale, mechanisch befestigt und verklebt, im Rahmen einer Totalabbruchmaßnahme, schadstoffbelastet, Schadstoff Asbest TRGS 519,
Abfall ist gefährlich, Wichte des Abbruchstoffes DIN EN 1991-1-1 0,6 kN/m3, Dämmschichtdicke 50 mm, Ausführung innerhalb des Bauwerks, Ausführung im Dachgeschoss, Arbeitshöhe bis 2 m,
Abbruch von Hand/mit handgeführten Kleingeräten, Ausführung staubarm TRGS 559, aufgenommene Stoffe zur Entsorgung sortieren, sammeln, im staubdichten, geschlossenen Behälter des AN lagern, Behältergröße nach Wahl des AN, auf der Baustelle bereitstellen, Mengenermittlung nach Aufmaß, Ausführung gemäß Einzelbeschreibung.
Menge: 140,000 m
Leistungsbereich: 084
Kostengruppe DIN 276 2018-12: 394000000

**01.03.0960 Dämmung Druckbehälter DN600 Mantel Gipsbinde abbrechen schadstoffbelastet 0,6kN/m3 D 30mm v.Hand Stoffe auf Baustelle be**
Abbruch der Dämmung der Druckbehälter, Nenndurchmesser DN 600, Dämmschicht aus Gipsbinden, als Schale, mechanisch befestigt und verklebt, im Rahmen einer Totalabbruchmaßnahme, schadstoffbelastet, Schadstoff Asbest TRGS 519,
Abfall ist gefährlich, Wichte des Abbruchstoffes DIN EN 1991-1-1 0,6 kN/m3, Dämmschichtdicke 30 mm, Ausführung innerhalb des Bauwerks, Ausführung im Dachgeschoss, Arbeitshöhe bis 2 m,
Abbruch von Hand/mit handgeführten Kleingeräten, Ausführung staubarm TRGS 559, aufgenommene Stoffe zur Entsorgung sortieren, sammeln, im staubdichten, geschlossenen Behälter des AN lagern, Behältergröße nach Wahl des AN, auf der Baustelle bereitstellen, Mengenermittlung nach Aufmaß, Ausführung gemäß Einzelbeschreibung.
Menge: 5,000 m²
Kostengruppe DIN 276 2018-12: 394000000

**01.03.0970 Ausdehnungsgefäß 500-1000l abbrechen nicht schadstoffbelastet v.Hand Stoffe auf Baustelle bereitstellen**
STLB-Bau 2025-04 084
Abbruch Ausdehnungsgefäß, aus Stahl, für Heizungswasser, geschlossene Bauart, Volumen über 500 bis 1000 l, im Rahmen einer Totalabbruchmaßnahme, nicht schadstoffbelastet,
Abfall ist nicht gefährlich, vor Ort zerlegbar, Ausführung innerhalb des Bauwerks, Abbruch von Hand/mit handgeführten Kleingeräten, Ausführung staubarm TRGS 559,
aufgenommene Stoffe sammeln, in vom AN gestellten Behälter lagern, Behältergröße nach Wahl des AN, auf der Baustelle bereitstellen.
Menge: 2,000 St
Leistungsbereich: 084
Kostengruppe DIN 276 2018-12: 394000000

**01.03.0980 Luftleitungsbekl. Gipspl. abbrechen schadstoffbelastet 10kN/m3 D 1,25 cm v.Hand Stoffe auf Baustelle bereitstellen**
STLB-Bau 2025-04 084
Abbruch von Luftleitungsbekleidung aus Gipsplatten, einlagig, ohne Bekleidungen und Beschichtungen, im Rahmen einer Totalabbruchmaßnahme, schadstoffbelastet, Schadstoff Asbest TRGS 519,
Abfall ist gefährlich, Abbruch Unterkonstruktion und Dämmung wird gesondert vergütet, Wichte des Abbruchstoffes DIN EN 1991-1-1 10 kN/m3,
Abbruchdicke '1.25'
cm, Ausführung innerhalb des Bauwerks, Ausführung im Dachgeschoss, Arbeitshöhe bis 3,65 m,
Abbruch von Hand/mit handgeführten Kleingeräten, Ausführung staubarm TRGS 559,
aufgenommene Stoffe sammeln, im Behälter des AN lagern, Behältergröße nach Wahl des AN, auf der Baustelle bereitstellen.
Menge: 80,000 m2
Leistungsbereich: 084
Kostengruppe DIN 276 2018-12: 394000000

#### Untertitel 01.04 Entkernung

*Hinweis: Hinweis zu Pos. 01.04.10 - 01.04.540*
Grundsätzlich ist ein gemeinsames Aufmaß vor Ort (mit dem AG oder eines Vertreters des AG) durchzuführen.

*Hinweis: Hinweis zu Pos. 01.04.10- 01.04.540*
Die Einsichtnahme und Kenntnis der Gutachten und des Sanierungskonzeptes (den Unterlagen beigelegt) ist zur Kalkulation und Durchführung der Maßnahme erforderlich.

Aufgrund der sehr begrenzten BE-Fläche im Außenbereich ist davon auszugehen, dass die anfallenden Abfälle mehrmals innerhalb des Gebäudes umgelagert werden müssen. Der Mehraufwand ist in die jeeweiligen Einzelpositionen mit einzukalkulieren und wird nicht gesondert vergütet.

Grundsätzlich ist ein gemeinsames Aufmaß vor Ort (mit dem AG oder eines Vertreters des AG) durchzuführen.

**01.04.0010 Inventar entfernen Bechilderung bis 15 kg**
Inventar entfernen, Beschilderung aus Metall und Glas, Einzelgewicht bis 15 kg
Menge: 4,000 St
Kostengruppe DIN 276 2018-12: 394000000

**01.04.0020 Inventar entfernen Infotafel bis 15 kg**
Inventar entfernen, Infotafel aus Metall und Glas, Einzelgewicht bis 15 kg
Menge: 5,000 St
Kostengruppe DIN 276 2018-12: 394000000

**01.04.0030 Inventar entfernen Rednerpult bis 70 kg**
Inventar entfernen, Rednerpult, aus Holz, Einzelgewicht bis 70 kg, im Rahmen einer Totalabbruchmaßnahme, Ausführung innerhalb des Bauwerks, Ausführung in allen Geschossen, aufgenommene Stoffe sammeln, in vom AN gestellten Behälter lagern, Behältergröße nach Wahl des AN, auf der Baustelle bereitstellen
Menge: 1,000 St
Kostengruppe DIN 276 2018-12: 394000000

**01.04.0040 Inventar entfernen Hörsaalstuhl Holz bis 7 kg**
Inventar entfernen, Hörsaalstuhl (40 x 60 cm), aus Holz, Einzelgewicht bis 7 kg, inkl. Armelehne aus Holz, inkl. Rückenlehne aus Holz (60 x 60 cm), inkl. Schreibablage aus Holz (60 x 40 cm), Stuhlbeine aus Metall, Stuhlbeine vom Holz trennen, im Rahmen einer Totalabbruchmaßnahme, Ausführung innerhalb des Bauwerks, Ausführung in allen Geschossen, aufgenommene Stoffe sammeln, in vom AN gestellten Behälter lagern, Behältergröße nach Wahl des AN, auf der Baustelle bereitstellen.
Menge: 176,000 St
Kostengruppe DIN 276 2018-12: 394000000

**01.04.0050 Inventar entfernen Einbauschrank bis 300 kg**
Inventar entfernen, Einbauschrank aus Holz, vor Ort zerlegbar, Einzelgewicht bis 300 kg, Höhe: 3,5 m, Breite: 0,5 m, Länge: 10 m
Menge: 2,000 St
Kostengruppe DIN 276 2018-12: 394000000

**01.04.0060 Inventar entfernen Wandschrank bis 600 kg**
Inventar entfernen, Wandschrank aus Holz, vor Ort zerlegbar, Einzelgewicht bis 600 kg, Höhe: 2,2 m, Breite: 0,6 m, Länge: 18 m
Menge: 1,000 St
Kostengruppe DIN 276 2018-12: 394000000

**01.04.0070 Inventar entfernen Einbauschrank bis 150 kg**
Inventar entfernen, Einbauschrank aus Holz, vor Ort zerlegbar, Einzelgewicht bis 150 kg, Höhe: 3,0 m, Breite: 0,5 m, Länge: 4 m
Menge: 2,000 St
Kostengruppe DIN 276 2018-12: 394000000

**01.04.0080 Inventar entfernen Einbauschrank bis 250 kg**
Inventar entfernen, Einbauschrank aus Holz, vor Ort zerlegbar, Einzelgewicht bis 250 kg, Höhe: 4,0 m, Breite: 0,5 m, Länge: 7 m
Menge: 2,000 St
Kostengruppe DIN 276 2018-12: 394000000

**01.04.0090 Inventar entfernen Einbauküche bis 150 kg**
Inventar entfernen, Einbauküche aus Holz und Metall, vor Ort zerlegbar, Einzelgewicht bis 150 kg, Höhe: 1,5 m, Breite: 0,9 m, Länge: 4 m
Menge: 2,000 St
Kostengruppe DIN 276 2018-12: 394000000

**01.04.0100 Inventar entfernen Regalsystem Bibilothek bis 20 kg**
Inventar entfernen, Regalsystem der Bibliothek, aus
Metall, inkl. Einschubfächer, Einzelgewicht bis 20 kg, Maße: H: 4,0 m, B: 1,2 m, T: 0,3 m
Menge: 105,000 St
Kostengruppe DIN 276 2018-12: 394000000

**01.04.0110 Inventar entfernen Unterrichtstafel bis 200 kg**
Inventar entfernen, Unterrichtstafel inkl. Stativ aus
Metall, Einzelgewicht bis 200 kg, Maße: H: 2,5 m, B: 4,0 m,
Menge: 12,000 St
Kostengruppe DIN 276 2018-12: 394000000

**01.04.0120 Kabelpritsche Stahl niro D 1,5mm B 400 mm H 100 mm abbrechen nicht schadstoffbelastet Stoffe auf Baustelle bereitstellen**
STLB-Bau 2025-04 084
Abbruch der Kabelpritsche aus nichtrostendem Stahl, Dicke mind. 1,5 mm,
Innenmaß Breite '400'
mm,
Innenmaß Höhe '100'
mm, im Rahmen einer Totalabbruchmaßnahme, nicht schadstoffbelastet,
Abfall ist nicht gefährlich, Ausführung in allen Geschossen, Arbeitshöhe bis 3,5 m über der Standfläche des hierfür erforderlichen Gerüstes, aufgenommene Stoffe zur Entsorgung sortieren, sammeln, im Behälter des AN lagern, Behältergröße nach Wahl des AN, auf der Baustelle bereitstellen, Mengenermittlung nach Aufmaß.
Menge: 150,000 m
Leistungsbereich: 084
Kostengruppe DIN 276 2018-12: 394000000

**01.04.0130 Kabelpritsche Stahl niro D 1,5mm B 250 mm H 100 mm abbrechen nicht schadstoffbelastet Stoffe auf Baustelle bereitstellen**
STLB-Bau 2025-04 084
Abbruch der Kabelpritsche aus nichtrostendem Stahl, Dicke mind. 1,5 mm,
Innenmaß Breite '250'
mm,
Innenmaß Höhe '100'
mm, im Rahmen einer Totalabbruchmaßnahme, nicht schadstoffbelastet,
Abfall ist nicht gefährlich, Ausführung in allen Geschossen, Arbeitshöhe bis 3,5 m über der Standfläche des hierfür erforderlichen Gerüstes, aufgenommene Stoffe zur Entsorgung sortieren, sammeln, im Behälter des AN lagern, Behältergröße nach Wahl des AN, auf der Baustelle bereitstellen, Mengenermittlung nach Aufmaß.
Menge: 30,000 m
Leistungsbereich: 084
Kostengruppe DIN 276 2018-12: 394000000

**01.04.0140 Schaltschrank bestückt abbrechen 150-200kg nicht schadstoffbelastet**
Abbruch des Schaltschranks, bestückt, inkl. Abbruch Bestückung, im Rahmen einer Totalabbruchmaßnahme, vor Ort zerlegbar, Einzelgewicht über 150 bis 200 kg, Ausführung in allen Geschossen,
aufgenommene Stoffe sammeln, und auf der Baustelle lagern,
Abfall ist nicht gefährlich, nicht schadstoffbelastet, Mengenermittlung nach Aufmaß.
Menge: 1,000 St
Kostengruppe DIN 276 2018-12: 394000000

**01.04.0150 Sicherungskasten bestückt abbrechen bis 30 kg nicht schadstoffbelastet**
Abbruch des Sicherungskasten, bestückt, inkl. Abbruch Bestückung, im Rahmen einer Totalabbruchmaßnahme, vor Ort zerlegbar, Einzelgewicht bis 30 kg, Ausführung in allen Geschossen,
aufgenommene Stoffe sammeln, und auf der Baustelle lagern,
Abfall ist nicht gefährlich, nicht schadstoffbelastet, Mengenermittlung nach Aufmaß.
Menge: 2,000 St
Kostengruppe DIN 276 2018-12: 394000000

**01.04.0160 VRF-Innengerät nicht schadstoffbelastet abbrechen v.Hand Stoffe auf Baustelle bereitstellen**
STLB-Bau 2025-04 084
Abbruch des VRF-Innengerätes, Gehäuse Innengerät aus Kunststoff, mit Luftfilter aus Naturfaser und Kunststoff, Rahmen aus Aluminium, nicht schadstoffbelastet,
Abfall ist nicht gefährlich, Einzelgewicht über 50 bis 100 kg, im Rahmen einer Totalabbruchmaßnahme, Ausführung innerhalb des Bauwerks,
Arbeitshöhe
bis 3,5 m über der Standfläche des hierfür erforderlichen Gerüstes, vor Ort zerlegbar, Ausführung in allen Geschossen, Abbruch von Hand/mit handgeführten Kleingeräten, Ausführung staubarm TRGS 559,
aufgenommene Stoffe sammeln, in vom AN gestellten Behälter lagern, Behältergröße nach Wahl des AN, auf der Baustelle bereitstellen.
Menge: 20,000 St
Leistungsbereich: 084
Kostengruppe DIN 276 2018-12: 394000000

**01.04.0170 RLT-Anlage abbrechen v.Hand auf Baustelle bereitstellen nicht schadstoffbelastet**
Abbruch Raumlufttechnisches Zentralgerät, für Ab- und Fortluft, im Rahmen einer Totalabbruchmaßnahme, mit Axialventilator, mit Elektromotor, mit Schwingungsdämpfer, mit Filtermatten, Filtermedium aus Synthetik, mit Wärmeübertrager, aus Stahl, mit Schalldämpfer, DN 1000, mit Inspektions- und Wartungstür, 4 St, vor Ort zerlegbar, Einzelgewicht über 1000 bis 2000 kg, Maße: L: 6,0 m; B: 2,2 m; H: 1,3 m, auf Fundament, innerhalb des Gebäudes, Ausführung im Dachgeschoss,
Arbeitshöhe der zu bearbeitenden Fläche
bis 3,0 m über der Standfläche des hierfür erforderlichen Gerüstes, Abbruch von Hand/mit handgeführten Kleingeräten, aufgenommene Stoffe zur Entsorgung sortieren, sammeln, in vom AN gestellten Behälter lagern, Behältergröße nach Wahl des AN, auf der Baustelle bereitstellen,
Abfall ist nicht gefährlich, nicht schadstoffbelastet, Mengenermittlung nach Aufmaß.
Menge: 1,000 St
Kostengruppe DIN 276 2018-12: 394000000

**01.04.0180 Ausdehnungsgefäß demont.**
Ausdehnungsgefäß aus Stahl, demontieren,
Fassungsvermögen:
500l
 einschl. Entleeren des Bauelementes, mit Demontieren von Konsolen, Halterungen, Auflagekonstruktionen, Verschraubungen, Armaturen und Anschlussleitungen, ohne Dämmung, im Gebäude, Arbeitshöhe über Gelände/Fußboden bis 3,5 m.
Menge: 1,000 St
Kostengruppe DIN 276 2018-12: 394000000

**01.04.0190 Treppe Holz/Holzwerkstoff abbrechen nicht schadstoffbelastet Stufen-L 100cm B 28cm Steigungen 5 St D 17 cm 7,5kN/m3 v.Ha**
STLB-Bau 2025-04 084
Abbruch der Treppe aus Holz/Holzwerkstoff, im Rahmen einer Totalabbruchmaßnahme, nicht schadstoffbelastet,
Abfall ist nicht gefährlich, Altholzkategorie A III, Stufenlänge 100 cm, Breite 28 cm,
Steigungen '5'
St,
Abbruchdicke '17'
cm, Wichte des Abbruchstoffes DIN EN 1991-1-1 7,5 kN/m3, Ausführung innerhalb des Bauwerks, Arbeitshöhe bis 2 m,
Abbruch von Hand/mit handgeführten Kleingeräten, Ausführung staubarm TRGS 559,
aufgenommene Stoffe sammeln, im Behälter des AN lagern, Behältergröße nach Wahl des AN, auf der Baustelle bereitstellen.
Menge: 2,000 St
Leistungsbereich: 084
Kostengruppe DIN 276 2018-12: 394000000

**01.04.0200 Bodenbelag PVC-Bodenbelag abbrechen nicht schadstoffbelastet 7kN/m3 D 0,4 cm v.Hand Stoffe auf Baustelle bereitstellen**
STLB-Bau 2025-04 084
Abbruch von Bodenbelag aus PVC, einschl. Entfernen der Klebereste, im Rahmen einer Totalabbruchmaßnahme, nicht schadstoffbelastet,
Abfall ist nicht gefährlich, geklebt, Wichte des Abbruchstoffes DIN EN 1991-1-1 7 kN/m3,
Abbruchdicke '0.4'
cm, Ausführung innerhalb des Bauwerks, Ausführung in allen Geschossen,
Abbruch von Hand/mit handgeführten Kleingeräten,
aufgenommene Stoffe sammeln, im Behälter des AN lagern, Behältergröße nach Wahl des AN, auf der Baustelle bereitstellen, Mengenermittlung nach Aufmaß.
Menge: 1680,000 m2
Leistungsbereich: 084
Kostengruppe DIN 276 2018-12: 394000000

**01.04.0210 Bodenbelag Polteppich abbrechen nicht schadstoffbelastet 10kN/m3 D 0,8 cm v.Hand Stoffe auf Baustelle bereitstellen**
STLB-Bau 2025-04 084
Abbruch von Bodenbelag aus Polteppich, im Rahmen einer Totalabbruchmaßnahme, nicht schadstoffbelastet,
Abfall ist nicht gefährlich, geklebt, Wichte des Abbruchstoffes DIN EN 1991-1-1 10 kN/m3,
Abbruchdicke '0.8'
cm, Ausführung innerhalb des Bauwerks,
Abbruch von Hand/mit handgeführten Kleingeräten, Ausführung staubarm TRGS 559,
aufgenommene Stoffe sammeln, im Behälter des AN lagern, Behältergröße nach Wahl des AN, auf der Baustelle bereitstellen, Mengenermittlung nach Aufmaß.
Menge: 215,000 m2
Leistungsbereich: 084
Kostengruppe DIN 276 2018-12: 394000000

**01.04.0220 Bodenbelag Fliese/Pl. D 15-20mm Reste abbrechen nicht schadstoffbelastet 22kN/m3 v.Hand Stoffe auf Baustelle bereitstell**
STLB-Bau 2025-04 084
Abbruch des Bodenbelages, aus Steinzeugfliesen, kleinformatig, Dicke über 15 bis 20 mm, einschl. Entfernen von Kleberesten/Mörtelresten, im Rahmen einer Totalabbruchmaßnahme, nicht schadstoffbelastet,
Abfall ist nicht gefährlich, ohne Festlegung eines Zuordnungskriteriums LAGA/DepVO/EBV/RuVA, Wichte des Abbruchstoffes DIN EN 1991-1-1 22 kN/m3, Ausführung innerhalb des Bauwerks, Ausführung in allen Geschossen,
Abbruch von Hand/mit handgeführten Kleingeräten,
aufgenommene Stoffe sammeln, im Behälter des AN lagern, Behältergröße nach Wahl des AN, auf der Baustelle bereitstellen, Mengenermittlung nach Aufmaß.
Menge: 125,000 m2
Leistungsbereich: 084
Kostengruppe DIN 276 2018-12: 394000000

**01.04.0230 Fliesen/Platten Wand Fliese/Pl. D bis 10mm abbrechen nicht schadstoffbelastet 22kN/m3 v.Hand Stoffe auf Baustelle bereit**
STLB-Bau 2025-04 084
Abbruch von Fliesen/Platten an Wand, aus Steingutfliesen, Mosaik, Dicke bis 10 mm, einschl. Mörtelbett, Bettungsdicke 2 cm, im Rahmen einer Totalabbruchmaßnahme, nicht schadstoffbelastet,
Abfall ist nicht gefährlich, Werte gemäß Ersatzbaustoffverordnung 2023 sind eingehalten, Charakterisierung gemischter Bauschutt Klasse RC-1 nach EBV 2023, Anlage 1, Tabelle 1, Wichte des Abbruchstoffes DIN EN 1991-1-1 22 kN/m3, Ausführung innerhalb des Bauwerks, Ausführung in allen Geschossen, Arbeitshöhe bis 4,5 m,
Abbruch von Hand/mit handgeführten Kleingeräten,
aufgenommene Stoffe sammeln, im Behälter des AN lagern, Behältergröße nach Wahl des AN, auf der Baustelle bereitstellen, Mengenermittlung nach Aufmaß.
Menge: 220,000 m2
Leistungsbereich: 084
Kostengruppe DIN 276 2018-12: 394000000

**01.04.0240 Bekleidungspl Decke Kalziumsilikatpl. abbrechen nicht schadstoffbelastet 10kN/m3 D 4 cm v.Hand Stoffe auf Baustelle bere**
STLB-Bau 2025-04 084
Abbruch von Bekleidungsplatten an Decke, aus Kalziumsilikatplatten, einlagig, ohne Bekleidungen und Beschichtungen, im Rahmen einer Totalabbruchmaßnahme, nicht schadstoffbelastet,
Abfall ist nicht gefährlich, Abbruch Unterkonstruktion und Dämmung wird gesondert vergütet, Wichte des Abbruchstoffes DIN EN 1991-1-1 10 kN/m3,
Abbruchdicke '4'
cm, Ausführung innerhalb des Bauwerks, Ausführung in allen Geschossen, Arbeitshöhe bis 4 m,
Abbruch von Hand/mit handgeführten Kleingeräten,
aufgenommene Stoffe sammeln, im Behälter des AN lagern, Behältergröße nach Wahl des AN, auf der Baustelle bereitstellen, Mengenermittlung nach Aufmaß.
Menge: 130,000 m2
Leistungsbereich: 084
Kostengruppe DIN 276 2018-12: 394000000

**01.04.0250 Bekleidungspl Decke Holzwolle-Pl. abbrechen nicht schadstoffbelastet 10kN/m3 D 2 cm v.Hand Stoffe auf Baustelle bereitst**
STLB-Bau 2025-04 084
Abbruch von Bekleidungsplatten an Decke, aus Holzwolle-Platten, einlagig, ohne Bekleidungen und Beschichtungen, im Rahmen einer Totalabbruchmaßnahme, nicht schadstoffbelastet,
Abfall ist nicht gefährlich, Abbruch Unterkonstruktion und Dämmung wird gesondert vergütet, Wichte des Abbruchstoffes DIN EN 1991-1-1 10 kN/m3,
Abbruchdicke '2'
cm, Ausführung innerhalb des Bauwerks, Ausführung in allen Geschossen, Arbeitshöhe bis 4 m,
Abbruch von Hand/mit handgeführten Kleingeräten,
aufgenommene Stoffe sammeln, im Behälter des AN lagern, Behältergröße nach Wahl des AN, auf der Baustelle bereitstellen, Mengenermittlung nach Aufmaß.
Menge: 60,000 m2
Leistungsbereich: 084
Kostengruppe DIN 276 2018-12: 394000000

**01.04.0260 Bekleidungspl Unterdecke Lamellensystem Paneel Stahl niro D 0,7mm abbrechen nicht schadstoffbelastet v.Hand Stoffe auf B**
STLB-Bau 2025-04 084
Abbruch von Bekleidungsplatten an Unterdecke, Lamellensystem, aus Paneelen aus nichtrostendem Stahl, Dicke 0,7 mm, im Rahmen einer Totalabbruchmaßnahme, nicht schadstoffbelastet,
Abfall ist nicht gefährlich, Abbruch Unterkonstruktion und Dämmung wird gesondert vergütet, Ausführung innerhalb des Bauwerks, Ausführung in allen Geschossen, Arbeitshöhe bis 4 m,
Abbruch von Hand/mit handgeführten Kleingeräten,
aufgenommene Stoffe sammeln, im Behälter des AN lagern, Behältergröße nach Wahl des AN, auf der Baustelle bereitstellen, Mengenermittlung nach Aufmaß.
Menge: 20,000 m2
Leistungsbereich: 084
Kostengruppe DIN 276 2018-12: 394000000

**01.04.0270 Bekleidungspl Unterdecke Kalziumsilikatpl. L/B 586/586mm abbrechen nicht schadstoffbelastet 6kN/m3 D 2 cm v.Hand Stoffe**
STLB-Bau 2025-04 084
Abbruch von Bekleidungsplatten an Unterdecke, aus Kalziumsilikatplatten, Platten einzeln herausnehmbar, L/B 586/586 mm, einlagig, ohne Bekleidungen und Beschichtungen, im Rahmen einer Totalabbruchmaßnahme, nicht schadstoffbelastet,
Abfall ist nicht gefährlich, Abbruch Unterkonstruktion und Dämmung wird gesondert vergütet, Wichte des Abbruchstoffes DIN EN 1991-1-1 6 kN/m3,
Abbruchdicke '2'
cm, Ausführung innerhalb des Bauwerks, Ausführung in allen Geschossen, Arbeitshöhe bis 4 m,
Abbruch von Hand/mit handgeführten Kleingeräten, Ausführung staubarm TRGS 559,
aufgenommene Stoffe sammeln, im staubdichten, geschlossenen Behälter des AN lagern, Behältergröße nach Wahl des AN, auf der Baustelle bereitstellen, Mengenermittlung nach Aufmaß.
Menge: 175,000 m2
Leistungsbereich: 084
Kostengruppe DIN 276 2018-12: 394000000

**01.04.0280 Fliesen/Platten Sockel H 150mm Fliese/Pl. D bis 10mm abbrechen nicht schadstoffbelastet 20kN/m3 v.Hand Stoffe auf Bauste**
STLB-Bau 2025-04 084
Abbruch von Fliesen/Platten an Sockel, Höhe 150 mm, aus Steinzeugfliesen, kleinformatig, Dicke bis 10 mm, im Rahmen einer Totalabbruchmaßnahme, nicht schadstoffbelastet,
Abfall ist nicht gefährlich, Werte gemäß Ersatzbaustoffverordnung 2023 sind eingehalten, Charakterisierung gemischter Bauschutt Klasse RC-1 nach EBV 2023, Anlage 1, Tabelle 1, Wichte des Abbruchstoffes DIN EN 1991-1-1 20 kN/m3, Ausführung innerhalb des Bauwerks, Ausführung in allen Geschossen, Arbeitshöhe bis 2 m,
Abbruch von Hand/mit handgeführten Kleingeräten,
aufgenommene Stoffe sammeln, im Behälter des AN lagern, Behältergröße nach Wahl des AN, auf der Baustelle bereitstellen, Mengenermittlung nach Aufmaß.
Menge: 400,000 m
Leistungsbereich: 084
Kostengruppe DIN 276 2018-12: 394000000

**01.04.0290 Unterkonstruktion Decke demont.**
Demontieren der Unterkonstruktion der Abhangdecken, UK aus Stahl und Holz, Arbeitshöhe bis 4,5 m, Bauteil reinigen, im Container des AN lagern, auf Baustelle bereitstellen.
Menge: 880,000 m²
Kostengruppe DIN 276 2018-12: 394000000

**01.04.0300 Rohrltg dukt.Guss AD 100-150mm abbrechen nicht schadstoffbelastet v.Hand Stoffe auf Baustelle bereitstellen**
STLB-Bau 2025-04 084
Abbruch der Rohrleitung aus duktilem Gusseisen, Außendurchmesser über 100 bis 150 mm, im Gebäude, Ausführung in allen Geschossen, Höhe bis 4 m, im Rahmen einer Totalabbruchmaßnahme, nicht schadstoffbelastet,
Abfall ist nicht gefährlich,
Abbruch von Hand/mit handgeführten Kleingeräten,
aufgenommene Stoffe sammeln, im Behälter des AN lagern, Behältergröße nach Wahl des AN, auf der Baustelle bereitstellen, Mengenermittlung nach Aufmaß.
Menge: 50,000 m
Leistungsbereich: 084
Kostengruppe DIN 276 2018-12: 394000000

**01.04.0310 Rohrltg Formstück Befest. Armatur Stahl niro AD 20-40mm abbrechen nicht schadstoffbelastet v.Hand Stoffe auf Baustelle b**
STLB-Bau 2025-04 084
Abbruch der Rohrleitung einschl. der Form- und Verbindungsstücke, Befestigungen und Armaturen, aus nichtrostendem Stahl, Außendurchmesser über 20 bis 40 mm, im Gebäude, Ausführung in allen Geschossen, Höhe bis 4 m, mit Dämmung, Abbruch der Dämmung wird gesondert vergütet, im Rahmen einer Totalabbruchmaßnahme, nicht schadstoffbelastet,
Abfall ist nicht gefährlich,
Abbruch von Hand/mit handgeführten Kleingeräten,
aufgenommene Stoffe sammeln, im Behälter des AN lagern, Behältergröße nach Wahl des AN, auf der Baustelle bereitstellen, Mengenermittlung nach Aufmaß.
Menge: 500,000 m
Leistungsbereich: 084
Kostengruppe DIN 276 2018-12: 394000000

**01.04.0320 Rohrltg Formstück Befest. Armatur Stahl niro AD 40-60mm abbrechen nicht schadstoffbelastet v.Hand Stoffe auf Baustelle b**
STLB-Bau 2025-04 084
Abbruch der Rohrleitung einschl. der Form- und Verbindungsstücke, Befestigungen und Armaturen, aus nichtrostendem Stahl, Außendurchmesser über 40 bis 60 mm, im Gebäude, Ausführung in allen Geschossen, Höhe bis 4 m, mit Dämmung, Abbruch der Dämmung wird gesondert vergütet, im Rahmen einer Totalabbruchmaßnahme, nicht schadstoffbelastet,
Abfall ist nicht gefährlich,
Abbruch von Hand/mit handgeführten Kleingeräten,
aufgenommene Stoffe sammeln, im Behälter des AN lagern, Behältergröße nach Wahl des AN, auf der Baustelle bereitstellen, Mengenermittlung nach Aufmaß.
Menge: 200,000 m
Leistungsbereich: 084
Kostengruppe DIN 276 2018-12: 394000000

**01.04.0330 Rohrltg Formstück Befest. Armatur Stahl niro AD 200-250mm abbrechen nicht schadstoffbelastet v.Hand Stoffe auf Baustelle**
STLB-Bau 2025-04 084
Abbruch der Rohrleitung einschl. der Form- und Verbindungsstücke, Befestigungen und Armaturen, aus nichtrostendem Stahl, Außendurchmesser über 200 bis 250 mm, im Gebäude, Ausführung in allen Geschossen, Höhe bis 4 m, mit Dämmung, Abbruch der Dämmung wird gesondert vergütet, im Rahmen einer Totalabbruchmaßnahme, nicht schadstoffbelastet,
Abfall ist nicht gefährlich,
Abbruch von Hand/mit handgeführten Kleingeräten,
aufgenommene Stoffe sammeln, im Behälter des AN lagern, Behältergröße nach Wahl des AN, auf der Baustelle bereitstellen, Mengenermittlung nach Aufmaß.
Menge: 20,000 m
Leistungsbereich: 084
Kostengruppe DIN 276 2018-12: 394000000

**01.04.0340 Rohrltg Formstück Befest. Armatur Stahl niro AD 300-400mm abbrechen nicht schadstoffbelastet v.Hand Stoffe auf Baustelle**
STLB-Bau 2025-04 084
Abbruch der Rohrleitung einschl. der Form- und Verbindungsstücke, Befestigungen und Armaturen, aus nichtrostendem Stahl, Außendurchmesser über 300 bis 400 mm, im Gebäude, Ausführung in allen Geschossen, Höhe bis 4 m, im Rahmen einer Totalabbruchmaßnahme, nicht schadstoffbelastet,
Abfall ist nicht gefährlich,
Abbruch von Hand/mit handgeführten Kleingeräten,
aufgenommene Stoffe sammeln, im Behälter des AN lagern, Behältergröße nach Wahl des AN, auf der Baustelle bereitstellen, Mengenermittlung nach Aufmaß.
Menge: 30,000 m
Leistungsbereich: 084
Kostengruppe DIN 276 2018-12: 394000000

**01.04.0350 Dämmung Rohrltg DN200-250 flexibler Elastomerschaum abbrechen nicht schadstoffbelastet 3kN/m3 D 40mm v.Hand Stoffe auf B**
STLB-Bau 2025-04 084
Abbruch der Dämmung der Rohrleitung, Nenndurchmesser über DN 200 bis DN 250, Dämmschicht aus flexiblem Elastomerschaum, ohne Kaschierung, als Schale, mechanisch befestigt und verklebt, im Rahmen einer Totalabbruchmaßnahme, nicht schadstoffbelastet,
Abfall ist nicht gefährlich, Wichte des Abbruchstoffes DIN EN 1991-1-1 3 kN/m3, Dämmschichtdicke 40 mm, Ausführung innerhalb des Bauwerks, Ausführung in allen Geschossen, Arbeitshöhe bis 3,65 m,
Abbruch von Hand/mit handgeführten Kleingeräten, Ausführung staubarm TRGS 559,
aufgenommene Stoffe sammeln, im Behälter des AN lagern, Behältergröße nach Wahl des AN, auf der Baustelle bereitstellen, Mengenermittlung nach Aufmaß.
Menge: 20,000 m
Leistungsbereich: 084
Kostengruppe DIN 276 2018-12: 394000000

**01.04.0360 Türblatt Holz/Holzwerkstoff abbrechen nicht schadstoffbelastet B 1000 mm H 2010 mm Türblatt-D 40 mm v.Hand Stoffe auf Ba**
STLB-Bau 2025-04 084
Abbruch des Türblattes, Innentür, aus Holz/Holzwerkstoff, im Rahmen einer Totalabbruchmaßnahme, nicht schadstoffbelastet,
Abfall ist nicht gefährlich, Altholzkategorie A III,
Breite Nennmaß Wandöffnung '1000'
mm,
Höhe Nennmaß Wandöffnung '2010'
mm,
Türblattdicke '40'
mm, einschl. Beschlag, Ausführung innerhalb des Bauwerks, Ausführung in allen Geschossen, Arbeitshöhe bis 3 m,
Abbruch von Hand/mit handgeführten Kleingeräten, Ausführung staubarm TRGS 559,
aufgenommene Stoffe sammeln, im Behälter des AN lagern, Behältergröße nach Wahl des AN, auf der Baustelle bereitstellen.
Menge: 135,000 St
Leistungsbereich: 084
Kostengruppe DIN 276 2018-12: 394000000

**01.04.0370 Luftltg Formstück Befestigung Stahl niro Kanten-L 1500-2000mm abbrechen nicht schadstoffbelastet v.Hand Stoffe auf Baust**
STLB-Bau 2025-04 084
Abbruch der Luftleitung einschl. der Form- und Verbindungsstücke und Befestigungen, aus nichtrostendem Stahl, Kantenlänge über 1500 bis 2000 mm, Ausführung in allen Geschossen, mit Dämmung, Abbruch der Dämmung wird gesondert vergütet, im Rahmen einer Totalabbruchmaßnahme, nicht schadstoffbelastet,
Abfall ist nicht gefährlich, im Gebäude, Höhe bis 2 m,
Abbruch von Hand/mit handgeführten Kleingeräten,
aufgenommene Stoffe sammeln, im Behälter des AN lagern, Behältergröße nach Wahl des AN, auf der Baustelle bereitstellen, Mengenermittlung nach Aufmaß.
Menge: 30,000 m
Leistungsbereich: 084
Kostengruppe DIN 276 2018-12: 394000000

**01.04.0380 Luftltg Formstück Befestigung Stahl niro Kanten-L 500-1000mm abbrechen nicht schadstoffbelastet v.Hand Stoffe auf Bauste**
STLB-Bau 2025-04 084
Abbruch der Luftleitung einschl. der Form- und Verbindungsstücke und Befestigungen, aus nichtrostendem Stahl, Kantenlänge über 500 bis 1000 mm, Ausführung in allen Geschossen, mit Dämmung, Abbruch der Dämmung wird gesondert vergütet, im Rahmen einer Totalabbruchmaßnahme, nicht schadstoffbelastet,
Abfall ist nicht gefährlich, im Gebäude, Höhe bis 2 m,
Abbruch von Hand/mit handgeführten Kleingeräten,
aufgenommene Stoffe sammeln, im Behälter des AN lagern, Behältergröße nach Wahl des AN, auf der Baustelle bereitstellen, Mengenermittlung nach Aufmaß.
Menge: 130,000 m
Leistungsbereich: 084
Kostengruppe DIN 276 2018-12: 394000000

**01.04.0390 Fenster Holz/Holzwerkstoff abbrechen nicht schadstoffbelastet H 1800 mm B 1000 mm Rahmen-D 68 mm Glas-D 10 mm Entglasen**
STLB-Bau 2025-04 084
Abbruch des Fensters, des Einfachfensters, mit Verglasung, einteilig, aus Holz/Holzwerkstoff, im Rahmen einer Totalabbruchmaßnahme, nicht schadstoffbelastet,
Abfall ist nicht gefährlich, Altholzkategorie A III,
Höhe Blendrahmen '1800'
mm,
Breite Blendrahmen '1000'
mm,
Dicke Rahmen '68'
mm,
Dicke Verglasung '10'
mm, Einfachverglasung, einschl. Blendrahmen, einschl. Entglasen, Ausführung innerhalb des Bauwerks, Ausführung in allen Geschossen, Arbeitshöhe bis 4 m,
Abbruch von Hand/mit handgeführten Kleingeräten,
aufgenommene Stoffe sammeln, im Behälter des AN lagern, Behältergröße nach Wahl des AN, auf der Baustelle bereitstellen.
Menge: 21,000 St
Leistungsbereich: 084
Kostengruppe DIN 276 2018-12: 394000000

**01.04.0400 Fensterbank Holz/Holzwerkstoff abbrechen nicht schadstoffbelastet B 25cm L 1,2-1,3m D 2,5cm v.Hand Stoffe auf Baustelle**
STLB-Bau 2025-04 084
Abbruch der Fensterbank, aus Holz/Holzwerkstoff, im Rahmen einer Totalabbruchmaßnahme, nicht schadstoffbelastet,
Abfall ist nicht gefährlich, Altholzkategorie A III, Breite 25 cm, Einzellänge über 1,2 bis 1,3 m, Dicke 2,5 cm, Ausführung innerhalb des Bauwerks, Ausführung in allen Geschossen, Arbeitshöhe bis 4 m,
Abbruch von Hand/mit handgeführten Kleingeräten,
aufgenommene Stoffe sammeln, im Behälter des AN lagern, Behältergröße nach Wahl des AN, auf der Baustelle bereitstellen.
Menge: 20,000 St
Leistungsbereich: 084
Kostengruppe DIN 276 2018-12: 394000000

**01.04.0410 Fensterbankabdeckung T 25 cm L 130 cm Naturwerkstein D 30-35mm abbrechen nicht schadstoffbelastet 20kN/m3 v.Hand Stoffe**
STLB-Bau 2025-04 084
Abbruch der Fensterbankabdeckung,
Tiefe '25'
cm,
Länge '130'
cm, aus Naturwerkstein, kleinformatig, Dicke über 30 bis 35 mm, im Rahmen einer Totalabbruchmaßnahme, nicht schadstoffbelastet,
Abfall ist nicht gefährlich, ohne Festlegung eines Zuordnungskriteriums LAGA/DepVO/EBV/RuVA, Wichte des Abbruchstoffes DIN EN 1991-1-1 20 kN/m3, Ausführung innerhalb des Bauwerks, Ausführung in allen Geschossen, Arbeitshöhe bis 2 m,
Abbruch von Hand/mit handgeführten Kleingeräten, Ausführung staubarm TRGS 559,
aufgenommene Stoffe sammeln, im Behälter des AN lagern, Behältergröße nach Wahl des AN, auf der Baustelle bereitstellen.
Menge: 166,000 St
Leistungsbereich: 084
Kostengruppe DIN 276 2018-12: 394000000

**01.04.0420 Halogen-Lampe abbrechen v.Hand Stoffe auf Baustelle bereitstellen**
STLB-Bau 2025-04 084
Abbruch Halogen-Lampe, mit Schraubsockel, Leuchtenabdeckung, offen, im Rahmen einer Totalabbruchmaßnahme, nicht schadstoffbelastet,
Abfall ist nicht gefährlich, Ausführung innerhalb des Bauwerks, Arbeitshöhe bis 3 m, Ausführung in allen Geschossen, Abbruch von Hand/mit handgeführten Kleingeräten, Ausführung erschütterungsarm DIN 4150,
aufgenommene Stoffe sammeln, verpacken, im Behälter des AN lagern, Behältergröße nach Wahl des AN, auf der Baustelle bereitstellen.
Menge: 45,000 St
Leistungsbereich: 084
Kostengruppe DIN 276 2018-12: 394000000

*Hinweis: Hinweis zu Pos. 01.04.430*
Die Demontage und Zerlegung der Bestückung ist Bestandteil der Position.

**01.04.0430 Verteilerkasten bestückt abbrechen nicht schadstoffbelastet 15-20kg Stoffe**
STLB-Bau 2025-04 084
Abbruch des Verteilerkastens, bestückt, Abbruch Bestückung wird gesondert vergütet, im Rahmen einer Totalabbruchmaßnahme, nicht schadstoffbelastet,
Abfall ist nicht gefährlich, vor Ort zerlegbar, Einzelgewicht über 15 bis 20 kg, Ausführung in allen Geschossen,
aufgenommene Stoffe sammeln, und auf der Baustelle lagern.
Menge: 9,000 St
Leistungsbereich: 084
Kostengruppe DIN 276 2018-12: 394000000

**01.04.0440 Installationsdose AP abbrechen auf Baustelle bereitstellen nicht schadstoffbelastet**
STLB-Bau 2022-04 084
Abbruch der Installationsdose, Aufputzmontage, im Rahmen einer Totalabbruchmaßnahme, Ausführung innerhalb des Bauwerks, Ausführung in allen Geschossen,
aufgenommene Stoffe sammeln, in vom AN gestellten Behälter lagern, Behältergröße nach Wahl des AN, auf der Baustelle bereitstellen,
Abfall ist nicht gefährlich, nicht schadstoffbelastet, Mengenermittlung nach Aufmaß.
Menge: 1200,000 St
Leistungsbereich: 084
Kostengruppe DIN 276 2018-12: 394000000

**01.04.0450 Kabel/Leitung Kupfer Gummi 95mm2 Leiteranz 5 St abbrechen v.Hand auf Baustelle bereitstellen nicht schadstoffbelastet**
STLB-Bau 2022-04 084
Abbruch Kabel/Leitung, Kabelleiter aus Kupfer, Kabelmantel aus Gummi, Leiterquerschnitt 95 mm2,
max. Leiteranzahl '5'
St, im Rahmen einer Totalabbruchmaßnahme, vorwiegende Verlegeart in Schutzrohr, Arbeitshöhe bis 3 m, Abbruch von Hand/mit handgeführten Kleingeräten,
aufgenommene Stoffe sammeln, im Behälter des AN lagern, Behältergröße nach Wahl des AN, auf der Baustelle bereitstellen,
Abfall ist nicht gefährlich, nicht schadstoffbelastet, Mengenermittlung nach Aufmaß.
Menge: 40000,000 m
Leistungsbereich: 084
Kostengruppe DIN 276 2018-12: 394000000

**01.04.0460 Hochspannungskabel Kupfer Gummi 240mm2 Leiteranz 5 St abbrechen v.Hand auf Baustelle bereitstellen nicht schadstoffbelas**
STLB-Bau 2022-04 084
Abbruch Hochspannungskabel, Kabelleiter aus Kupfer, Kabelmantel aus Gummi, Leiterquerschnitt 240 mm2,
max. Leiteranzahl '5'
St, im Rahmen einer Totalabbruchmaßnahme, vorwiegende Verlegeart in Schutzrohr, Arbeitshöhe bis 3 m, Abbruch von Hand/mit handgeführten Kleingeräten,
aufgenommene Stoffe sammeln, im Behälter des AN lagern, Behältergröße nach Wahl des AN, auf der Baustelle bereitstellen,
Abfall ist nicht gefährlich, nicht schadstoffbelastet, Mengenermittlung nach Aufmaß.
Menge: 1000,000 m
Leistungsbereich: 084
Kostengruppe DIN 276 2018-12: 394000000

**01.04.0470 Installationskanal Kunststoff B 200 mm H 120 mm abbrechen nicht schadstoffbelastet Stoffe auf Baustelle bereitstellen**
STLB-Bau 2025-04 084
Abbruch des Installationskanals aus Kunststoff,
Innenmaß Breite '200'
mm,
Innenmaß Höhe '120'
mm, mit Abdeckung, verschraubt, im Rahmen einer Totalabbruchmaßnahme, nicht schadstoffbelastet,
Abfall ist nicht gefährlich, Ausführung in allen Geschossen, Arbeitshöhe über 3,5 bis 5,5 m über der Standfläche des hierfür erforderlichen Gerüstes, Gerüst wird gesondert vergütet, Ausführung staubarm TRGS 559,
aufgenommene Stoffe sammeln, im Behälter des AN lagern, Behältergröße nach Wahl des AN, auf der Baustelle bereitstellen, Mengenermittlung nach Aufmaß.
Menge: 50,000 m
Leistungsbereich: 084
Kostengruppe DIN 276 2018-12: 394000000

**01.04.0480 Flachheizkörper Stahl abbrechen nicht schadstoffbelastet H 1000-1100mm T 75-100mm L 1500-1600mm 50-100kg v.Hand Stoffe a**
STLB-Bau 2025-04 084
Abbruch Flachheizkörper, aus Stahl, im Rahmen einer Totalabbruchmaßnahme, nicht schadstoffbelastet,
Abfall ist nicht gefährlich, Bauhöhe über 1000 bis 1100 mm, Bautiefe über 75 bis 100 mm, Baulänge über 1500 bis 1600 mm, Einzelgewicht über 50 bis 100 kg, Ausführung innerhalb des Bauwerks, Ausführung in allen Geschossen, Abbruch von Hand/mit handgeführten Kleingeräten, Ausführung erschütterungsarm DIN 4150,
aufgenommene Stoffe sammeln, in vom AN gestellten Behälter lagern, Behältergröße nach Wahl des AN, auf der Baustelle bereitstellen.
Menge: 114,000 St
Leistungsbereich: 084
Kostengruppe DIN 276 2018-12: 394000000

**01.04.0490 Sanitärtrennwand Holz/Holzwerkstoff abbrechen nicht schadstoffbelastet D 3 cm 7,5kN/m3 v.Hand Stoffe auf Baustelle berei**
STLB-Bau 2025-04 084
Abbruch der Sanitärtrennwand aus Holz/Holzwerkstoff, mit sichtbarem Rahmen aus nichtrostendem Stahl, im Rahmen einer Totalabbruchmaßnahme, nicht schadstoffbelastet,
Abfall ist nicht gefährlich, Altholzkategorie A III,
Abbruchdicke '3'
cm, Wichte des Abbruchstoffes DIN EN 1991-1-1 7,5 kN/m3, Ausführung innerhalb des Bauwerks, Ausführung in allen Geschossen, Arbeitshöhe bis 2 m,
Abbruch von Hand/mit handgeführten Kleingeräten, Ausführung staubarm TRGS 559,
aufgenommene Stoffe sammeln, im Behälter des AN lagern, Behältergröße nach Wahl des AN, auf der Baustelle bereitstellen.
Menge: 50,000 m2
Leistungsbereich: 084
Kostengruppe DIN 276 2018-12: 394000000

**01.04.0500 Wohnungstrennwand Holz/Holzwerkstoff abbrechen nicht schadstoffbelastet D 3 cm 7,5kN/m3 v.Hand Stoffe auf Baustelle bere**
STLB-Bau 2025-04 084
Abbruch der Wohnungstrennwand aus Holz/Holzwerkstoff, im Rahmen einer Totalabbruchmaßnahme, nicht schadstoffbelastet,
Abfall ist nicht gefährlich, Altholzkategorie A III,
Abbruchdicke '3'
cm, Wichte des Abbruchstoffes DIN EN 1991-1-1 7,5 kN/m3, Ausführung innerhalb des Bauwerks, Ausführung in allen Geschossen, Arbeitshöhe bis 4 m,
Abbruch von Hand/mit handgeführten Kleingeräten, Ausführung staubarm TRGS 559,
aufgenommene Stoffe sammeln, im Behälter des AN lagern, Behältergröße nach Wahl des AN, auf der Baustelle bereitstellen.
Menge: 40,000 m2
Leistungsbereich: 084
Kostengruppe DIN 276 2018-12: 394000000

**01.04.0510 WC Sanitärporzellan abbrechen H bis 450mm Ausladung 500-600mm 10-15kg v.Hand auf Baustelle bereitstellen nicht schadstof**
STLB-Bau 2023-10 084
Abbruch WC, aus Sanitärporzellan, im Rahmen einer Totalabbruchmaßnahme, Entfernen der Fugenabdichtung wird gesondert vergütet, Höhe bis 450 mm, Ausladung über 500 bis 600 mm, Einzelgewicht über 10 bis 15 kg, Ausführung innerhalb des Bauwerks, Ausführung in allen Geschossen, Abbruch von Hand/mit handgeführten Kleingeräten, Ausführung erschütterungsarm DIN 4150,
aufgenommene Stoffe sammeln, in vom AN gestellten Behälter lagern, Behältergröße nach Wahl des AN, auf der Baustelle bereitstellen,
Abfall ist nicht gefährlich, nicht schadstoffbelastet.
Menge: 18,000 St
Leistungsbereich: 084
Kostengruppe DIN 276 2018-12: 394000000

**01.04.0520 Waschbecken Sanitärporzellan abbrechen B 550-600mm Ausladung 400-450mm 10-15kg v.Hand auf Baustelle bereitstellen nicht**
STLB-Bau 2023-10 084
Abbruch Waschbecken, aus Sanitärporzellan, im Rahmen einer Totalabbruchmaßnahme, einschl. Konsolen, Halterungen und Armaturen, Entfernen der Fugenabdichtung wird gesondert vergütet, Breite über 550 bis 600 mm, Ausladung über 400 bis 450 mm, Einzelgewicht über 10 bis 15 kg, Ausführung innerhalb des Bauwerks, Ausführung in allen Geschossen, Abbruch von Hand/mit handgeführten Kleingeräten, Ausführung erschütterungsarm DIN 4150,
aufgenommene Stoffe sammeln, in vom AN gestellten Behälter lagern, Behältergröße nach Wahl des AN, auf der Baustelle bereitstellen,
Abfall ist nicht gefährlich, nicht schadstoffbelastet.
Menge: 22,000 St
Leistungsbereich: 084
Kostengruppe DIN 276 2018-12: 394000000

**01.04.0530 Duschwanne abbrechen B 1000-1200mm L 1000-1250mm 30-35kg v.Hand auf Baustelle bereitstellen nicht schadstoffbelastet**
Abbruch Waschwanne, im Rahmen einer Totalabbruchmaßnahme, einschl. Konsolen, Halterungen und Armaturen, Breite über 1000 bis 1200 mm, Einzelgewicht über 30 bis 35 kg, Ausführung innerhalb des Bauwerks, Ausführung in allen Geschossen, Abbruch von Hand/mit handgeführten Kleingeräten, Ausführung erschütterungsarm DIN 4150,
aufgenommene Stoffe sammeln, in vom AN gestellten Behälter lagern, Behältergröße nach Wahl des AN, auf der Baustelle bereitstellen,
Abfall ist nicht gefährlich, nicht schadstoffbelastet.
Menge: 3,000 St
Kostengruppe DIN 276 2018-12: 394000000

**01.04.0540 Urinal Sanitärporzellan abbrechen 10-15kg v.Hand auf Baustelle bereitstellen nicht schadstoffbelastet**
STLB-Bau 2023-10 084
Abbruch Urinal, aus Sanitärporzellan, im Rahmen einer Totalabbruchmaßnahme, einschl. Armaturen, Entfernen der Fugenabdichtung wird gesondert vergütet, Einzelgewicht über 10 bis 15 kg, Ausführung innerhalb des Bauwerks, Ausführung in allen Geschossen, Abbruch von Hand/mit handgeführten Kleingeräten, Ausführung erschütterungsarm DIN 4150,
aufgenommene Stoffe sammeln, in vom AN gestellten Behälter lagern, Behältergröße nach Wahl des AN, auf der Baustelle bereitstellen,
Abfall ist nicht gefährlich, nicht schadstoffbelastet.
Menge: 7,000 St
Leistungsbereich: 084
Kostengruppe DIN 276 2018-12: 394000000

#### Untertitel 01.05 Abbruch und Rückbauarbeiten (Selektiver Rückbau)

*Hinweis: Hinweis zu Pos. 01.05.10 - 01.05.20*
Bei den Leistungen handelt es sich um einen händischen Teilabbruch der Betonbodenplatte und des Estrichs im Hörsaal, BT I.

*Hinweis: Hinweis zu Pos. 01.05.10- 01.05.40*
Die Einsichtnahme und Kenntnis der Gutachten und des Sanierungskonzeptes (den Unterlagen beigelegt) ist zur Kalkulation und Durchführung der Maßnahme erforderlich.

Aufgrund der sehr begrenzten BE-Fläche im Außenbereich ist davon auszugehen, dass die anfallenden Abfälle mehrmals innerhalb des Gebäudes umgelagert werden müssen. Der Mehraufwand ist in die jeeweiligen Einzelpositionen mit einzukalkulieren und wird nicht gesondert vergütet.

Grundsätzlich ist ein gemeinsames Aufmaß vor Ort (mit dem AG oder eines Vertreters des AG) durchzuführen.

**01.05.0010 Bodenbelag Zementestrich abbrechen schadstoffbelastet D 10 cm 11kN/m3 v.Hand Stoffe**
STLB-Bau 2025-04 084
Abbruch des Bodenbelages aus Zementestrich, unbewehrt, als Estrich auf Dämmschicht, Abbruch Dämmung wird gesondert vergütet, ohne Beläge und Beschichtungen, im Rahmen einer Totalabbruchmaßnahme, schadstoffbelastet, Schadstoff alte Mineralwolle TRGS 521,
Abfall ist gefährlich, ohne Festlegung eines Zuordnungskriteriums LAGA/DepVO/EBV/RuVA,
Abbruchdicke '10'
cm, Wichte des Abbruchstoffes DIN EN 1991-1-1 11 kN/m3, Ausführung innerhalb des Bauwerks, Ausführung im 2. Obergeschoss,
Abbruch von Hand/mit handgeführten Kleingeräten,
aufgenommene Stoffe sammeln, und auf der Baustelle lagern, Mengenermittlung nach Aufmaß.
Menge: 205,000 m2
Leistungsbereich: 084
Kostengruppe DIN 276 2018-12: 394000000

**01.05.0020 Bodenpl. Stahlbeton Hörsaal abbrechen nicht schadstoffbelastet 27kN/m3 D 18 cm v.Hand Stoffe zerkleinern auf Baustelle b**
STLB-Bau 2025-04 084
Abbruch der Bodenplatte aus Stahlbeton, Normalbeton, Betonfestigkeitsklasse gemäß Bestandsunterlagen, eine Überschreitung der Betondruckfestigkeit(en) gemäß Bestandsunterlagen im dort zugrunde gelegten Druckfestigkeitssystem (Nennfestigkeiten bzw. charakteristische Festigkeiten) bis zu 2 Druckfestigkeitsklassenstufen ist einzukalkulieren,
Betonfestigkeitsklasse '
ohne Prüfung' ohne Bekleidungen und Beschichtungen, im Rahmen einer Totalabbruchmaßnahme, nicht schadstoffbelastet,
Abfall ist nicht gefährlich, ohne Festlegung eines Zuordnungskriteriums LAGA/DepVO/EBV/RuVA, Wichte des Abbruchstoffes DIN EN 1991-1-1 27 kN/m3,
Abbruchdicke '18'
cm, Ausführung innerhalb des Bauwerks, Arbeitshöhe bis 2 m,
Abbruch von Hand/mit handgeführten Kleingeräten, Ausführung erschütterungsarm DIN 4150, lärmarm, Lärmpegel max. 80 dB(A), ohne Untergrundbeschädigung,
aufgenommene Stoffe sammeln, zerkleinern, max. Kantenlänge bis 30 cm, im Behälter des AN lagern, Behältergröße nach Wahl des AN, auf der Baustelle bereitstellen, Mengenermittlung nach Aufmaß.
Menge: 205,000 m2
Leistungsbereich: 084
Kostengruppe DIN 276 2018-12: 394000000

**01.05.0030 Bodenbelag Zementestrich abbrechen schadstoffbelastet D 10 cm 11kN/m3 v.Hand Stoffe auf Baustelle bereitstellen**
STLB-Bau 2025-04 084
Abbruch des Bodenbelages aus Zementestrich, unbewehrt, als Verbundestrich, ohne Beläge und Beschichtungen, im Rahmen einer Totalabbruchmaßnahme, schadstoffbelastet, Schadstoff Asbest TRGS 519,
Abfall ist gefährlich, ohne Festlegung eines Zuordnungskriteriums LAGA/DepVO/EBV/RuVA,
Abbruchdicke '10'
cm, Wichte des Abbruchstoffes DIN EN 1991-1-1 11 kN/m3, Ausführung innerhalb des Bauwerks, Ausführung in allen Geschossen,
Abbruch von Hand/mit handgeführten Kleingeräten,
aufgenommene Stoffe sammeln, verpacken, ausschleusen, im staubdichten, geschlossenen Behälter des AN lagern, Behältergröße nach Wahl des AN, auf der Baustelle bereitstellen, Mengenermittlung nach Aufmaß.
Menge: 950,000 m2
Leistungsbereich: 084
Kostengruppe DIN 276 2018-12: 394000000

**01.05.0040 Bodenbelag Trockenestrich abbrechen schadstoffbelastet D 4 cm 11kN/m3 v.Hand Stoffe auf Baustelle bereitstellen**
Abbruch des Bodenbelages aus Trockentestrich, unbewehrt, als Verbundestrich, ohne Beläge und Beschichtungen, im Rahmen einer Totalabbruchmaßnahme, nicht schadstoffbelastet, Abfall ist nicht gefährlich, ohne Festlegung eines Zuordnungskriteriums LAGA/DepVO/EBV/RuVA,
Abbruchdicke 4 cm, Wichte des Abbruchstoffes DIN EN 1991-1-1 11 kN/m3, Ausführung innerhalb des Bauwerks, Ausführung in allen Geschossen,
Abbruch von Hand/mit handgeführten Kleingeräten,
aufgenommene Stoffe sammeln, verpacken im geschlossenen Behälter des AN lagern, Behältergröße nach Wahl des AN, auf der Baustelle bereitstellen, Mengenermittlung nach Aufmaß.
Menge: 2850,000 m2
Kostengruppe DIN 276 2018-12: 394000000

#### Untertitel 01.06 Weiterführende Arbeiten

**01.06.0010 Baustütze innen rund H 4-5m aufbauen räumen**
Baustütze, innen, Querschnitt rund, Dreibein, Bauteilhöhe über 4 bis 5 m, aufbauen und räumen
Menge: 60,000 St
Kostengruppe DIN 276 2018-12: 394000000

**01.06.0020 Baustütze innen rund H 4-5m umsetzen**
Baustütze, innen, Querschnitt rund, Dreibein, Bauteilhöhe über 4 bis 5 m, umsetzen
Menge: 60,000 St
Kostengruppe DIN 276 2018-12: 394000000

**01.06.0030 Bohle Holz versiegelt einbauen räumen**
Holzbohle, Oberfläche versiegelt, Länge 16 m, einbauen zum Schutz der Kasettendecke im Hörsaal, Bauteilhöhe über 4 bis 5 m, inkl. räumen
Menge: 9,000 St
Kostengruppe DIN 276 2018-12: 394000000

#### Untertitel 01.07 Abfallentsorgung, Verwertung und Beseitigung

*Hinweis: Hinweis zu Pos. 01.07.10 - 01.7.190*
Belege Entsorgungsleistung

Belege der Entsorgungsleistung
Der AN hat die Belege der Entsorgungsleistung (Wiegescheine, Entsorgungsnachweise) zu sammeln und geordnet wöchentlich dem AG zu übergeben.

Gefährliche Abfälle, insbesondere asbesthaltige Abfälle, sind inverschließbaren Deckelcontainer witterungsgeschützt zu lagern. Die Kosten für die Gestellung der Deckelcontainer sind in die jeweiligen Einzelpositionen mit einzukalkulieren und werden nicht gesondert vergütet.

**01.07.0010 Abfall gefährlich AVV170605* schadstoffbelastet DKII LKW AN transp. entsorgen Vergüt.Entsorg. AN**
STLB-Bau 2025-04 087
Bau- und Abbruchabfälle,
gefährlich, Abfallschlüssel nach AVV (Abfallverzeichnis-Verordnung) 170605* Baustoff, asbesthaltig,
schadstoffbelastet, belastet nach Deponieverordnung für DK II, Schadstoff Asbest TRGS 519,
auf Baustelle lagernd, in Behälter AN laden, mit LKW des AN transportieren, entsorgen, max. Gesamtgewicht ohne Beschränkung, Behältergröße nach Wahl des AN, zum zugelassenem Lager oder zur Anlage nach Wahl des AN, Entsorgungsnachweis gemäß Nachweisverordnung ist erforderlich, Vergütung der Entsorgung übernimmt AN, Mengenermittlung nach Wiegekarte.
Menge: 600,000 t
Leistungsbereich: 087
Kostengruppe DIN 276 2018-12: 394000000

**01.07.0020 Abfall gefährlich AVV170605* schadstoffbelastet DKIII LKW AN transp. entsorgen Vergüt.Entsorg. AN**
STLB-Bau 2025-04 087
Bau- und Abbruchabfälle,
gefährlich, Abfallschlüssel nach AVV (Abfallverzeichnis-Verordnung) 170605* Baustoff, asbesthaltig,
schadstoffbelastet, belastet nach Deponieverordnung für DK III, Schadstoff Asbest TRGS 519,
auf Baustelle lagernd, in Behälter AN laden, mit LKW des AN transportieren, entsorgen, max. Gesamtgewicht ohne Beschränkung, Behältergröße nach Wahl des AN, zum zugelassenem Lager oder zur Anlage nach Wahl des AN, Entsorgungsnachweis gemäß Nachweisverordnung ist erforderlich, Vergütung der Entsorgung übernimmt AN, Mengenermittlung nach Wiegekarte.
Menge: 600,000 t
Leistungsbereich: 087
Kostengruppe DIN 276 2018-12: 394000000

**01.07.0030 Abfall gefährlich AVV170605* schadstoffbelastet DKIV LKW AN transp. entsorgen Vergüt.Entsorg. AN**
STLB-Bau 2025-04 087
Bau- und Abbruchabfälle,
gefährlich, Abfallschlüssel nach AVV (Abfallverzeichnis-Verordnung) 170605* Baustoff, asbesthaltig,
schadstoffbelastet, belastet nach Deponieverordnung für DK IV, Schadstoff Asbest TRGS 519,
auf Baustelle lagernd, in Behälter AN laden, mit LKW des AN transportieren, entsorgen, max. Gesamtgewicht ohne Beschränkung, Behältergröße nach Wahl des AN, zum zugelassenem Lager oder zur Anlage nach Wahl des AN, Entsorgungsnachweis gemäß Nachweisverordnung ist erforderlich, Vergütung der Entsorgung übernimmt AN, Mengenermittlung nach Wiegekarte.
Menge: 50,000 t
Leistungsbereich: 087
Kostengruppe DIN 276 2018-12: 394000000

**01.07.0040 Abfall gefährlich AVV170605* Asbest (Flachdichtung) LKW AN transp.entsorgen im Zerlegebetrieb Entsorg.-geb. AN**
Bau- und Abbruchabfälle,
gefährlich, Abfallschlüssel nach AVV (Abfallverzeichnis-Verordnung) 170605* Baustoff, asbesthaltig (Flachdichtungen),
schadstoffbelastet, belastet nach Deponieverordnung für DK III, Schadstoff Asbest TRGS 519,
auf Baustelle lagernd, in Behälter AN laden, mit LKW des AN transportieren, entsorgen, max. Gesamtgewicht ohne Beschränkung, Behältergröße nach Wahl des AN, zum Lager/zur Anlage nach Wahl des AN,
vom Bieter einzutragen,
Entsorgungsnachweis gemäß Nachweisverordnung ist erforderlich, Vergütung der Entsorgung übernimmt AN, Mengenermittlung nach Wiegekarte.
Menge: 30,000 St
Kostengruppe DIN 276 2018-12: 394000000

**01.07.0050 Abfall gefährlich AVV170605* Asbest (FH-Tür) LKW AN transp.entsorgen im Zerlegebetrieb Entsorg.-geb. AN**
Bau- und Abbruchabfälle,
gefährlich, Abfallschlüssel nach AVV (Abfallverzeichnis-Verordnung) 170605* Baustoff, asbesthaltig (FH-Tür),
schadstoffbelastet, belastet nach Deponieverordnung für DK III, Schadstoff Asbest TRGS 519,
auf Baustelle lagernd, in Behälter AN laden, mit LKW des AN transportieren, entsorgen, max. Gesamtgewicht ohne Beschränkung, Behältergröße nach Wahl des AN, zum Lager/zur Anlage nach Wahl des AN,
Anlage (Bezeichnung/Ort) '..........'
'
'....................................................' vom Bieter einzutragen,
Entsorgungsnachweis gemäß Nachweisverordnung ist erforderlich, Vergütung der Entsorgung übernimmt AN, Mengenermittlung nach Wiegekarte.
Menge: 3,000 St
Kostengruppe DIN 276 2018-12: 394000000

**01.07.0060 Abfall gefährlich AVV170605* Asbest (Rippenheizkörper) LKW AN transp.entsorgen im Zerlegebetrieb Entsorg.-geb. AN**
Bau- und Abbruchabfälle,
gefährlich, Abfallschlüssel nach AVV (Abfallverzeichnis-Verordnung) 170605* Baustoff, asbesthaltig (Rippenheizkörper),
schadstoffbelastet, belastet nach Deponieverordnung für DK III, Schadstoff Asbest TRGS 519,
auf Baustelle lagernd, in Behälter AN laden, mit LKW des AN transportieren, entsorgen, max. Gesamtgewicht ohne Beschränkung, Behältergröße nach Wahl des AN, zum Lager/zur Anlage nach Wahl des AN,
vom Bieter einzutragen,
Entsorgungsnachweis gemäß Nachweisverordnung ist erforderlich, Vergütung der Entsorgung übernimmt AN, Mengenermittlung nach Wiegekarte.
Menge: 92,000 St
Kostengruppe DIN 276 2018-12: 394000000

**01.07.0070 Abfall gefährlich AVV170605* Asbest (BSK) LKW AN transp.entsorgen im Zerlegebetrieb Entsorg.-geb. AN**
Bau- und Abbruchabfälle,
gefährlich, Abfallschlüssel nach AVV (Abfallverzeichnis-Verordnung) 170605* Baustoff, asbesthaltig (Brandschutzklappe),
schadstoffbelastet, belastet nach Deponieverordnung für DK III, Schadstoff Asbest TRGS 519,
auf Baustelle lagernd, in Behälter AN laden, mit LKW des AN transportieren, entsorgen, max. Gesamtgewicht ohne Beschränkung, Behältergröße nach Wahl des AN, zum Lager/zur Anlage nach Wahl des AN,
vom Bieter einzutragen,
Entsorgungsnachweis gemäß Nachweisverordnung ist erforderlich, Vergütung der Entsorgung übernimmt AN, Mengenermittlung nach Wiegekarte.
Menge: 1,000 St
Kostengruppe DIN 276 2018-12: 394000000

**01.07.0080 Abfall gefährlich AVV170603* schadstoffbelastet LKW AN transp. entsorgen Vergüt.Entsorg. AN**
STLB-Bau 2025-04 087
Bau- und Abbruchabfälle,
gefährlich, Abfallschlüssel nach AVV (Abfallverzeichnis-Verordnung) 170603* Dämmstoff,
schadstoffbelastet, Schadstoff alte Mineralwolle TRGS 521,
auf Baustelle lagernd, in Behälter AN laden, mit LKW des AN transportieren, entsorgen, max. Gesamtgewicht ohne Beschränkung, Behältergröße nach Wahl des AN, zum zugelassenem Lager oder zur Anlage nach Wahl des AN, Sammelentsorgungsnachweis gemäß Nachweisverordnung ist erforderlich, Vergütung der Entsorgung übernimmt AN, Mengenermittlung nach Wiegekarte.
Menge: 9,000 t
Leistungsbereich: 087
Kostengruppe DIN 276 2018-12: 394000000

**01.07.0090 Abfall gefährlich AVV160209* schadstoffbelastet LKW AN transp. entsorgen Vergüt.Entsorg. AN**
STLB-Bau 2025-04 087
Abfälle aus elektrischen und elektronischen Geräten,
gefährlich, Abfallschlüssel nach AVV (Abfallverzeichnis-Verordnung) 160209* Transformatoren und Kondensatoren, die PCB enthalten,
schadstoffbelastet, Schadstoff PCB nach PCB-Richtlinie/TRGS 524, DGUV-Regel 101-004,
auf Baustelle lagernd, in Behälter AN laden, mit LKW des AN transportieren, entsorgen, max. Gesamtgewicht ohne Beschränkung, Behältergröße nach Wahl des AN, zum zugelassenem Lager oder zur Anlage nach Wahl des AN, Sammelentsorgungsnachweis gemäß Nachweisverordnung ist erforderlich, Vergütung der Entsorgung übernimmt AN, Mengenermittlung nach Wiegekarte.
Menge: 1,000 t
Leistungsbereich: 087
Kostengruppe DIN 276 2018-12: 394000000

**01.07.0100 Abfall gefährlich AVV200121* schadstoffbelastet LKW AN transp. entsorgen Vergüt.Entsorg. AN**
STLB-Bau 2025-04 087
Siedlungsabfälle, getrennt gesammelte Fraktionen,
gefährlich, Abfallschlüssel nach AVV (Abfallverzeichnis-Verordnung) 200121* Leuchtstoffröhren und andere quecksilberhaltige Abfälle,
schadstoffbelastet, Schadstoff Schwermetall TRGS 524, DGUV-Regel 101-004,
auf Baustelle lagernd, in Behälter des AN laden, mit LKW des AN transportieren, entsorgen, max. Gesamtgewicht ohne Beschränkung, Behältergröße nach Wahl des AN, zum zugelassenem Lager oder zur Anlage nach Wahl des AN, Sammelentsorgungsnachweis gemäß Nachweisverordnung ist erforderlich, Vergütung der Entsorgung übernimmt AN, Mengenermittlung nach Wiegekarte.
Menge: 1,000 t
Leistungsbereich: 087
Kostengruppe DIN 276 2018-12: 394000000

**01.07.0110 Abfall gefährlich AVV170204* schadstoffbelastet LKW AN transp. entsorgen Vergüt.Entsorg. AN**
STLB-Bau 2025-04 087
Bau- und Abbruchabfälle, Holz, Glas und Kunststoff,
gefährlich, Abfallschlüssel nach AVV (Abfallverzeichnis-Verordnung) 170204* Glas, Kunststoff und Holz,
schadstoffbelastet, Altholzkategorie A IV, Schadstoff Lindan TRGS 524, DGUV-Regel 101-004,
auf Baustelle lagernd, in Behälter AN laden, mit LKW des AN transportieren, entsorgen, max. Gesamtgewicht ohne Beschränkung, Behältergröße nach Wahl des AN, zum zugelassenem Lager oder zur Anlage nach Wahl des AN, Entsorgungsnachweis gemäß Nachweisverordnung ist erforderlich, Vergütung der Entsorgung übernimmt AN, Mengenermittlung nach Wiegekarte.
Menge: 10,000 t
Leistungsbereich: 087
Kostengruppe DIN 276 2018-12: 394000000

**01.07.0120 Abfall nicht gefährlich AVV170107 nicht schadstoffbelastet EBV 2023 RC-1 LKW AN transp. entsorgen Vergüt.Entsorg. AN**
STLB-Bau 2025-04 087
Bau- und Abbruchabfälle, Beton, Ziegel, Fliesen und Keramik,
nicht gefährlich, Abfallschlüssel nach AVV (Abfallverzeichnis-Verordnung) 170107 Gemische aus Beton, Ziegel, Fliesen und Keramik,
nicht schadstoffbelastet, Werte gemäß Ersatzbaustoffverordnung 2023 sind eingehalten,
Charakterisierung gemischter Bauschutt Klasse RC-1 nach EBV 2023, Anlage 1, Tabelle 1,
auf Baustelle lagernd, in Behälter AN laden, mit LKW des AN transportieren, entsorgen, max. Gesamtgewicht ohne Beschränkung, Behältergröße nach Wahl des AN, zum zugelassenem Lager oder zur Anlage nach Wahl des AN, Vergütung der Entsorgung übernimmt AN, Mengenermittlung nach Wiegekarte.
Menge: 127,000 t
Leistungsbereich: 087
Kostengruppe DIN 276 2018-12: 394000000

**01.07.0130 Abfall nicht gefährlich AVV170107 nicht schadstoffbelastet EBV 2023 RC-2 LKW AN transp. entsorgen Vergüt.Entsorg. AN**
STLB-Bau 2025-04 087
Bau- und Abbruchabfälle, Beton, Ziegel, Fliesen und Keramik,
nicht gefährlich, Abfallschlüssel nach AVV (Abfallverzeichnis-Verordnung) 170107 Gemische aus Beton, Ziegel, Fliesen und Keramik,
nicht schadstoffbelastet, Werte gemäß Ersatzbaustoffverordnung 2023 sind eingehalten,
Charakterisierung gemischter Bauschutt Klasse RC-2 nach EBV 2023, Anlage 1, Tabelle 1,
auf Baustelle lagernd, in Behälter AN laden, mit LKW des AN transportieren, entsorgen, max. Gesamtgewicht ohne Beschränkung, Behältergröße nach Wahl des AN, zum zugelassenem Lager oder zur Anlage nach Wahl des AN, Vergütung der Entsorgung übernimmt AN, Mengenermittlung nach Wiegekarte.
Menge: 210,000 t
Leistungsbereich: 087
Kostengruppe DIN 276 2018-12: 394000000

**01.07.0140 Abfall nicht gefährlich AVV170201 nicht schadstoffbelastet LKW AN transp. entsorgen Vergüt.Entsorg. AN**
STLB-Bau 2025-04 087
Bau- und Abbruchabfälle, Holz, Glas und Kunststoff,
nicht gefährlich, Abfallschlüssel nach AVV (Abfallverzeichnis-Verordnung) 170201 Bau-/Abbruchabfall Holz,
nicht schadstoffbelastet, Altholzkategorie A III,
auf Baustelle lagernd, in Behälter AN laden, mit LKW des AN transportieren, entsorgen, max. Gesamtgewicht ohne Beschränkung, Behältergröße nach Wahl des AN, zum zugelassenem Lager oder zur Anlage nach Wahl des AN, Vergütung der Entsorgung übernimmt AN, Mengenermittlung nach Wiegekarte.
Menge: 200,000 t
Leistungsbereich: 087
Kostengruppe DIN 276 2018-12: 394000000

**01.07.0150 Abfall nicht gefährlich AVV170203 nicht schadstoffbelastet LKW AN transp. entsorgen Vergüt.Entsorg. AN**
STLB-Bau 2025-04 087
Bau- und Abbruchabfälle, Holz, Glas und Kunststoff,
nicht gefährlich, Abfallschlüssel nach AVV (Abfallverzeichnis-Verordnung) 170203 Bau-/Abbruchabfall, Kunststoff,
nicht schadstoffbelastet,
auf Baustelle lagernd, in Behälter AN laden, mit LKW des AN transportieren, entsorgen, max. Gesamtgewicht ohne Beschränkung, Behältergröße nach Wahl des AN, zum zugelassenem Lager oder zur Anlage nach Wahl des AN, Vergütung der Entsorgung übernimmt AN, Mengenermittlung nach Wiegekarte.
Menge: 5,000 t
Leistungsbereich: 087
Kostengruppe DIN 276 2018-12: 394000000

**01.07.0160 Abfall nicht gefährlich AVV170405 nicht schadstoffbelastet LKW AN transp. entsorgen Vergüt.Entsorg. AN**
STLB-Bau 2025-04 087
Bau- und Abbruchabfälle, Metalle,
nicht gefährlich, Abfallschlüssel nach AVV (Abfallverzeichnis-Verordnung) 170405 Eisen/Stahl,
nicht schadstoffbelastet,
auf Baustelle lagernd, in Behälter AN laden, mit LKW des AN transportieren, entsorgen, max. Gesamtgewicht ohne Beschränkung, Behältergröße nach Wahl des AN, zum zugelassenem Lager oder zur Anlage nach Wahl des AN, Vergütung der Entsorgung übernimmt AN, Mengenermittlung nach Wiegekarte.
Menge: 5,000 t
Leistungsbereich: 087
Kostengruppe DIN 276 2018-12: 394000000

**01.07.0170 Abfall nicht gefährlich AVV170411 nicht schadstoffbelastet LKW AN transp. entsorgen Vergüt.Entsorg. AN**
STLB-Bau 2025-04 087
Bau- und Abbruchabfälle, Metalle,
nicht gefährlich, Abfallschlüssel nach AVV (Abfallverzeichnis-Verordnung) 170411 Kabel,
nicht schadstoffbelastet,
auf Baustelle lagernd, in Behälter AN laden, mit LKW des AN transportieren, entsorgen, max. Gesamtgewicht ohne Beschränkung, Behältergröße nach Wahl des AN, zum zugelassenem Lager oder zur Anlage nach Wahl des AN, Vergütung der Entsorgung übernimmt AN, Mengenermittlung nach Wiegekarte.
Menge: 4,000 t
Leistungsbereich: 087
Kostengruppe DIN 276 2018-12: 394000000

**01.07.0180 Abfall nicht gefährlich AVV170904 nicht schadstoffbelastet LKW AN transp. entsorgen Vergüt.Entsorg. AN**
STLB-Bau 2025-04 087
Sonstige Bau- und Abbruchabfälle,
nicht gefährlich, Abfallschlüssel nach AVV (Abfallverzeichnis-Verordnung) 170904 gemischte Bau- und Abbruchabfälle,
nicht schadstoffbelastet,
auf Baustelle lagernd, in Behälter AN laden, mit LKW des AN transportieren, entsorgen, max. Gesamtgewicht ohne Beschränkung, Behältergröße nach Wahl des AN, zum zugelassenem Lager oder zur Anlage nach Wahl des AN, Vergütung der Entsorgung übernimmt AN, Mengenermittlung nach Wiegekarte.
Menge: 45,000 t
Leistungsbereich: 087
Kostengruppe DIN 276 2018-12: 394000000

**01.07.0190 Abfall nicht gefährlich AVV200307 nicht schadstoffbelastet LKW AN transp. entsorgen Vergüt.Entsorg. AN**
STLB-Bau 2025-04 087
Siedlungsabfälle,
nicht gefährlich, Abfallschlüssel nach AVV (Abfallverzeichnis-Verordnung) 200307 Sperrmüll,
nicht schadstoffbelastet,
auf Baustelle lagernd, in Behälter des AN laden, mit LKW des AN transportieren, entsorgen, max. Gesamtgewicht ohne Beschränkung, Behältergröße nach Wahl des AN, zum zugelassenem Lager oder zur Anlage nach Wahl des AN, Vergütung der Entsorgung übernimmt AN, Mengenermittlung nach Wiegekarte.
Menge: 10,000 t
Leistungsbereich: 087
Kostengruppe DIN 276 2018-12: 394000000

#### Untertitel 01.08 Stundenlohnarbeiten

**01.08.0010 Baufacharbeiter/-in sämtliche Kosten/Zuschläge**
STLB-Bau 2022-04 091
Stundenlohnarbeiten durch Baufacharbeiter/-in
der Verrechnungssatz für die jeweilige Arbeitskraft umfasst sämtliche Aufwendungen wie Lohn- und Gehaltskosten, Lohn- und Gehaltsnebenkosten, Zuschläge, lohngebundene und lohnabhängige Kosten, sonstige Sozialkosten, Gemeinkosten, Wagnis und Gewinn.
Menge: 20,000 h
Leistungsbereich: 091
Kostengruppe DIN 276 2018-12: 394000000

**01.08.0020 Polier/-in sämtliche Kosten/Zuschläge**
STLB-Bau 2022-04 091
Stundenlohnarbeiten durch Polier/-in
der Verrechnungssatz für die jeweilige Arbeitskraft umfasst sämtliche Aufwendungen wie Lohn- und Gehaltskosten, Lohn- und Gehaltsnebenkosten, Zuschläge, lohngebundene und lohnabhängige Kosten, sonstige Sozialkosten, Gemeinkosten, Wagnis und Gewinn.
Menge: 20,000 h
Leistungsbereich: 091
Kostengruppe DIN 276 2018-12: 394000000

**01.08.0030 Bauhelfer/-in sämtliche Kosten/Zuschläge**
STLB-Bau 2022-04 091
Stundenlohnarbeiten durch Bauhelfer/-in
der Verrechnungssatz für die jeweilige Arbeitskraft umfasst sämtliche Aufwendungen wie Lohn- und Gehaltskosten, Lohn- und Gehaltsnebenkosten, Zuschläge, lohngebundene und lohnabhängige Kosten, sonstige Sozialkosten, Gemeinkosten, Wagnis und Gewinn.
Menge: 40,000 h
Leistungsbereich: 091
Kostengruppe DIN 276 2018-12: 394000000

### Titel 02 Sanierung BT V & UG BT 1

#### Untertitel 02.01 Baustelleneinrichtung

*Hinweis: Hinweis zu Pos. 02.01.10*
Baustellencontainer des AN
Einrichten, Vorhalten, Betreiben und Räumen von Baustellencontainern für die Erbringung eigener Leistungen über die gesamte Dauer der Maßnahme

*Hinweis: Hinweis zu Pos. 02.01.10*
Soweit nicht gesondert ausgeschrieben, sind sämtliche Kosten für die Leistungen der Baustelleneinrichtung inkl. Herstellen und Räumen der Ver- und Entsorgungsanschlüsse in die Pos. 02.01.10 einzurechnen.

**02.01.0010 Baustelle einrichten**
STLB-Bau 2022-04 000
Baustelle für sämtliche aufgeführte Leistungen, einrichten, Flächen sind im Lageplan ausgewiesen.
Menge: 1,000 St
Leistungsbereich: 000
Kostengruppe DIN 276 2018-12: 394000000

**02.01.0020 Baustelle räumen**
STLB-Bau 2022-04 000
Baustelle für sämtliche aufgeführte Leistungen, räumen, im Baugrund befindliche Teile der Baustelleneinrichtung (z. B. Fundamente, Pfähle, Leitungen, Kanäle) räumen.
Menge: 1,000 St
Leistungsbereich: 000
Kostengruppe DIN 276 2018-12: 394000000

**02.01.0030 Sanitärcontainer aufstellen räumen doppelwandig wärmegedämmt L 6m B 3m**
STLB-Bau 2022-04 000
Sanitärcontainer, aufstellen und räumen, beheizbar, elektrisch, doppelwandig, wärmegedämmt, Einzelcontainer-Länge 6 m, Einzelcontainer-Breite über 2,5 bis 3 m, Standplatz auf vorh. tragfähigen ebenen Untergrund,
Herstellen und Räumen der Ver- und Entsorgungsanschlüsse des Containers innerhalb der Baustelleneinrichtung werden gesondert vergütet, Warten und Betreiben werden gesondert vergütet, 2 WC, 2 Urinale, 3 Waschplätze, 2 Duschplätze, Wasserversorgung mit Kalt- und Warmwasser, Raum eingerichtet.
Menge: 1,000 St
Leistungsbereich: 000
Kostengruppe DIN 276 2018-12: 394000000

**02.01.0040 Sanitärcontainer vorhalten doppelwandig wärmegedämmt L 6m B 3m**
STLB-Bau 2025-04 000
Sanitärcontainer, vorhalten, Reinigung wird gesondert vergütet, beheizbar, elektrisch, Energiekosten werden gesondert vergütet, doppelwandig, wärmegedämmt, Einzelcontainer-Länge 6 m, Einzelcontainer-Breite über 2,5 bis 3 m, 2 WC, 2 Urinale, 3 Waschplätze, 2 Duschplätze, Wasserversorgung mit Kalt- und Warmwasser, Raum eingerichtet,
Positionsmenge = Produkt aus '
1 Stck.'
(Vorhaltemenge)
mal '
17 Wochen'
(Vorhaltedauer).
Menge: 17,000 StWo
Leistungsbereich: 000
Kostengruppe DIN 276 2018-12: 394000000

**02.01.0050 Bauwagen Wasch- Toilettenraum reinigen werktäglich Mo-Fr**
STLB-Bau 2025-04 000
Bauwagen für Wasch-, Toilettenraum, reinigen durch Feuchtwischen aller Oberflächen mit geeigneten Reinigungsmitteln, einschl. Leeren von Abfallbehältern, werktäglich (Montag bis Freitag),
Positionsmenge = Produkt aus '
1 Stck.'
(Reinigungsmenge)
mal '
17 Wochen'
(Reinigungsdauer).
Menge: 17,000 StWo
Leistungsbereich: 000
Kostengruppe DIN 276 2018-12: 394000000

**02.01.0060 Abwasseranschluss DN100 herstellen räumen**
STLB-Bau 2022-04 000
Anschluss innerhalb der Baustelleneinrichtung für die Abwasserentsorgung der sanitären Einrichtungen der Wasch- und Toilettenwagen, Anschlussleitung aus Kunststoffrohr, DN 100, herstellen und räumen.
Menge: 1,000 St
Leistungsbereich: 000
Kostengruppe DIN 276 2018-12: 394000000

**02.01.0070 Abwasseranschluss DN100 vorhalten**
STLB-Bau 2025-04 000
Anschluss innerhalb der Baustelleneinrichtung für die Abwasserentsorgung der sanitären Einrichtungen der Wasch- und Toilettenwagen, Anschlussleitung aus Kunststoffrohr, DN 100, vorhalten,
Positionsmenge = Produkt aus '
1 Stück'
(Vorhaltemenge)
mal '
17 Wochen'
(Vorhaltedauer).
Menge: 17,000 StWo
Leistungsbereich: 000
Kostengruppe DIN 276 2018-12: 394000000

**02.01.0080 Wasseranschluss DN25 herstellen räumen**
STLB-Bau 2022-04 000
Anschluss innerhalb der Baustelleneinrichtung für die Wasserversorgung der sanitären Einrichtungen der Wasch- und Toilettenwagen, Anschlussleitung aus flexiblem Schlauch, DN 25, herstellen und räumen.
Menge: 1,000 St
Leistungsbereich: 000
Kostengruppe DIN 276 2018-12: 394000000

**02.01.0090 Wasseranschluss DN25 vorhalten**
STLB-Bau 2025-04 000
Anschluss innerhalb der Baustelleneinrichtung für die Wasserversorgung der sanitären Einrichtungen der Wasch- und Toilettenwagen, Anschlussleitung aus flexiblem Schlauch, DN 25, vorhalten,
Positionsmenge = Produkt aus '
1 Stück'
(Vorhaltemenge)
mal '
17 Wochen'
(Vorhaltedauer).
Menge: 17,000 StWo
Leistungsbereich: 000
Kostengruppe DIN 276 2018-12: 394000000

*Hinweis: Hinweis zu Pos. 02.01.100*
Leistungen inkl. Verlegen/ Vorhalten/ und Demontieren von Wasserschläuchen, bis 100 m., inkl. sämtliche Betriebs-, Vorhaltekosten.

Die Kosten für den Wasserverbrauch trägt der AG.

**02.01.0100 Bauwasseranschluss einrichten räumen**
STLB-Bau 2022-04 000
Bauwasseranschluss am Hydranten einrichten und räumen.
Menge: 1,000 St
Leistungsbereich: 000
Kostengruppe DIN 276 2018-12: 394000000

**02.01.0110 Bauwasseranschluss vorhalten**
STLB-Bau 2025-04 000
Bauwasseranschluss am Hydranten vorhalten,
Positionsmenge = Produkt aus '
1 Stück'
(Vorhaltemenge)
mal '
17 Wochen'
(Vorhaltedauer).
Menge: 17,000 StWo
Leistungsbereich: 000
Kostengruppe DIN 276 2018-12: 394000000

*Hinweis: Hinweis zu Pos. 02.01.120*
Inkl. Baustromverteilerkasten, mit Stromzähler, mit vorgeschriebenen Prüfungsintervallen. Verlegen/ Vorhalten/ und Demontieren von Unterverteilung im gesamten Baustellenbereich und Gebäude auf allen Etagen, bis 100 m.

Die Kosten für den Stromverbrauch trägt der AG.

**02.01.0120 Baustromanschluss einrichten räumen**
Baustromanschluss einrichten und räumen.
Menge: 1,000 St
Kostengruppe DIN 276 2018-12: 394000000

**02.01.0130 Baustromanschluss vorhalten**
Baustromanschluss vorhalten,
Positionsmenge = Produkt aus
1 Stück
(Vorhaltemenge)
mal
17 Wochen
(Vorhaltedauer).
Menge: 17,000 StWo
Kostengruppe DIN 276 2018-12: 394000000

*Hinweis: Hinweis zu Pos. 02.01.140*
Inkl. Baustromverteilerkasten, mit Stromzähler, mit vorgeschriebenen Prüfungsintervallen. Verlegen/ Vorhalten/ und Demontieren von Unterverteilung im gesamten Baustellenbereich, bis 100 m.

**02.01.0140 Stromerzeugungsanlage BaustromversorgungEinzelbetrieb Dieselmotor flüssigkeitsgekühlt, aufstellen und räumen**
Aufstellen und räumen von Stromerzeugungsanlage zur Baustromversorgung, Leistung und Auslegung ausreichend dimensioniert im Rahmen der Rückbaumaßnahme, inkl. aller Betriebsmittel und Wartung
Inkl. Baustromverteiler
Menge: 1,000 St
Kostengruppe DIN 276 2018-12: 394000000

**02.01.0150 Stromerzeugungsanlage BaustromversorgungEinzelbetrieb Dieselmotor flüssigkeitsgekühlt, vorhalten**
Vorhalten von Stromerzeugungsanlage zur Baustromversorgung, Leistung und Auslegung ausreichend dimensioniert im Rahmen der Rückbaumaßnahme, inkl. aller Betriebsmittel und Wartung, inkl. Baustromverteiler
Positionsmenge = Produkt aus
1 St
(Vorhaltemenge)
mal
 17 Wo
(Vorhaltedauer)
Menge: 17,000 StWo
Kostengruppe DIN 276 2018-12: 394000000

**02.01.0160 Absperrung von öffentlichen Verkehrsflächen - Genehmigung**
Einholen einer verkehrsrechtlichen Genehmigung und Sondernutzungserlaubnis bei der Stadt Bonn zur Sperrung von öffentlichen Verkehrsflächen im Bereich der Baustelleneinrichtungsfläche, Flächengröße ca. 200 m²: (Parkplatzfläche) für einen Zeitraum von 17 Wochen.
Die anfallenden Verwaltungs- und Nutzungsgebühren trägt der AN.
Menge: 1,000 St
Kostengruppe DIN 276 2018-12: 394000000

**02.01.0170 Absperrung von öffentlichen Verkehrsflächen - Beschilderung**
Aufstellen, Vorhalten und Räumen von Absperrgittern inkl. ausreichender Beschilderung zur Sperrung von öffentlichen Verkehrsflächen im Bereich der Baustelle (Flächengröße ca. 200 m²) für einen Zeitraum von 17 Wochen.
Menge: 1,000 St
Kostengruppe DIN 276 2018-12: 394000000

**02.01.0180 Bürocontainer aufstellen räumen doppelwandig wärmegedämmt L 6m B 3m Büro Wasch- Toilettenraum**
STLB-Bau 2022-04 000
Bürocontainer, aufstellen und räumen, zur Nutzung durch den AG, beheizbar, elektrisch, doppelwandig, wärmegedämmt, Einzelcontainer-Länge 6 m, Einzelcontainer-Breite über 2,5 bis 3 m, Standplatz auf vorh. tragfähigen ebenen Untergrund,
Herstellen und Räumen der Ver- und Entsorgungsanschlüsse des Containers innerhalb der Baustelleneinrichtung werden gesondert vergütet, Warten und Betreiben werden gesondert vergütet, für Büro einschl. Wasch- und Toilettenraum, ein WC, ein Waschplatz, Wasserversorgung mit Kalt- und Warmwasser, ein Arbeitsplatz, Raum eingerichtet, mit 2 Tischen, Maße L/B 1/2 m, 5 Stühle je Tisch, mit einem Aktenregal für 3 Ordnerhöhen.
Menge: 1,000 St
Leistungsbereich: 000
Kostengruppe DIN 276 2018-12: 394000000

**02.01.0190 Bürocontainer vorhalten doppelwandig wärmegedämmt L 6m B 3m Büro Wasch- Toilettenraum**
STLB-Bau 2025-04 000
Bürocontainer, vorhalten, Reinigung wird gesondert vergütet, zur Nutzung durch den AG, beheizbar, elektrisch, Energiekosten trägt AG, doppelwandig, wärmegedämmt, Einzelcontainer-Länge 6 m, Einzelcontainer-Breite über 2,5 bis 3 m, für Büro einschl. Wasch- und Toilettenraum, ein WC, ein Waschplatz, Wasserversorgung mit Kalt- und Warmwasser, ein Arbeitsplatz, Raum eingerichtet, mit 2 Tischen, Maße L/B 1/2 m, 5 Stühle je Tisch, mit einem Aktenregal für 3 Ordnerhöhen,
Positionsmenge = Produkt aus '
1 Stück'
(Vorhaltemenge)
mal '
17 Wochen'
(Vorhaltedauer).
Menge: 17,000 StWo
Leistungsbereich: 000
Kostengruppe DIN 276 2018-12: 394000000

**02.01.0200 Schutzzaun versetzbar Stahlrohrrahmen verz Vergitterung H 2m aufstellen**
STLB-Bau 2024-04 000
Schutzzaun, versetzbar, auf unbefestigtem Untergrund, aus Einzelelementen mit verzinktem Stahlrohrrahmen und Vergitterung, verschraubt, mit Leuchtstutzen, mit Standfüßen, Zaunoberkante über Oberfläche Gelände 2 m, aufstellen.
Menge: 120,000 m
Leistungsbereich: 000
Kostengruppe DIN 276 2018-12: 394000000

**02.01.0210 Schutzzaun versetzbar Stahlrohrrahmen verz Vergitterung H 2m vorhalten**
STLB-Bau 2025-04 000
Schutzzaun, versetzbar, auf unbefestigtem Untergrund, aus Einzelelementen mit verzinktem Stahlrohrrahmen und Vergitterung, verschraubt, mit Leuchtstutzen, mit Standfüßen, Zaunoberkante über Oberfläche Gelände 2 m, vorhalten,
Positionsmenge = Produkt aus '
120m'
(Vorhaltemenge)
mal '
17 Wochen'
(Vorhaltedauer).
Menge: 2040,000 mWo
Leistungsbereich: 000
Kostengruppe DIN 276 2018-12: 394000000

**02.01.0220 Schutzzaun versetzbar Stahlrohrrahmen verz Vergitterung H 2m räumen**
STLB-Bau 2024-04 000
Schutzzaun, versetzbar, auf unbefestigtem Untergrund, aus Einzelelementen mit verzinktem Stahlrohrrahmen und Vergitterung, verschraubt, mit Leuchtstutzen, mit Standfüßen, Zaunoberkante über Oberfläche Gelände 2 m, räumen.
Menge: 120,000 m
Leistungsbereich: 000
Kostengruppe DIN 276 2018-12: 394000000

**02.01.0230 Tor Metallgitter B 3,25-3,5m H 1,75-2m einbauen**
STLB-Bau 2024-04 000
Behelfsmäßiges Tor, 2-flügelig, aus Metallgitter, vorgefertigt, im Schutzzaun, Breite über 3,25 bis 3,5 m, Höhe über 1,75 bis 2 m, einbauen.
Menge: 2,000 St
Leistungsbereich: 000
Kostengruppe DIN 276 2018-12: 394000000

**02.01.0240 Tor Metallgitter B 3,25-3,5m H 1,75-2m vorhalten**
STLB-Bau 2025-04 000
Behelfsmäßiges Tor, 2-flügelig, aus Metallgitter, vorgefertigt, im Schutzzaun, Breite über 3,25 bis 3,5 m, Höhe über 1,75 bis 2 m, vorhalten,
Positionsmenge = Produkt aus '
2 St'
(Vorhaltemenge)
mal '
17 Wochen'
(Vorhaltedauer).
Menge: 17,000 StWo
Leistungsbereich: 000
Kostengruppe DIN 276 2018-12: 394000000

**02.01.0250 Tor Metallgitter B 3,25-3,5m H 1,75-2m räumen**
STLB-Bau 2024-04 000
Behelfsmäßiges Tor, 2-flügelig, aus Metallgitter, vorgefertigt, im Schutzzaun, Breite über 3,25 bis 3,5 m, Höhe über 1,75 bis 2 m, räumen.
Menge: 2,000 St
Leistungsbereich: 000
Kostengruppe DIN 276 2018-12: 394000000

**02.01.0260 Dokumentation Ausführung Bericht**
STLB-Bau 2022-04 014
Dokumentation der Ausführung als Bericht, einschl. Überlassung des Bautagebuches.
Menge: 1,000 St
Leistungsbereich: 014
Kostengruppe DIN 276 2018-12: 394000000

**02.01.0270 Entsorgungskonzept**
Erstellen eines Entsorgungskonzeptes für die bei den Sanierungs- und Rückbauarbeiten anfallenden Abfälle zur Vorlage bei der Stadt Königswinter,
In dem Entsorgungskonzept sind die gewählten
Entsorgungswege für Verwertung bzw. Beseitigung aufzulisten. Das Entsorgungskonzept ist 2 Wochen vor Ausführungsbeginn der Bauleitung des AG
vorzulegen.
Menge: 1,000 St
Kostengruppe DIN 276 2018-12: 394000000

#### Untertitel 02.02 Entrümpelung

*Hinweis: Hinweis zu Pos. 02.02.10*
Aufnahme und Entfernung von Mobiliar, Sperrmüll und Elektroschrott, sonstige Maschinen und Geräte aus den Gebäuden, welche nicht fest mit dem Gebäude verbunden sind, bestehend aus Restbeständen wie z. B. Büro- und Aktenschränke, Schreibtische, Rollcontainer, Regale, Tische, Stühle, Sofas, allgemeiner Sperrmüll und Elektroschrott, Reinigungsgeräte, Kleingeräte,
Sonstige Maschinen und Kücheneinrichtung einschließlich dazugehöriger Kabelschrott, Steckverbindungen, vorhandene Anschlüsse sowie Entfernung sonstiger vorfindbare Einrichtungsgegenstände, Dekoration- und Ausstellungsgegenstände.

**02.02.0010 Inventar entfernen 1-100kg**
Inventar entfernen, Einzelgewicht über 1 bis 100 kg.
Auf Baustelle bereitstellen, im Behälter des AN.
Menge: 7,000 t
Kostengruppe DIN 276 2018-12: 394000000

#### Untertitel 02.03 Schadstoffsanierung

*Hinweis: Hinweis zu Pos. 02.03.10- 02.03.480*
Die Einsichtnahme und Kenntnis der Gutachten und des Sanierungskonzeptes (den Unterlagen beigelegt) ist zur Kalkulation und Durchführung der Maßnahme erforderlich.

Aufgrund der sehr begrenzten BE-Fläche im Außenbereich ist davon auszugehen, dass die anfallenden Abfälle, insbesondere asbesthaltige Abfälle, mehrmals innerhalb des Gebäudes umgelagert werden müssen. Der Mehraufwand ist in die jeeweiligen Einzelpositionen mit einzukalkulieren und wird nicht gesondert vergütet.

Grundsätzlich ist ein gemeinsames Aufmaß vor Ort (mit dem AG oder eines Vertreters des AG) durchzuführen.

*Hinweis: Hinweis zu Pos. 02.03.10- 02.03.480*
Die Feinreinigung der Sanierungsbereiche nach Abschluss der Maßnahme ist Bestandteil der TRGS 519/ TRGS 521/ PCB-Richtlinie und wird nicht gesondert vergütet.

**02.03.0010 Personendekontaminationseinheit 4-Kammer vorgefertigte El. Schleusung 1Person Unterdruckh. selbstschl.Tür Riegel L 1 m B**
STLB-Bau 2025-04 000
Personendekontaminationseinheit nach TRGS 519 als 4-Kammerschleuse, mit Schleusenbeheizung, mit außenluftgestützter Schleusenspülung, Aufstellung im Innenbereich, Untergrundfläche befestigt und versiegelt, aus vorgefertigten Elementen, für Schleusung einer Person, mit selbständiger Unterdruckhaltung, Luftführung mit Rückschlagklappen und selbstschließenden Türen mit Verriegelungssystem,
Länge '1'
m,
Breite '1'
m,
Höhe '2.3'
m, mit Reinigungsvorrichtung als Wasserdusche, einschl. Abwasserreinigungsanlage,
aufbauen.
Menge: 2,000 St
Leistungsbereich: 000
Kostengruppe DIN 276 2018-12: 394000000

**02.03.0020 Personendekontaminationseinheit 4-Kammer vorgefertigte El. Schleusung 1Person Unterdruckh. selbstschl.Tür Riegel L 1 m B**
STLB-Bau 2025-04 000
Personendekontaminationseinheit nach TRGS 519 als 4-Kammerschleuse, mit Schleusenbeheizung, mit außenluftgestützter Schleusenspülung, Aufstellung im Innenbereich, Untergrundfläche befestigt und versiegelt, aus vorgefertigten Elementen, für Schleusung einer Person, mit selbständiger Unterdruckhaltung, Luftführung mit Rückschlagklappen und selbstschließenden Türen mit Verriegelungssystem,
Länge '1'
m,
Breite '1'
m,
Höhe '2.3'
m, mit Reinigungsvorrichtung als Wasserdusche, einschl. Abwasserreinigungsanlage,
umsetzen auf einer Ebene.
Menge: 16,000 St
Leistungsbereich: 000
Kostengruppe DIN 276 2018-12: 394000000

**02.03.0030 Personendekontaminationseinheit 4-Kammer vorgefertigte El. Schleusung 1Person Unterdruckh. selbstschl.Tür Riegel L 1 m B**
STLB-Bau 2025-04 000
Personendekontaminationseinheit nach TRGS 519 als 4-Kammerschleuse, mit Schleusenbeheizung, mit außenluftgestützter Schleusenspülung, Aufstellung im Innenbereich, Untergrundfläche befestigt und versiegelt, aus vorgefertigten Elementen, für Schleusung einer Person, mit selbständiger Unterdruckhaltung, Luftführung mit Rückschlagklappen und selbstschließenden Türen mit Verriegelungssystem,
Länge '1'
m,
Breite '1'
m,
Höhe '2.3'
m, mit Reinigungsvorrichtung als Wasserdusche, einschl. Abwasserreinigungsanlage,
geschossweise umsetzen.
Menge: 2,000 St
Leistungsbereich: 000
Kostengruppe DIN 276 2018-12: 394000000

**02.03.0040 Personendekontaminationseinheit 4-Kammer vorgefertigte El. Schleusung 1Person Unterdruckh. selbstschl.Tür Riegel L 1 m B**
STLB-Bau 2025-04 000
Personendekontaminationseinheit nach TRGS 519 als 4-Kammerschleuse, mit Schleusenbeheizung, mit außenluftgestützter Schleusenspülung, Aufstellung im Innenbereich, Untergrundfläche befestigt und versiegelt, aus vorgefertigten Elementen, für Schleusung einer Person, mit selbständiger Unterdruckhaltung, Luftführung mit Rückschlagklappen und selbstschließenden Türen mit Verriegelungssystem,
Länge '1'
m,
Breite '1'
m,
Höhe '2.3'
m, mit Reinigungsvorrichtung als Wasserdusche, einschl. Abwasserreinigungsanlage,
vorhalten und Betreiben für die Nutzung Dritter,
Positionsmenge = Produkt aus '
2 Stück'
(Vorhaltemenge)
mal '
17 wochen'
(Vorhaltedauer).
Menge: 34,000 StWo
Leistungsbereich: 000
Kostengruppe DIN 276 2018-12: 394000000

**02.03.0050 Materialdekontaminationseinheit 2-Kammer vorgefertigte El. einseitig bekleidet Platte abwaschbar Luftwechseleinr. selbst**
STLB-Bau 2025-04 000
Materialdekontaminationseinheit nach TRGS 519 als 2-Kammerschleuse, aus vorgefertigten Elementen, einseitig bekleidet mit Platten, Oberfläche abwaschbar, mit Luftwechseleinrichtung in der Weißkammer, Volumenstrom gerichtet in den Schwarzbereich, mit selbstschließenden Türen mit Verriegelungssystem, mit Reinigungsvorrichtung als Luftdusche,
mit Rolltorelementen,
Länge '2'
m,
Breite '2'
m,
Höhe '2'
m, aufbauen.
Menge: 2,000 St
Leistungsbereich: 000
Kostengruppe DIN 276 2018-12: 394000000

**02.03.0060 Materialdekontaminationseinheit 2-Kammer vorgefertigte El. einseitig bekleidet Platte abwaschbar Luftwechseleinr. selbst**
STLB-Bau 2025-04 000
Materialdekontaminationseinheit nach TRGS 519 als 2-Kammerschleuse, aus vorgefertigten Elementen, einseitig bekleidet mit Platten, Oberfläche abwaschbar, mit Luftwechseleinrichtung in der Weißkammer, Volumenstrom gerichtet in den Schwarzbereich, mit selbstschließenden Türen mit Verriegelungssystem, mit Reinigungsvorrichtung als Luftdusche,
mit Rolltorelementen,
Länge '2'
m,
Breite '2'
m,
Höhe '2'
m,
umsetzen auf einer Ebene.
Menge: 16,000 St
Leistungsbereich: 000
Kostengruppe DIN 276 2018-12: 394000000

**02.03.0070 Materialdekontaminationseinheit 2-Kammer vorgefertigte El. einseitig bekleidet Platte abwaschbar Luftwechseleinr. selbst**
STLB-Bau 2025-04 000
Materialdekontaminationseinheit nach TRGS 519 als 2-Kammerschleuse, aus vorgefertigten Elementen, einseitig bekleidet mit Platten, Oberfläche abwaschbar, mit Luftwechseleinrichtung in der Weißkammer, Volumenstrom gerichtet in den Schwarzbereich, mit selbstschließenden Türen mit Verriegelungssystem, mit Reinigungsvorrichtung als Luftdusche,
mit Rolltorelementen,
Länge '2'
m,
Breite '2'
m,
Höhe '2'
m,
reinigen und abbauen.
Menge: 2,000 St
Leistungsbereich: 000
Kostengruppe DIN 276 2018-12: 394000000

**02.03.0080 Materialdekontaminationseinheit 2-Kammer vorgefertigte El. einseitig bekleidet Platte abwaschbar Luftwechseleinr. selbst**
STLB-Bau 2025-04 000
Materialdekontaminationseinheit nach TRGS 519 als 2-Kammerschleuse, aus vorgefertigten Elementen, einseitig bekleidet mit Platten, Oberfläche abwaschbar, mit Luftwechseleinrichtung in der Weißkammer, Volumenstrom gerichtet in den Schwarzbereich, mit selbstschließenden Türen mit Verriegelungssystem, mit Reinigungsvorrichtung als Luftdusche,
mit Rolltorelementen,
Länge '2'
m,
Breite '2'
m,
Höhe '2'
m,
vorhalten und Betreiben für die Nutzung Dritter,
Positionsmenge = Produkt aus '
2 Stück'
(Vorhaltemenge)
mal '
17 Wochen'
(Vorhaltedauer).
Menge: 34,000 StWo
Leistungsbereich: 000
Kostengruppe DIN 276 2018-12: 394000000

**02.03.0090 Unterdruckanlage Raum 50-200m3 8Luftwechsel/h aufbauen**
STLB-Bau 2025-04 000
Unterdruckanlage mit Schwebstofffilter, einschl. Vor- und Zwischenfilter, für einen Unterdruck von mind. 20 Pa, Abscheidegrad nach TRGS 519, für kontrollierte Lufthaltung, einschl. Kontrollgerät mit kontinuierlicher Aufzeichnung und optischer Warneinrichtung und akustischer Warneinrichtung, Größe des Abschottungsraumes über 50 bis 200 m3, mind. 8-facher Luftwechsel/Stunde, aufbauen, Aufstellung in Gebäuden.
Menge: 2,000 St
Leistungsbereich: 000
Kostengruppe DIN 276 2018-12: 394000000

**02.03.0100 Unterdruckanlage Raum 50-200m3 8Luftwechsel/h reinigen abbauen**
STLB-Bau 2025-04 000
Unterdruckanlage mit Schwebstofffilter, einschl. Vor- und Zwischenfilter, für einen Unterdruck von mind. 20 Pa, Abscheidegrad nach TRGS 519, für kontrollierte Lufthaltung, einschl. Kontrollgerät mit kontinuierlicher Aufzeichnung und optischer Warneinrichtung und akustischer Warneinrichtung, Größe des Abschottungsraumes über 50 bis 200 m3, mind. 8-facher Luftwechsel/Stunde, reinigen und abbauen, anfallende Abfälle werden gesondert vergütet, Aufstellung in Gebäuden.
Menge: 2,000 St
Leistungsbereich: 000
Kostengruppe DIN 276 2018-12: 394000000

**02.03.0110 Unterdruckanlage Raum 200-500m3 8Luftwechsel/h umsetzen**
STLB-Bau 2025-04 000
Unterdruckanlage mit Schwebstofffilter, einschl. Vor- und Zwischenfilter, für einen Unterdruck von mind. 20 Pa, Abscheidegrad nach TRGS 519, für kontrollierte Lufthaltung, einschl. Kontrollgerät mit kontinuierlicher Aufzeichnung und optischer Warneinrichtung und akustischer Warneinrichtung, Größe des Abschottungsraumes über 200 bis 500 m3, mind. 8-facher Luftwechsel/Stunde, umsetzen auf einer Ebene, Aufstellung in Gebäuden.
Menge: 16,000 St
Leistungsbereich: 000
Kostengruppe DIN 276 2018-12: 394000000

**02.03.0120 Unterdruckanlage Raum 50-200m3 vorhalten**
STLB-Bau 2025-04 000
Unterdruckanlage mit Schwebstofffilter, einschl. Vor- und Zwischenfilter, für einen Unterdruck von mind. 20 Pa, Abscheidegrad nach TRGS 519, für kontrollierte Lufthaltung, einschl. Kontrollgerät mit kontinuierlicher Aufzeichnung und optischer Warneinrichtung und akustischer Warneinrichtung, Größe des Abschottungsraumes über 50 bis 200 m3, vorhalten,
Positionsmenge = Produkt aus '
2 Stück'
(Vorhaltemenge)
mal '
17 Wochen'
(Vorhaltedauer)
Aufstellung in Gebäuden.
Menge: 34,000 StWo
Leistungsbereich: 000
Kostengruppe DIN 276 2018-12: 394000000

**02.03.0130 Abschottung Sanierung H bis 3m Tragkonstruktion Tragkonstr. Holz einseitig bekleidet PE-Folie aufbauen H bis 3,5m**
STLB-Bau 2025-04 000
Abschottung als allseitige Einhausung, Höhe bis 3 m, Aufstellung im Innenbereich, Tragkonstruktion aus Holz, einseitige Bekleidung aus PE-Folie, schwer entflammbar, umlaufende Anschlüsse an angrenzende Bauteile und Durchdringungen sowie alle Stoßstellen staubdicht und unterdruckfest, aufbauen, Ausführung ohne Beschädigung der umgebenden Flächen, Anschlüsse an angrenzende Bauteile werden gesondert vergütet, Arbeitshöhe bis 3,5 m über der Standfläche des hierfür erforderlichen Gerüstes.
Menge: 200,000 m2
Leistungsbereich: 000
Kostengruppe DIN 276 2018-12: 394000000

**02.03.0140 Abschottung Sanierung H bis 3m Tragkonstruktion Tragkonstr. Holz einseitig bekleidet PE-Folie reinigen abbauen**
STLB-Bau 2025-04 000
Abschottung als allseitige Einhausung, Höhe bis 3 m, Aufstellung im Innenbereich, Tragkonstruktion aus Holz, einseitige Bekleidung aus PE-Folie, schwer entflammbar, umlaufende Anschlüsse an angrenzende Bauteile und Durchdringungen sowie alle Stoßstellen staubdicht und unterdruckfest, reinigen, abbauen, Ausführung ohne Beschädigung der umgebenden Flächen, Anschlüsse an angrenzende Bauteile werden gesondert vergütet, Entsorgung wird gesondert vergütet.
Menge: 200,000 m2
Leistungsbereich: 000
Kostengruppe DIN 276 2018-12: 394000000

**02.03.0150 Abschottung Sanierung H bis 3m Tragkonstruktion Tragkonstr. Holz einseitig bekleidet PE-Folie vorhalten betreiben Nutzun**
STLB-Bau 2025-04 000
Abschottung als allseitige Einhausung, Höhe bis 3 m, Aufstellung im Innenbereich, Tragkonstruktion aus Holz, einseitige Bekleidung aus PE-Folie, schwer entflammbar, umlaufende Anschlüsse an angrenzende Bauteile und Durchdringungen sowie alle Stoßstellen staubdicht und unterdruckfest, vorhalten und betreiben für die Nutzung Dritter, Ausführung ohne Beschädigung der umgebenden Flächen, Anschlüsse an angrenzende Bauteile werden gesondert vergütet,
Positionsmenge = Produkt aus '
200 m²'
(Vorhaltemenge)
mal '
1 Wochen'
(Vorhaltedauer).
Menge: 200,000 m2Wo
Leistungsbereich: 000
Kostengruppe DIN 276 2018-12: 394000000

**02.03.0160 Schutzbekl.-belag Milchtütenpapier D 0,8mm herstellen räumen**
Schutzvorrichtung als Bekleidung/Belag für Bodenflächen, aus Milchtütenpapier, PE-beschichtet, Verlegeausführung rutschfest, Foliendicke mind. 0,8 mm, herstellen und räumen, Abrechnung nach bekleideter/belegter Fläche.
Menge: 85,000 m2
Kostengruppe DIN 276 2018-12: 394000000

**02.03.0170 Schutzbekl.-belag Milchtütenpapier D 0,8mm vorhalten**
Schutzvorrichtung als Bekleidung/Belag für Bodenflächen, aus Milchtütenpapier, PE-beschichtet, Verlegeausführung rutschfest, Foliendicke mind. 0,8 mm, vorhalten
Positionsmenge = Produkt aus
85 m²
(Vorhaltemenge)
mal
1 Woche
(Vorhaltedauer).
Menge: 85,000 m2Wo
Kostengruppe DIN 276 2018-12: 394000000

**02.03.0180 Schutzbekl.-belag OSB D 14-20mm herstellen räumen**
STLB-Bau 2025-04 000
Schutzvorrichtung als Bekleidung/Belag für Bodenflächen, im Innenbereich, aus OSB-Platten, Verlegeausführung rutschfest, Dicke über 14 bis 20 mm, herstellen und räumen, Abrechnung nach bekleideter/belegter Fläche, Ausführung gemäß Einzelbeschreibung,
Einzelbeschreibungs-Nr
Verlegung innerhalb der Flure sowie diversen Räumen zum Schutz der Terrazzo- und Parkettböden
.
Menge: 85,000 m2
Leistungsbereich: 000
Kostengruppe DIN 276 2018-12: 394000000

**02.03.0190 Schutzbekl.-belag OSB D 14-20mm vorhalten**
STLB-Bau 2025-04 000
Schutzvorrichtung als Bekleidung/Belag für Bodenflächen, im Innenbereich, aus OSB-Platten, Dicke über 14 bis 20 mm, vorhalten,
Positionsmenge = Produkt aus '
85 m2'
(Vorhaltemenge)
mal '
17 Wochen'
(Vorhaltedauer)
Abrechnung nach bekleideter/belegter Fläche, Ausführung gemäß Einzelbeschreibung.
Menge: 1445,000 m2Wo
Leistungsbereich: 000
Kostengruppe DIN 276 2018-12: 394000000

**02.03.0200 Schutzbekl.-belag Vlies 400g/m2 herstellen räumen**
STLB-Bau 2025-04 000
Schutzvorrichtung als Bekleidung/Belag für Bodenflächen, im Innenbereich, aus Vlies, Verlegeausführung rutschfest, Masse 400 g/m2, herstellen und räumen, Abrechnung nach bekleideter/belegter Fläche, Ausführung gemäß Einzelbeschreibung,
Einzelbeschreibungs-Nr
Verlegung innerhalb der Flure sowie diversen Räumen zum Schutz der Terrazzo- und Parkettböden
.
Menge: 85,000 m2
Leistungsbereich: 000
Kostengruppe DIN 276 2018-12: 394000000

**02.03.0210 Schutzbekl.-belag Vlies 400g/m2 vorhalten**
STLB-Bau 2025-04 000
Schutzvorrichtung als Bekleidung/Belag für Bodenflächen, im Innenbereich, aus Vlies, Masse 400 g/m2, vorhalten,
Positionsmenge = Produkt aus '
85 m²'
(Vorhaltemenge)
mal '
17 Wochen'
(Vorhaltedauer)
Abrechnung nach bekleideter/belegter Fläche, Ausführung gemäß Einzelbeschreibung.
Menge: 1445,000 m2Wo
Leistungsbereich: 000
Kostengruppe DIN 276 2018-12: 394000000

**02.03.0220 Staubschutz UK Kunststofffolie D 0,4mm H 2-3m herstellen räumen**
STLB-Bau 2025-04 000
Schutzvorrichtung als Staubschutz an Rohrleitungen, einschl. Unterkonstruktion, aus Kunststofffolie, Foliendicke mind. 0,4 mm, Höhe über 2 bis 3 m, herstellen und räumen, Abrechnung nach bekleideter/belegter Fläche.
Menge: 200,000 m2
Leistungsbereich: 000
Kostengruppe DIN 276 2018-12: 394000000

**02.03.0230 Staubschutz UK Kunststofffolie vorhalten**
Schutzvorrichtung als Staubschutz an Wandöffnungen, einschl. Unterkonstruktion, Oberkante Öffnung bis 3 m, aus Kunststofffolie, Foliendicke mind. 0,4 mm, vorhalten,
Positionsmenge = Produkt aus
500 m2
(Vorhaltemenge)
mal
1 Woche
(Vorhaltedauer).
Menge: 200,000 m2Wo
Kostengruppe DIN 276 2018-12: 394000000

**02.03.0240 Sockelstreifen PVC-Bodenbelag abbrechen nicht schadstoffbelastet H 55-60mm 6kN/m3 D 1 cm v.Hand Stoffe auf Baustelle ber**
STLB-Bau 2025-04 084
Abbruch Sockelstreifen aus PVC, einschl. Entfernen der Klebereste, im Rahmen einer Totalabbruchmaßnahme, nicht schadstoffbelastet,
Abfall ist nicht gefährlich, Höhe über 55 bis 60 mm, geklebt, Wichte des Abbruchstoffes DIN EN 1991-1-1 6 kN/m3,
Abbruchdicke '1'
cm, Ausführung innerhalb des Bauwerks,
Abbruch von Hand/mit handgeführten Kleingeräten,
aufgenommene Stoffe sammeln, im Behälter des AN lagern, Behältergröße nach Wahl des AN, auf der Baustelle bereitstellen, Mengenermittlung nach Aufmaß, Ausführung gemäß Einzelbeschreibung,
Einzelbeschreibungs-Nr
Demontage im Schwarzbereich, Leistung inkl. Feinreinigung der Sockelleiste und Ausschleusen.
.
Menge: 150,000 m
Leistungsbereich: 084
Kostengruppe DIN 276 2018-12: 394000000

**02.03.0250 Putz Innenwand abbrechen schadstoffbelastet D 3 cm 13kN/m3 v.Hand auf Baustelle bereitstellen**
STLB-Bau 2025-04 084
Abbruch von Putz an Innenwand, Kalk-Putzmörtel, ohne Putzträger, im Rahmen einer Totalabbruchmaßnahme, schadstoffbelastet, Schadstoff Asbest TRGS 519,
Abfall ist gefährlich, belastet nach Deponieverordnung für DK III,
Abbruchdicke '3'
cm, Wichte des Abbruchstoffes DIN EN 1991-1-1 13 kN/m3, Ausführung innerhalb des Bauwerks, Ausführung in allen Geschossen, Arbeitshöhe bis 4,5 m, Erschwernis gemäß Vorbemerkungen,
Abbruch von Hand/mit handgeführten Kleingeräten, Ausführung erschütterungsarm DIN 4150, staubarm TRGS 559, aufgenommene Stoffe zur Entsorgung sortieren, sammeln, verpacken, ausschleusen, im staubdichten, geschlossenen Behälter des AN lagern, Behältergröße nach Wahl des AN, auf der Baustelle bereitstellen, Mengenermittlung nach Aufmaß.
Menge: 2000,000 m2
Leistungsbereich: 084
Kostengruppe DIN 276 2018-12: 394000000

**02.03.0260 Zulage Fugen Putz schadstoffbelastet D 3 cm 13kN/m3 v.Hand auf Baustelle bereitstellen**
Zulage für den Abbruch von Putz an Innenwand, im Bereich des verlegten und zu schützenden Parkettbodenbelags. Der Putz innerhalb der Fugen (Zwischenräume) ist rückstandslos zu entfernen. Kalk-Putzmörtel, ohne Putzträger, im Rahmen einer Totalabbruchmaßnahme, schadstoffbelastet, Schadstoff Asbest TRGS 519,
Abfall ist gefährlich, belastet nach Deponieverordnung für DK III,
Abbruchdicke '3' cm, Wichte des Abbruchstoffes DIN EN
1991-1-1 13 kN/m3, Ausführung innerhalb des Bauwerks, Ausführung in allen Geschossen, Arbeitshöhe bis 1 m, Erschwernis gemäß Vorbemerkungen,
Abbruch von Hand/mit handgeführten Kleingeräten, Ausführung erschütterungsarm DIN 4150, staubarm TRGS 559, aufgenommene Stoffe zur Entsorgung sortieren, sammeln, verpacken, ausschleusen, im staubdichten, geschlossenen Behälter des AN lagern, Behältergröße nach Wahl des AN, auf der Baustelle bereitstellen, Mengenermittlung nach Aufmaß.
Menge: 40,000 m
Kostengruppe DIN 276 2018-12: 394000000

**02.03.0270 Putz Decke abbrechen schadstoffbelastet 13kN/m3 D 3 cm v.Hand auf Baustelle bereitstellen**
STLB-Bau 2025-04 084
Abbruch von Putz an Decke, Kalk-Putzmörtel, ohne Putzträger, im Rahmen einer Totalabbruchmaßnahme, schadstoffbelastet, Schadstoff Asbest TRGS 519,
Abfall ist gefährlich, belastet nach Deponieverordnung für DK III, Wichte des Abbruchstoffes DIN EN 1991-1-1 13 kN/m3,
Abbruchdicke '3'
cm, Ausführung innerhalb des Bauwerks, Ausführung in allen Geschossen, Arbeitshöhe bis 4,5 m, Erschwernis gemäß Vorbemerkungen,
Abbruch von Hand/mit handgeführten Kleingeräten, Ausführung erschütterungsarm DIN 4150, staubarm TRGS 559,
aufgenommene Stoffe sammeln, verpacken, ausschleusen, im staubdichten, geschlossenen Behälter des AN lagern, Behältergröße nach Wahl des AN, auf der Baustelle bereitstellen, Mengenermittlung nach Aufmaß.
Menge: 600,000 m2
Leistungsbereich: 084
Kostengruppe DIN 276 2018-12: 394000000

**02.03.0280 Zulage zu Pos. 2.03.270 - 1.02.290: Putz abbrechen D 1 cm 13kN/m3 v.Hand auf Baustelle bereitstellen schadstoffbelastet**
Abbruch von Putzrückständen innerhalb der Fugen von Mauerwerk, Putz, Kalk-Putzmörtel, ohne Putzträger, im Rahmen einer Totalabbruchmaßnahme,
Abbruchdicke bis 1 cm, Wichte des Abbruchstoffes DIN EN 1991-1-1 13 kN/m3, Ausführung innerhalb des Bauwerks, Ausführung in allen Geschossen, Arbeitshöhe bis 4 m,
Abbruch von Hand/mit handgeführten Kleingeräten, Ausführung staubarm, aufgenommene Stoffe zur Entsorgung sortieren, sammeln, verpacken, ausschleusen, im staubdichten, geschlossenen Behälter des AN lagern, Behältergröße nach Wahl des AN, auf der Baustelle bereitstellen,
Abfall ist gefährlich, schadstoffbelastet, belastet nach Deponieverordnung für DK III, Schadstoff Asbest TRGS 519, Mengenermittlung nach Aufmaß.
Menge: 2600,000 m²
Kostengruppe DIN 276 2018-12: 394000000

**02.03.0290 Bekleidungspl Wand Gipspl. abbrechen schadstoffbelastet 5kN/m3 D 3 cm v.Hand Stoffe auf Baustelle bereitstellen**
STLB-Bau 2025-04 084
Abbruch von Bekleidungsplatten an Wand, aus Gipsplatten, 2-lagig, mit Spachtelung, tapeziert, im Rahmen einer Totalabbruchmaßnahme, schadstoffbelastet, Schadstoff Asbest TRGS 519,
Abfall ist gefährlich, Abbruch Unterkonstruktion und Dämmung wird gesondert vergütet, Wichte des Abbruchstoffes DIN EN 1991-1-1 5 kN/m3,
Abbruchdicke '3'
cm, Ausführung innerhalb des Bauwerks, Ausführung in allen Geschossen, Arbeitshöhe bis 4 m,
Abbruch von Hand/mit handgeführten Kleingeräten, Ausführung erschütterungsarm DIN 4150, staubarm TRGS 559,
aufgenommene Stoffe sammeln, im Behälter des AN lagern, Behältergröße nach Wahl des AN, auf der Baustelle bereitstellen, Mengenermittlung nach Aufmaß, Ausführung gemäß Einzelbeschreibung.
Menge: 20,000 m2
Leistungsbereich: 084
Kostengruppe DIN 276 2018-12: 394000000

**02.03.0300 Bekleidungspl Decke Gipspl. abbrechen schadstoffbelastet 10kN/m3 D 2 cm v.Hand Stoffe auf Baustelle bereitstellen**
STLB-Bau 2025-04 084
Abbruch von Bekleidungsplatten an Decke, aus Gipsplatten, einlagig, ohne Bekleidungen und Beschichtungen, im Rahmen einer Totalabbruchmaßnahme, schadstoffbelastet, Schadstoff Asbest TRGS 519,
Abfall ist gefährlich, Abbruch Unterkonstruktion und Dämmung wird gesondert vergütet, Wichte des Abbruchstoffes DIN EN 1991-1-1 10 kN/m3,
Abbruchdicke '2'
cm, Ausführung innerhalb des Bauwerks, Ausführung in allen Geschossen, Arbeitshöhe bis 3 m,
Abbruch von Hand/mit handgeführten Kleingeräten, Ausführung erschütterungsarm DIN 4150, staubarm TRGS 559,
aufgenommene Stoffe sammeln, verpacken, ausschleusen, im staubdichten, geschlossenen Behälter des AN lagern, Behältergröße nach Wahl des AN, auf der Baustelle bereitstellen, Mengenermittlung nach Aufmaß.
Menge: 5,000 m2
Leistungsbereich: 084
Kostengruppe DIN 276 2018-12: 394000000

**02.03.0310 FZ-Fensterbank abbrechen schadstoffbelastet 0,3kN/m2 v.Hand Stoffe auf Baustelle bereitstellen**
STLB-Bau 2025-04 084
Abbruch der Bekleidung aus Faserzementplatten, ohne Abbruch Unterkonstruktion, im Rahmen einer Totalabbruchmaßnahme, schadstoffbelastet, Schadstoff Asbest TRGS 519,
Abfall ist gefährlich, belastet nach Deponieverordnung für DK II, Flächenlast des Abbruchstoffes DIN EN 1991-1-1 0,3 kN/m2, Arbeitshöhe bis 2 m,
Abbruch von Hand/mit handgeführten Kleingeräten, Ausführung erschütterungsarm DIN 4150, staubarm TRGS 559, Ausführung innerhalb des Bauwerks, Ausführung in allen Geschossen,
aufgenommene Stoffe sammeln, verpacken, im staubdichten, geschlossenen Behälter des AN lagern, Behältergröße nach Wahl des AN, auf der Baustelle bereitstellen, Mengenermittlung nach Aufmaß, Ausführung gemäß Einzelbeschreibung,
Einzelbeschreibungs-Nr '
Leistung inkl. vorsichtiges Bergen der AZ-Fensterbank.'
.
Menge: 1,500 m2
Leistungsbereich: 084
Kostengruppe DIN 276 2018-12: 394000000

**02.03.0320 Schadstoffh.Material entfernen Flachdichtung reinigen verpacken Asbest**
STLB-Bau 2022-04 084
Schadstoffhaltiges Material aus Anlagenteilen entfernen, im nicht kontaminierten Bereich, Flachdichtungen in geschraubten Flanschen, schadstoffhaltige Stoffe reinigen, entsorgungsgerecht verpacken, zwischenlagern, Schadstoff Asbest TRGS 519, im geschlossenen staubdichten Behälter des AN, Kontaktflächen reinigen.
Menge: 200,000 St
Leistungsbereich: 084
Kostengruppe DIN 276 2018-12: 394000000

**02.03.0330 Gliederheizkörper Guss abbrechen schadstoffbelastet H 1100-1200mm T 175-200mm L 1300-1400mm 50-100kg v.Hand Stoffe auf B**
STLB-Bau 2025-04 084
Abbruch Gliederheizkörper, aus Gusseisen, im Rahmen einer Totalabbruchmaßnahme, schadstoffbelastet, Schadstoff Asbest TRGS 519,
Abfall ist gefährlich, einschl. Entleerung, Bauhöhe über 1100 bis 1200 mm, Bautiefe über 175 bis 200 mm, Baulänge über 1300 bis 1400 mm, Einzelgewicht über 50 bis 100 kg, Ausführung innerhalb des Bauwerks, Ausführung in allen Geschossen, Abbruch von Hand/mit handgeführten Kleingeräten, Ausführung erschütterungsarm DIN 4150,
aufgenommene Stoffe sammeln, verpacken, ausschleusen, im staubdichten, geschlossenen Behälter des AN lagern, Behältergröße nach Wahl des AN, auf der Baustelle bereitstellen.
Menge: 4,000 St
Leistungsbereich: 084
Kostengruppe DIN 276 2018-12: 394000000

**02.03.0340 Rohrltg dukt.Guss AD 100-150mm abbrechen schadstoffbelastet v.Hand Stoffe auf Baustelle bereitstellen**
STLB-Bau 2025-04 084
Abbruch der Rohrleitung aus duktilem Gusseisen, Außendurchmesser über 100 bis 150 mm, im Gebäude, Ausführung in allen Geschossen, Höhe bis 4 m, im Rahmen einer Totalabbruchmaßnahme, schadstoffbelastet, Schadstoff PAK TRGS 524, DGUV-Regel 101-004, TRGS 551,
Abfall ist nicht gefährlich,
Abbruch von Hand/mit handgeführten Kleingeräten,
aufgenommene Stoffe sammeln, im Behälter des AN lagern, Behältergröße nach Wahl des AN, auf der Baustelle bereitstellen, Mengenermittlung nach Aufmaß.
Menge: 50,000 m
Leistungsbereich: 084
Kostengruppe DIN 276 2018-12: 394000000

**02.03.0350 Tür Stahl abbrechen schadstoffbelastet B 1110 mm H 2135 mm Rahmen-D 40 mm Füllungs-D 10 mm v.Hand Stoffe auf Baustelle b**
STLB-Bau 2025-04 084
Abbruch der Tür, mit Füllung, der Innentür aus Stahl, im Rahmen einer Totalabbruchmaßnahme, schadstoffbelastet, Schadstoff Asbest TRGS 519,
Abfall ist gefährlich,
Breite Nennmaß Wandöffnung '1110'
mm,
Höhe Nennmaß Wandöffnung '2135'
mm, einschl. Blendrahmen,
Dicke Rahmen '40'
mm,
Dicke Füllung '10'
mm, einschl. Beschlag, Ausführung innerhalb des Bauwerks, Ausführung in allen Geschossen, Arbeitshöhe bis 3 m,
Abbruch von Hand/mit handgeführten Kleingeräten, Ausführung staubarm TRGS 559,
aufgenommene Stoffe sammeln, verpacken, ausschleusen, im staubdichten, geschlossenen Behälter des AN lagern, Behältergröße nach Wahl des AN, auf der Baustelle bereitstellen.
Menge: 8,000 St
Leistungsbereich: 084
Kostengruppe DIN 276 2018-12: 394000000

**02.03.0360 Dämmung Rohrltg DN40-60 Mineralwolle Mantel Gipsbinde abbrechen schadstoffbelastet 0,6kN/m3 D 60mm v.Hand Stoffe auf Bau**
STLB-Bau 2025-04 084
Abbruch der Dämmung der Rohrleitung, Nenndurchmesser über DN 40 bis DN 60, Dämmschicht aus Mineralwolle, mit Folie aus Aluminium kaschiert, als Matte/Filz, mechanisch befestigt und verklebt, im Rahmen einer Totalabbruchmaßnahme, schadstoffbelastet, Schadstoff alte Mineralwolle TRGS 521,
Abfall ist gefährlich, Wichte des Abbruchstoffes DIN EN 1991-1-1 0,6 kN/m3, Dämmschichtdicke 60 mm, Ausführung innerhalb des Bauwerks, Ausführung in allen Geschossen, Arbeitshöhe bis 3 m,
Abbruch von Hand/mit handgeführten Kleingeräten, Ausführung staubarm TRGS 559, aufgenommene Stoffe zur Entsorgung sortieren, sammeln, im staubdichten, geschlossenen Behälter des AN lagern, Behältergröße nach Wahl des AN, auf der Baustelle bereitstellen, Mengenermittlung nach Aufmaß.
Menge: 225,000 m
Leistungsbereich: 084
Kostengruppe DIN 276 2018-12: 394000000

**02.03.0370 Dämmung Innenwand Mineralwolle abbrechen schadstoffbelastet 0,3kN/m3 D 10 cm v.Hand Stoffe auf Baustelle bereitstellen**
STLB-Bau 2025-04 084
Abbruch der Dämmung der Innenwand, Dämmschicht aus Mineralwolle, als Matte/Filz, mechanisch befestigt, im Rahmen einer Totalabbruchmaßnahme, schadstoffbelastet, Schadstoff alte Mineralwolle TRGS 521,
Abfall ist gefährlich, Wichte des Abbruchstoffes DIN EN 1991-1-1 0,3 kN/m3,
Abbruchdicke '10'
cm, Ausführung innerhalb des Bauwerks, Ausführung in allen Geschossen, Arbeitshöhe bis 4 m,
Abbruch von Hand/mit handgeführten Kleingeräten,
aufgenommene Stoffe sammeln, im staubdichten, geschlossenen Behälter des AN lagern, Behältergröße nach Wahl des AN, auf der Baustelle bereitstellen, Mengenermittlung nach Aufmaß.
Menge: 10,000 m2
Leistungsbereich: 084
Kostengruppe DIN 276 2018-12: 394000000

**02.03.0380 Dämmung Rohrltg DN20-40 Mineralwolle kaschiert Alufolie Mantel Kunststofffolie abbrechen schadstoffbelastet 0,6kN/m3 D 5**
STLB-Bau 2025-04 084
Abbruch der Dämmung der Rohrleitung, Nenndurchmesser über DN 20 bis DN 40, Dämmschicht aus Mineralwolle, mit Folie aus Aluminium kaschiert, Ummantelung aus Kunststofffolie, als Matte/Filz, mechanisch befestigt und verklebt, im Rahmen einer Totalabbruchmaßnahme, schadstoffbelastet, Schadstoff alte Mineralwolle TRGS 521,
Abfall ist gefährlich, Wichte des Abbruchstoffes DIN EN 1991-1-1 0,6 kN/m3, Dämmschichtdicke 50 mm, Ausführung innerhalb des Bauwerks, Ausführung in allen Geschossen, Arbeitshöhe bis 4 m,
Abbruch von Hand/mit handgeführten Kleingeräten, Ausführung staubarm TRGS 559, aufgenommene Stoffe zur Entsorgung sortieren, sammeln, im staubdichten, geschlossenen Behälter des AN lagern, Behältergröße nach Wahl des AN, auf der Baustelle bereitstellen, Mengenermittlung nach Aufmaß.
Menge: 150,000 m
Leistungsbereich: 084
Kostengruppe DIN 276 2018-12: 394000000

**02.03.0390 Dämmung Rohrltg DN60-80 Mineralwolle kaschiert Alufolie Mantel Kunststofffolie abbrechen schadstoffbelastet 0,6kN/m3 D 1**
STLB-Bau 2025-04 084
Abbruch der Dämmung der Rohrleitung, Nenndurchmesser über DN 60 bis DN 80, Dämmschicht aus Mineralwolle, mit Folie aus Aluminium kaschiert, Ummantelung aus Kunststofffolie, als Matte/Filz, mechanisch befestigt und verklebt, im Rahmen einer Totalabbruchmaßnahme, schadstoffbelastet, Schadstoff alte Mineralwolle TRGS 521,
Abfall ist gefährlich, Wichte des Abbruchstoffes DIN EN 1991-1-1 0,6 kN/m3, Dämmschichtdicke 150 mm, Ausführung innerhalb des Bauwerks, Ausführung in allen Geschossen, Arbeitshöhe bis 4 m,
Abbruch von Hand/mit handgeführten Kleingeräten, Ausführung staubarm TRGS 559, aufgenommene Stoffe zur Entsorgung sortieren, sammeln, im staubdichten, geschlossenen Behälter des AN lagern, Behältergröße nach Wahl des AN, auf der Baustelle bereitstellen, Mengenermittlung nach Aufmaß.
Menge: 30,000 m
Leistungsbereich: 084
Kostengruppe DIN 276 2018-12: 394000000

**02.03.0400 Dämmung Rohrltg DN60-80 Mineralwolle kaschiert Alufolie Mantel Kunststofffolie abbrechen schadstoffbelastet 0,6kN/m3 D 1**
STLB-Bau 2025-04 084
Abbruch der Dämmung der Rohrleitung, Nenndurchmesser über DN 60 bis DN 80, Dämmschicht aus Mineralwolle, mit Folie aus Aluminium kaschiert, Ummantelung aus Kunststofffolie, als Matte/Filz, mechanisch befestigt und verklebt, im Rahmen einer Totalabbruchmaßnahme, schadstoffbelastet, Schadstoff alte Mineralwolle TRGS 521,
Abfall ist gefährlich, Wichte des Abbruchstoffes DIN EN 1991-1-1 0,6 kN/m3, Dämmschichtdicke 100 mm, Ausführung innerhalb des Bauwerks, Ausführung in allen Geschossen, Arbeitshöhe bis 4 m,
Abbruch von Hand/mit handgeführten Kleingeräten, Ausführung staubarm TRGS 559, aufgenommene Stoffe zur Entsorgung sortieren, sammeln, im staubdichten, geschlossenen Behälter des AN lagern, Behältergröße nach Wahl des AN, auf der Baustelle bereitstellen, Mengenermittlung nach Aufmaß.
Menge: 110,000 m
Leistungsbereich: 084
Kostengruppe DIN 276 2018-12: 394000000

**02.03.0410 Dämmung Rohrltg DN60-80 Mineralwolle kaschiert Alufolie Mantel Kunststofffolie abbrechen schadstoffbelastet 0,6kN/m3 D 3**
STLB-Bau 2025-04 084
Abbruch der Dämmung der Rohrleitung, Nenndurchmesser über DN 60 bis DN 80, Dämmschicht aus Mineralwolle, mit Folie aus Aluminium kaschiert, Ummantelung aus Kunststofffolie, als Matte/Filz, mechanisch befestigt und verklebt, im Rahmen einer Totalabbruchmaßnahme, schadstoffbelastet, Schadstoff alte Mineralwolle TRGS 521,
Abfall ist gefährlich, Wichte des Abbruchstoffes DIN EN 1991-1-1 0,6 kN/m3, Dämmschichtdicke 35 mm, Ausführung innerhalb des Bauwerks, Ausführung in allen Geschossen, Arbeitshöhe bis 4 m,
Abbruch von Hand/mit handgeführten Kleingeräten, Ausführung staubarm TRGS 559, aufgenommene Stoffe zur Entsorgung sortieren, sammeln, im staubdichten, geschlossenen Behälter des AN lagern, Behältergröße nach Wahl des AN, auf der Baustelle bereitstellen, Mengenermittlung nach Aufmaß.
Menge: 20,000 m
Leistungsbereich: 084
Kostengruppe DIN 276 2018-12: 394000000

**02.03.0420 Dämmung Rohrltg DN60-80 Mineralwolle kaschiert Alufolie Mantel Stahl verz abbrechen schadstoffbelastet 0,6kN/m3 D 150mm**
STLB-Bau 2025-04 084
Abbruch der Dämmung der Rohrleitung, Nenndurchmesser über DN 60 bis DN 80, Dämmschicht aus Mineralwolle, mit Folie aus Aluminium kaschiert, Ummantelung aus verzinktem Stahlblech, als Matte/Filz, mechanisch befestigt und verklebt, im Rahmen einer Totalabbruchmaßnahme, schadstoffbelastet, Schadstoff alte Mineralwolle TRGS 521,
Abfall ist gefährlich, Wichte des Abbruchstoffes DIN EN 1991-1-1 0,6 kN/m3, Dämmschichtdicke 150 mm, Ausführung innerhalb des Bauwerks, Ausführung in allen Geschossen, Arbeitshöhe bis 4 m,
Abbruch von Hand/mit handgeführten Kleingeräten, Ausführung staubarm TRGS 559, aufgenommene Stoffe zur Entsorgung sortieren, sammeln, im staubdichten, geschlossenen Behälter des AN lagern, Behältergröße nach Wahl des AN, auf der Baustelle bereitstellen, Mengenermittlung nach Aufmaß.
Menge: 30,000 m
Leistungsbereich: 084
Kostengruppe DIN 276 2018-12: 394000000

**02.03.0430 Dämmung Rohrltg DN60-80 Mineralwolle kaschiert Alufolie Mantel Stahl verz abbrechen schadstoffbelastet 0,6kN/m3 D 100mm**
STLB-Bau 2025-04 084
Abbruch der Dämmung der Rohrleitung, Nenndurchmesser über DN 60 bis DN 80, Dämmschicht aus Mineralwolle, mit Folie aus Aluminium kaschiert, Ummantelung aus verzinktem Stahlblech, als Matte/Filz, mechanisch befestigt und verklebt, im Rahmen einer Totalabbruchmaßnahme, schadstoffbelastet, Schadstoff alte Mineralwolle TRGS 521,
Abfall ist gefährlich, Wichte des Abbruchstoffes DIN EN 1991-1-1 0,6 kN/m3, Dämmschichtdicke 100 mm, Ausführung innerhalb des Bauwerks, Ausführung in allen Geschossen, Arbeitshöhe bis 4 m,
Abbruch von Hand/mit handgeführten Kleingeräten, Ausführung staubarm TRGS 559, aufgenommene Stoffe zur Entsorgung sortieren, sammeln, im staubdichten, geschlossenen Behälter des AN lagern, Behältergröße nach Wahl des AN, auf der Baustelle bereitstellen, Mengenermittlung nach Aufmaß.
Menge: 70,000 m
Leistungsbereich: 084
Kostengruppe DIN 276 2018-12: 394000000

*Hinweis: Hinweis zu Pos. 01.03.440- 01.03.450*
Diese Positionen beinhalten die Demontage von Leuchststofflampen, Stabform, 14 bis 80 W, inkl. Demontage des Metallgehäuses.

**02.03.0440 Niederdruck-Entladungslampe abbrechen v.Hand auf Baustelle bereitstellen**
STLB-Bau 2023-04 084
Abbruch Niederdruck-Entladungslampe, mit Bajonettsockel, Leuchtenabdeckung, offen, im Rahmen einer Totalabbruchmaßnahme, Ausführung innerhalb des Bauwerks, Arbeitshöhe bis 3,65 m, Ausführung in allen Geschossen, Abbruch von Hand/mit handgeführten Kleingeräten, Ausführung erschütterungsarm DIN 4150,
aufgenommene Stoffe sammeln, verpacken, im Behälter des AN lagern, Behältergröße nach Wahl des AN, auf der Baustelle bereitstellen,
Abfall ist nicht gefährlich, nicht schadstoffbelastet, Mengenermittlung nach Aufmaß.
Menge: 150,000 St
Leistungsbereich: 084
Kostengruppe DIN 276 2018-12: 394000000

**02.03.0450 Schadstoffh.Material entfernen Kondensator ausbauen verpacken PCB**
STLB-Bau 2022-04 084
Schadstoffhaltiges Material aus Bauteilen entfernen, im nicht kontaminierten Bereich, Kondensator, schadstoffhaltige Stoffe ausbauen, entsorgungsgerecht verpacken, zwischenlagern, Schadstoff PCB nach PCB-Richtlinie/TRGS 524, DGUV-Regel 101-004, im geschlossenen Behälter des AN, Bauteil reinigen.
Menge: 150,000 St
Leistungsbereich: 084
Kostengruppe DIN 276 2018-12: 394000000

**02.03.0460 Unterkonstruktion Wand demont. reinigen**
Demontieren der Unterkonstruktion der Leichtbauwände, UK aus Stahl und Holz, Arbeitshöhe bis 4,5 m, Bauteil reinigen, ausschleusen, im Container des AN lagern, auf Baustelle bereitstellen.
Menge: 20,000 m²
Kostengruppe DIN 276 2018-12: 394000000

**02.03.0470 abbrechen Plattenbelag Betonpl. D 3,5cm schadstoffbelastet 24kN/m3 v.Hand Stoffe auf Baustelle bereitstellen**
STLB-Bau 2025-04 084
Totalabbruch des Plattenbelages außen, aus Betonplatten, Dicke 3,5 cm, ohne Bettung/Fundament, schadstoffbelastet, Schadstoff PCB nach PCB-Richtlinie/TRGS 524, DGUV-Regel 101-004,
Abfall ist nicht gefährlich, belastet nach Deponieverordnung für DK I, Wichte des Abbruchstoffes DIN EN 1991-1-1 24 kN/m3,
Abbruch von Hand/mit handgeführten Kleingeräten, Ausführung staubarm TRGS 559,
aufgenommene Stoffe sammeln, im Behälter des AN lagern, Behältergröße nach Wahl des AN, auf der Baustelle bereitstellen, Mengenermittlung nach Aufmaß.
Menge: 236,000 m2
Leistungsbereich: 084
Kostengruppe DIN 276 2018-12: 394000000

**02.03.0480 Abdichtung Boden Bitumenbahn 2lagig D 22mm abbrechen schadstoffbelastet v.Hand Stoffe laden LKW AN ges.Vergüt.Entsorg.**
STLB-Bau 2025-04 084
Abbruch der Abdichtung auf Boden, Bitumenbahn, 2-lagig, Gesamtdicke der Abdichtungsbahnen 22 mm, verklebt, im Rahmen einer Totalabbruchmaßnahme, schadstoffbelastet, Schadstoff PAK TRGS 524, DGUV-Regel 101-004, TRGS 551, Schadstoff 2 PCB nach PCB-Richtlinie/TRGS 524, DGUV-Regel 101-004,
Abfall ist gefährlich, einschl. Entfernen der Klebereste,
Abbruch von Hand/mit handgeführten Kleingeräten, Ausführung staubarm TRGS 559, Ausführung innerhalb des Bauwerks,
aufgenommene Stoffe sammeln, verpacken, im staubdichten, geschlossenen Behälter des AN lagern, Behältergröße nach Wahl des AN, auf LKW des AN laden, Mengenermittlung nach Aufmaß,
die Entsorgung wird gesondert vergütet.
Menge: 236,000 m2
Leistungsbereich: 084
Kostengruppe DIN 276 2018-12: 394000000

#### Untertitel 02.04 Entkernung

*Hinweis: Hinweis zu Pos. 02.04.10 - 02.04.420*
Grundsätzlich ist ein gemeinsames Aufmaß vor Ort (mit dem AG oder eines Vertreters des AG) durchzuführen.

**02.04.0010 Inventar entfernen Bechilderung bis 15 kg**
Inventar entfernen, Beschilderung aus Metall und Glas, Einzelgewicht bis 15 kg
Menge: 5,000 St
Kostengruppe DIN 276 2018-12: 394000000

**02.04.0020 Inventar entfernen Durchlauferhitzer bis 15 kg**
Inventar entfernen, Durchlauferhitzer aus Metall und Kunststoff, Einzelgewicht bis 15 kg
Menge: 1,000 St
Kostengruppe DIN 276 2018-12: 394000000

**02.04.0030 Inventar entfernen Feuerlöscher bis 10 kg**
Inventar entfernen, Feuerlöscher, Einzelgewicht bis 10 kg
Menge: 10,000 St
Kostengruppe DIN 276 2018-12: 394000000

**02.04.0040 Inventar entfernen Wandschrank bis 70 kg**
Inventar entfernen, Wandschrank aus Holz, vor Ort zerlegbar, Einzelgewicht bis 70 kg, Höhe: 2,0 m, Breite: 0,4 m, Länge: 2 m
Menge: 5,000 St
Kostengruppe DIN 276 2018-12: 394000000

**02.04.0050 Inventar entfernen Arbeitsplatte Kunststoff bis 50 kg**
Inventar entfernen, Arbeitsplatte aus Kunststoff, Einzelgewicht bis 50 kg, Breite: 0,8 m, Länge: 5 m
Menge: 2,000 St
Kostengruppe DIN 276 2018-12: 394000000

**02.04.0060 Inventar entfernen Hochregalsystem bis 150 kg**
Inventar entfernen, Hochregalsystem aus Metall, vor Ort zerlegbar, Einzelgewicht bis 150 kg, Höhe: 2,0 m, Breite: 1,0 m, Länge: 3 m
Menge: 14,000 St
Kostengruppe DIN 276 2018-12: 394000000

**02.04.0070 Kabelpritsche Stahl niro D 1,5mm B 400 mm H 100 mm abbrechen nicht schadstoffbelastet Stoffe auf Baustelle bereitstellen**
STLB-Bau 2025-04 084
Abbruch der Kabelpritsche aus nichtrostendem Stahl, Dicke mind. 1,5 mm,
Innenmaß Breite '400'
mm,
Innenmaß Höhe '100'
mm, im Rahmen einer Totalabbruchmaßnahme, nicht schadstoffbelastet,
Abfall ist nicht gefährlich, Ausführung in allen Geschossen, Arbeitshöhe bis 3,5 m über der Standfläche des hierfür erforderlichen Gerüstes, aufgenommene Stoffe zur Entsorgung sortieren, sammeln, im Behälter des AN lagern, Behältergröße nach Wahl des AN, auf der Baustelle bereitstellen, Mengenermittlung nach Aufmaß.
Menge: 110,000 m
Leistungsbereich: 084
Kostengruppe DIN 276 2018-12: 394000000

**02.04.0080 Schaltschrank bestückt abbrechen 150-200kg nicht schadstoffbelastet**
Abbruch des Schaltschranks, bestückt, inkl. Abbruch Bestückung, im Rahmen einer Totalabbruchmaßnahme, vor Ort zerlegbar, Einzelgewicht über 150 bis 200 kg, Ausführung in allen Geschossen,
aufgenommene Stoffe sammeln, und auf der Baustelle lagern,
Abfall ist nicht gefährlich, nicht schadstoffbelastet, Mengenermittlung nach Aufmaß.
Menge: 9,000 St
Kostengruppe DIN 276 2018-12: 394000000

**02.04.0090 Schaltschrank bestückt abbrechen 250-350kg nicht schadstoffbelastet**
Abbruch des Schaltschranks, bestückt, inkl. Abbruch Bestückung, im Rahmen einer Totalabbruchmaßnahme, vor Ort zerlegbar, Einzelgewicht über 250 bis 350 kg, Ausführung in allen Geschossen,
aufgenommene Stoffe sammeln, und auf der Baustelle lagern,
Abfall ist nicht gefährlich, nicht schadstoffbelastet, Mengenermittlung nach Aufmaß.
Menge: 9,000 St
Kostengruppe DIN 276 2018-12: 394000000

**02.04.0100 Sicherungskasten bestückt abbrechen bis 30 kg nicht schadstoffbelastet**
Abbruch des Sicherungskasten, bestückt, inkl. Abbruch Bestückung, im Rahmen einer Totalabbruchmaßnahme, vor Ort zerlegbar, Einzelgewicht bis 30 kg, Ausführung in allen Geschossen,
aufgenommene Stoffe sammeln, und auf der Baustelle lagern,
Abfall ist nicht gefährlich, nicht schadstoffbelastet, Mengenermittlung nach Aufmaß.
Menge: 5,000 St
Kostengruppe DIN 276 2018-12: 394000000

**02.04.0110 VRF-Innengerät nicht schadstoffbelastet abbrechen v.Hand Stoffe auf Baustelle bereitstellen**
STLB-Bau 2025-04 084
Abbruch des VRF-Innengerätes, Gehäuse Innengerät aus Kunststoff, mit Luftfilter aus Naturfaser und Kunststoff, Rahmen aus Aluminium, nicht schadstoffbelastet,
Abfall ist nicht gefährlich, Einzelgewicht über 50 bis 100 kg, im Rahmen einer Totalabbruchmaßnahme, Ausführung innerhalb des Bauwerks,
Arbeitshöhe
bis 3,5 m über der Standfläche des hierfür erforderlichen Gerüstes, vor Ort zerlegbar, Ausführung in allen Geschossen, Abbruch von Hand/mit handgeführten Kleingeräten, Ausführung staubarm TRGS 559,
aufgenommene Stoffe sammeln, in vom AN gestellten Behälter lagern, Behältergröße nach Wahl des AN, auf der Baustelle bereitstellen.
Menge: 1,000 St
Leistungsbereich: 084
Kostengruppe DIN 276 2018-12: 394000000

**02.04.0120 Ausdehnungsgefäß 500-1000l abbrechen nicht schadstoffbelastet v.Hand Stoffe auf Baustelle bereitstellen**
STLB-Bau 2025-04 084
Abbruch Ausdehnungsgefäß, aus Stahl, für Heizungswasser, geschlossene Bauart, Volumen über 500 bis 1000 l, im Rahmen einer Totalabbruchmaßnahme, nicht schadstoffbelastet,
Abfall ist nicht gefährlich, vor Ort zerlegbar, Ausführung innerhalb des Bauwerks, Abbruch von Hand/mit handgeführten Kleingeräten, Ausführung staubarm TRGS 559,
aufgenommene Stoffe sammeln, in vom AN gestellten Behälter lagern, Behältergröße nach Wahl des AN, auf der Baustelle bereitstellen.
Menge: 3,000 St
Leistungsbereich: 084
Kostengruppe DIN 276 2018-12: 394000000

**02.04.0130 Bodenbelag PVC-Bodenbelag abbrechen nicht schadstoffbelastet 7kN/m3 D 0,4 cm v.Hand Stoffe auf Baustelle bereitstellen**
STLB-Bau 2025-04 084
Abbruch von Bodenbelag aus PVC, einschl. Entfernen der Klebereste, im Rahmen einer Totalabbruchmaßnahme, nicht schadstoffbelastet,
Abfall ist nicht gefährlich, geklebt, Wichte des Abbruchstoffes DIN EN 1991-1-1 7 kN/m3,
Abbruchdicke '0.4'
cm, Ausführung innerhalb des Bauwerks, Ausführung in allen Geschossen,
Abbruch von Hand/mit handgeführten Kleingeräten,
aufgenommene Stoffe sammeln, im Behälter des AN lagern, Behältergröße nach Wahl des AN, auf der Baustelle bereitstellen, Mengenermittlung nach Aufmaß.
Menge: 180,000 m2
Leistungsbereich: 084
Kostengruppe DIN 276 2018-12: 394000000

**02.04.0140 Bodenbelag Zementestrich abbrechen schadstoffbelastet D 10 cm 11kN/m3 v.Hand Stoffe auf Baustelle bereitstellen**
STLB-Bau 2025-04 084
Abbruch des Bodenbelages aus Zementestrich, unbewehrt, als Verbundestrich, ohne Beläge und Beschichtungen, im Rahmen einer Totalabbruchmaßnahme, schadstoffbelastet, Schadstoff Asbest TRGS 519,
Abfall ist gefährlich, ohne Festlegung eines Zuordnungskriteriums LAGA/DepVO/EBV/RuVA,
Abbruchdicke '10'
cm, Wichte des Abbruchstoffes DIN EN 1991-1-1 11 kN/m3, Ausführung innerhalb des Bauwerks, Ausführung in allen Geschossen,
Abbruch von Hand/mit handgeführten Kleingeräten,
aufgenommene Stoffe sammeln, verpacken, ausschleusen, im staubdichten, geschlossenen Behälter des AN lagern, Behältergröße nach Wahl des AN, auf der Baustelle bereitstellen, Mengenermittlung nach Aufmaß.
Menge: 180,000 m2
Leistungsbereich: 084
Kostengruppe DIN 276 2018-12: 394000000

**02.04.0150 Fliesen/Platten Wand Fliese/Pl. D bis 10mm abbrechen nicht schadstoffbelastet 22kN/m3 v.Hand Stoffe auf Baustelle bereit**
STLB-Bau 2025-04 084
Abbruch von Fliesen/Platten an Wand, aus Steingutfliesen, Mosaik, Dicke bis 10 mm, einschl. Mörtelbett, Bettungsdicke 2 cm, im Rahmen einer Totalabbruchmaßnahme, nicht schadstoffbelastet,
Abfall ist nicht gefährlich, Werte gemäß Ersatzbaustoffverordnung 2023 sind eingehalten, Charakterisierung gemischter Bauschutt Klasse RC-1 nach EBV 2023, Anlage 1, Tabelle 1, Wichte des Abbruchstoffes DIN EN 1991-1-1 22 kN/m3, Ausführung innerhalb des Bauwerks, Ausführung in allen Geschossen, Arbeitshöhe bis 4,5 m,
Abbruch von Hand/mit handgeführten Kleingeräten,
aufgenommene Stoffe sammeln, im Behälter des AN lagern, Behältergröße nach Wahl des AN, auf der Baustelle bereitstellen, Mengenermittlung nach Aufmaß.
Menge: 55,000 m2
Leistungsbereich: 084
Kostengruppe DIN 276 2018-12: 394000000

**02.04.0160 Bekleidungspl Unterdecke Kalziumsilikatpl. L/B 586/586mm abbrechen nicht schadstoffbelastet 6kN/m3 D 2 cm v.Hand Stoffe**
STLB-Bau 2025-04 084
Abbruch von Bekleidungsplatten an Unterdecke, aus Kalziumsilikatplatten, Platten einzeln herausnehmbar, L/B 586/586 mm, einlagig, ohne Bekleidungen und Beschichtungen, im Rahmen einer Totalabbruchmaßnahme, nicht schadstoffbelastet,
Abfall ist nicht gefährlich, Abbruch Unterkonstruktion und Dämmung wird gesondert vergütet, Wichte des Abbruchstoffes DIN EN 1991-1-1 6 kN/m3,
Abbruchdicke '2'
cm, Ausführung innerhalb des Bauwerks, Ausführung in allen Geschossen, Arbeitshöhe bis 4 m,
Abbruch von Hand/mit handgeführten Kleingeräten, Ausführung staubarm TRGS 559,
aufgenommene Stoffe sammeln, im staubdichten, geschlossenen Behälter des AN lagern, Behältergröße nach Wahl des AN, auf der Baustelle bereitstellen, Mengenermittlung nach Aufmaß.
Menge: 50,000 m2
Leistungsbereich: 084
Kostengruppe DIN 276 2018-12: 394000000

**02.04.0170 Unterkonstruktion Decke demont.**
Demontieren der Unterkonstruktion der Abhangdecken, UK aus Stahl und Holz, Arbeitshöhe bis 4,5 m, Bauteil reinigen, im Container des AN lagern, auf Baustelle bereitstellen.
Menge: 50,000 m²
Kostengruppe DIN 276 2018-12: 394000000

**02.04.0180 Luftleitungsbekl. Gipspl. abbrechen schadstoffbelastet 10kN/m3 D 1,25 cm v.Hand Stoffe auf Baustelle bereitstellen**
STLB-Bau 2025-04 084
Abbruch von Luftleitungsbekleidung aus Gipsplatten, einlagig, ohne Bekleidungen und Beschichtungen, im Rahmen einer Totalabbruchmaßnahme, schadstoffbelastet, Schadstoff Asbest TRGS 519,
Abfall ist gefährlich, Abbruch Unterkonstruktion und Dämmung wird gesondert vergütet, Wichte des Abbruchstoffes DIN EN 1991-1-1 10 kN/m3,
Abbruchdicke '1.25'
cm, Ausführung innerhalb des Bauwerks, Ausführung im Dachgeschoss, Arbeitshöhe bis 3,65 m,
Abbruch von Hand/mit handgeführten Kleingeräten, Ausführung staubarm TRGS 559,
aufgenommene Stoffe sammeln, im Behälter des AN lagern, Behältergröße nach Wahl des AN, auf der Baustelle bereitstellen.
Menge: 80,000 m2
Leistungsbereich: 084
Kostengruppe DIN 276 2018-12: 394000000

**02.04.0190 Pumpe abbrechen nicht schadstoffbelastet 150-250kg v.Hand Stoffe auf Baustelle bereitstellen**
STLB-Bau 2025-04 084
Abbruch Pumpe, Fördermedium Heizwasser, Gehäuse aus nichtrostendem Stahl, Motorpumpe, mit Elektromotor, im Rahmen einer Totalabbruchmaßnahme, nicht schadstoffbelastet,
Abfall ist nicht gefährlich, Einzelgewicht über 150 bis 250 kg, Ausführung innerhalb des Bauwerks, Abbruch von Hand/mit handgeführten Kleingeräten, Ausführung staubarm TRGS 559,
aufgenommene Stoffe sammeln, in vom AN gestellten Behälter lagern, Behältergröße nach Wahl des AN, auf der Baustelle bereitstellen.
Menge: 1,000 St
Leistungsbereich: 084
Kostengruppe DIN 276 2018-12: 394000000

**02.04.0200 Pumpe abbrechen nicht schadstoffbelastet 20-50kg v.Hand Stoffe auf Baustelle bereitstellen**
STLB-Bau 2025-04 084
Abbruch Pumpe, Fördermedium Heizwasser, Gehäuse aus nichtrostendem Stahl, Motorpumpe, mit Elektromotor, im Rahmen einer Totalabbruchmaßnahme, nicht schadstoffbelastet,
Abfall ist nicht gefährlich, Einzelgewicht über 20 bis 50 kg, Ausführung innerhalb des Bauwerks, Abbruch von Hand/mit handgeführten Kleingeräten, Ausführung staubarm TRGS 559,
aufgenommene Stoffe sammeln, in vom AN gestellten Behälter lagern, Behältergröße nach Wahl des AN, auf der Baustelle bereitstellen.
Menge: 1,000 St
Leistungsbereich: 084
Kostengruppe DIN 276 2018-12: 394000000

**02.04.0210 Tank/Behälter PE WD außen 3mm Wasser abbrechen nicht schadstoffbelastet v.Hand Stoffe auf Baustelle bereitstellen**
STLB-Bau 2025-04 084
Abbruch Tank/Behälter, aus PE, einwandig, Wanddicke außen 3 mm, genutzt für Wasser, im Rahmen einer Totalabbruchmaßnahme, nicht schadstoffbelastet,
Abfall ist nicht gefährlich,
Inhalt/Volumen Behälter mind. '4000'
l, ohne Innenbeschichtung, ohne Einbauteile, ohne Anbauteile, mit Revisionsöffnung als Handloch, Behälter geleert, gereinigt, auf Fundament, geschraubt, Ausführung innerhalb des Bauwerks, Arbeitshöhe bis 3 m, vor Ort zerlegbar, Abbruch von Hand/mit handgeführten Kleingeräten, Ausführung staubarm TRGS 559,
aufgenommene Stoffe sammeln, in vom AN gestellten Behälter lagern, Behältergröße nach Wahl des AN, auf der Baustelle bereitstellen.
Menge: 1,000 St
Leistungsbereich: 084
Kostengruppe DIN 276 2018-12: 394000000

**02.04.0220 Rohrltg dukt.Guss AD 100-150mm abbrechen nicht schadstoffbelastet v.Hand Stoffe auf Baustelle bereitstellen**
STLB-Bau 2025-04 084
Abbruch der Rohrleitung aus duktilem Gusseisen, Außendurchmesser über 100 bis 150 mm, im Gebäude, Ausführung in allen Geschossen, Höhe bis 4 m, im Rahmen einer Totalabbruchmaßnahme, nicht schadstoffbelastet,
Abfall ist nicht gefährlich,
Abbruch von Hand/mit handgeführten Kleingeräten,
aufgenommene Stoffe sammeln, im Behälter des AN lagern, Behältergröße nach Wahl des AN, auf der Baustelle bereitstellen, Mengenermittlung nach Aufmaß.
Menge: 120,000 m
Leistungsbereich: 084
Kostengruppe DIN 276 2018-12: 394000000

**02.04.0230 Rohrltg dukt.Guss AD 60-80mm abbrechen nicht schadstoffbelastet v.Hand Stoffe auf Baustelle bereitstellen**
STLB-Bau 2025-04 084
Abbruch der Rohrleitung aus duktilem Gusseisen, Außendurchmesser über 60 bis 80 mm, im Gebäude, Ausführung in allen Geschossen, Höhe bis 4 m, im Rahmen einer Totalabbruchmaßnahme, nicht schadstoffbelastet,
Abfall ist nicht gefährlich,
Abbruch von Hand/mit handgeführten Kleingeräten,
aufgenommene Stoffe sammeln, im Behälter des AN lagern, Behältergröße nach Wahl des AN, auf der Baustelle bereitstellen, Mengenermittlung nach Aufmaß.
Menge: 60,000 m
Leistungsbereich: 084
Kostengruppe DIN 276 2018-12: 394000000

**02.04.0240 Rohrltg Formstück Befest. Armatur Stahl niro AD 20-40mm abbrechen nicht schadstoffbelastet v.Hand Stoffe auf Baustelle b**
STLB-Bau 2025-04 084
Abbruch der Rohrleitung einschl. der Form- und Verbindungsstücke, Befestigungen und Armaturen, aus nichtrostendem Stahl, Außendurchmesser über 20 bis 40 mm, im Gebäude, Ausführung in allen Geschossen, Höhe bis 4 m, mit Dämmung, Abbruch der Dämmung wird gesondert vergütet, im Rahmen einer Totalabbruchmaßnahme, nicht schadstoffbelastet,
Abfall ist nicht gefährlich,
Abbruch von Hand/mit handgeführten Kleingeräten,
aufgenommene Stoffe sammeln, im Behälter des AN lagern, Behältergröße nach Wahl des AN, auf der Baustelle bereitstellen, Mengenermittlung nach Aufmaß.
Menge: 400,000 m
Leistungsbereich: 084
Kostengruppe DIN 276 2018-12: 394000000

**02.04.0250 Rohrltg Formstück Befest. Armatur Stahl niro AD 40-60mm abbrechen nicht schadstoffbelastet v.Hand Stoffe auf Baustelle b**
STLB-Bau 2025-04 084
Abbruch der Rohrleitung einschl. der Form- und Verbindungsstücke, Befestigungen und Armaturen, aus nichtrostendem Stahl, Außendurchmesser über 40 bis 60 mm, im Gebäude, Ausführung in allen Geschossen, Höhe bis 4 m, mit Dämmung, Abbruch der Dämmung wird gesondert vergütet, im Rahmen einer Totalabbruchmaßnahme, nicht schadstoffbelastet,
Abfall ist nicht gefährlich,
Abbruch von Hand/mit handgeführten Kleingeräten,
aufgenommene Stoffe sammeln, im Behälter des AN lagern, Behältergröße nach Wahl des AN, auf der Baustelle bereitstellen, Mengenermittlung nach Aufmaß.
Menge: 250,000 m
Leistungsbereich: 084
Kostengruppe DIN 276 2018-12: 394000000

**02.04.0260 Rohrltg Formstück Befest. Armatur Stahl niro AD 60-80mm abbrechen nicht schadstoffbelastet v.Hand Stoffe auf Baustelle b**
STLB-Bau 2025-04 084
Abbruch der Rohrleitung einschl. der Form- und Verbindungsstücke, Befestigungen und Armaturen, aus nichtrostendem Stahl, Außendurchmesser über 60 bis 80 mm, im Gebäude, Ausführung in allen Geschossen, Höhe bis 4 m, mit Dämmung, Abbruch der Dämmung wird gesondert vergütet, im Rahmen einer Totalabbruchmaßnahme, nicht schadstoffbelastet,
Abfall ist nicht gefährlich,
Abbruch von Hand/mit handgeführten Kleingeräten,
aufgenommene Stoffe sammeln, im Behälter des AN lagern, Behältergröße nach Wahl des AN, auf der Baustelle bereitstellen, Mengenermittlung nach Aufmaß.
Menge: 200,000 m
Leistungsbereich: 084
Kostengruppe DIN 276 2018-12: 394000000

**02.04.0270 Rohrltg PE AD 40-60mm abbrechen nicht schadstoffbelastet v.Hand Stoffe auf Baustelle bereitstellen**
STLB-Bau 2025-04 084
Abbruch der Rohrleitung aus Polyethylen, Außendurchmesser über 40 bis 60 mm, im Gebäude, Höhe bis 4 m, im Rahmen einer Totalabbruchmaßnahme, nicht schadstoffbelastet,
Abfall ist nicht gefährlich,
Abbruch von Hand/mit handgeführten Kleingeräten, Ausführung staubarm TRGS 559,
aufgenommene Stoffe sammeln, im Behälter des AN lagern, Behältergröße nach Wahl des AN, auf der Baustelle bereitstellen, Mengenermittlung nach Aufmaß.
Menge: 30,000 m
Leistungsbereich: 084
Kostengruppe DIN 276 2018-12: 394000000

**02.04.0280 Tür Holz/Holzwerkstoff abbrechen nicht schadstoffbelastet B 1000 mm H 2010 mm Türblatt-D 40 mm v.Hand Stoffe auf Baustel**
STLB-Bau 2025-04 084
Abbruch der Tür, Innentür, aus Holz/Holzwerkstoff, im Rahmen einer Totalabbruchmaßnahme, nicht schadstoffbelastet,
Abfall ist nicht gefährlich, Altholzkategorie A III,
Breite Nennmaß Wandöffnung '1000'
mm,
Höhe Nennmaß Wandöffnung '2010'
mm,
Türblattdicke '40'
mm, einschl. Beschlag, einschl. Blockrahmen/-zarge, Ausführung innerhalb des Bauwerks, Ausführung in allen Geschossen, Arbeitshöhe bis 3 m,
Abbruch von Hand/mit handgeführten Kleingeräten, Ausführung staubarm TRGS 559,
aufgenommene Stoffe sammeln, im Behälter des AN lagern, Behältergröße nach Wahl des AN, auf der Baustelle bereitstellen.
Menge: 16,000 St
Leistungsbereich: 084
Kostengruppe DIN 276 2018-12: 394000000

**02.04.0290 Luftltg Formstück Befestigung Stahl niro Kanten-L 500-1000mm abbrechen nicht schadstoffbelastet v.Hand Stoffe auf Bauste**
STLB-Bau 2025-04 084
Abbruch der Luftleitung einschl. der Form- und Verbindungsstücke und Befestigungen, aus nichtrostendem Stahl, Kantenlänge über 500 bis 1000 mm, Ausführung in allen Geschossen, mit Dämmung, Abbruch der Dämmung wird gesondert vergütet, im Rahmen einer Totalabbruchmaßnahme, nicht schadstoffbelastet,
Abfall ist nicht gefährlich, im Gebäude, Höhe bis 2 m,
Abbruch von Hand/mit handgeführten Kleingeräten,
aufgenommene Stoffe sammeln, im Behälter des AN lagern, Behältergröße nach Wahl des AN, auf der Baustelle bereitstellen, Mengenermittlung nach Aufmaß.
Menge: 5,000 m
Leistungsbereich: 084
Kostengruppe DIN 276 2018-12: 394000000

**02.04.0300 Tür Stahl abbrechen nicht schadstoffbelastet B 1200 mm H 2135 mm Türblatt-D 40 mm v.Hand Stoffe auf Baustelle bereitstel**
STLB-Bau 2025-04 084
Abbruch der Tür, der Innentür aus Stahl, im Rahmen einer Totalabbruchmaßnahme, nicht schadstoffbelastet,
Abfall ist nicht gefährlich,
Breite Nennmaß Wandöffnung '1200'
mm,
Höhe Nennmaß Wandöffnung '2135'
mm, einschl. Blendrahmen, einschl. Beschlag,
Türblattdicke '40'
mm, Ausführung innerhalb des Bauwerks, Ausführung in allen Geschossen, Arbeitshöhe bis 3 m,
Abbruch von Hand/mit handgeführten Kleingeräten,
aufgenommene Stoffe sammeln, im Behälter des AN lagern, Behältergröße nach Wahl des AN, auf der Baustelle bereitstellen, Mengenermittlung nach Aufmaß.
Menge: 5,000 St
Leistungsbereich: 084
Kostengruppe DIN 276 2018-12: 394000000

**02.04.0310 Türzarge Stahl abbrechen B 1010 mm H 2135 mm Maulweite/WD 240mm D 1mm v.Hand nicht schadstoffbelastet**
STLB-Bau 2022-04 084
Abbruch der Türzarge, aus Stahl, im Rahmen einer Totalabbruchmaßnahme,
Breite Nennmaß Wandöffnung '1010'
mm,
Höhe Nennmaß Wandöffnung '2135'
mm, Maulweite/Wanddicke 240 mm, Dicke 1 mm, Ausführung innerhalb des Bauwerks, Ausführung in allen Geschossen, Arbeitshöhe bis 3 m,
Abbruch von Hand/mit handgeführten Kleingeräten,
aufgenommene Stoffe sammeln, und auf der Baustelle lagern,
Abfall ist nicht gefährlich, nicht schadstoffbelastet, Mengenermittlung nach Aufmaß.
Menge: 15,000 St
Leistungsbereich: 084
Kostengruppe DIN 276 2018-12: 394000000

**02.04.0320 Türzarge Holz/Holzwerkstoff abbrechen nicht schadstoffbelastet B 1510 mm H 2135 mm Maulweite/WD 240mm v.Hand Stoffe auf**
STLB-Bau 2025-04 084
Abbruch der Türzarge, aus Holz/Holzwerkstoff, im Rahmen einer Totalabbruchmaßnahme, nicht schadstoffbelastet,
Abfall ist nicht gefährlich, Altholzkategorie A III,
Breite Nennmaß Wandöffnung '1510'
mm,
Höhe Nennmaß Wandöffnung '2135'
mm, Maulweite/Wanddicke 240 mm, Ausführung innerhalb des Bauwerks, Arbeitshöhe bis 2 m,
Abbruch von Hand/mit handgeführten Kleingeräten, Ausführung staubarm TRGS 559,
aufgenommene Stoffe sammeln, im Behälter des AN lagern, Behältergröße nach Wahl des AN, auf der Baustelle bereitstellen.
Menge: 6,000 St
Leistungsbereich: 084
Kostengruppe DIN 276 2018-12: 394000000

**02.04.0330 Fenster Holz/Holzwerkstoff abbrechen nicht schadstoffbelastet H 600 mm B 500 mm Rahmen-D 68 mm Glas-D 10 mm Entglasen v.**
STLB-Bau 2025-04 084
Abbruch des Fensters, des Einfachfensters, mit Verglasung, einteilig, aus Holz/Holzwerkstoff, im Rahmen einer Totalabbruchmaßnahme, nicht schadstoffbelastet,
Abfall ist nicht gefährlich, Altholzkategorie A III,
Höhe Blendrahmen '600'
mm,
Breite Blendrahmen '500'
mm,
Dicke Rahmen '68'
mm,
Dicke Verglasung '10'
mm, Einfachverglasung, einschl. Blendrahmen, einschl. Entglasen, Ausführung innerhalb des Bauwerks, Ausführung in allen Geschossen, Arbeitshöhe bis 4 m,
Abbruch von Hand/mit handgeführten Kleingeräten,
aufgenommene Stoffe sammeln, im Behälter des AN lagern, Behältergröße nach Wahl des AN, auf der Baustelle bereitstellen.
Menge: 3,000 St
Leistungsbereich: 084
Kostengruppe DIN 276 2018-12: 394000000

*Hinweis: Hinweis zu Pos. 02.04.340*
Die Demontage und Zerlegung der Bestückung ist Bestandteil der Position.

**02.04.0340 Verteilerkasten bestückt abbrechen nicht schadstoffbelastet 15-20kg Stoffe**
STLB-Bau 2025-04 084
Abbruch des Verteilerkastens, bestückt, Abbruch Bestückung wird gesondert vergütet, im Rahmen einer Totalabbruchmaßnahme, nicht schadstoffbelastet,
Abfall ist nicht gefährlich, vor Ort zerlegbar, Einzelgewicht über 15 bis 20 kg, Ausführung in allen Geschossen,
aufgenommene Stoffe sammeln, und auf der Baustelle lagern.
Menge: 5,000 St
Leistungsbereich: 084
Kostengruppe DIN 276 2018-12: 394000000

**02.04.0350 Installationsdose AP abbrechen auf Baustelle bereitstellen nicht schadstoffbelastet**
STLB-Bau 2022-04 084
Abbruch der Installationsdose, Aufputzmontage, im Rahmen einer Totalabbruchmaßnahme, Ausführung innerhalb des Bauwerks, Ausführung in allen Geschossen,
aufgenommene Stoffe sammeln, in vom AN gestellten Behälter lagern, Behältergröße nach Wahl des AN, auf der Baustelle bereitstellen,
Abfall ist nicht gefährlich, nicht schadstoffbelastet, Mengenermittlung nach Aufmaß.
Menge: 120,000 St
Leistungsbereich: 084
Kostengruppe DIN 276 2018-12: 394000000

**02.04.0360 Kabel/Leitung Kupfer Gummi 95mm2 Leiteranz 5 St abbrechen v.Hand auf Baustelle bereitstellen nicht schadstoffbelastet**
STLB-Bau 2022-04 084
Abbruch Kabel/Leitung, Kabelleiter aus Kupfer, Kabelmantel aus Gummi, Leiterquerschnitt 95 mm2,
max. Leiteranzahl '5'
St, im Rahmen einer Totalabbruchmaßnahme, vorwiegende Verlegeart in Schutzrohr, Arbeitshöhe bis 3 m, Abbruch von Hand/mit handgeführten Kleingeräten,
aufgenommene Stoffe sammeln, im Behälter des AN lagern, Behältergröße nach Wahl des AN, auf der Baustelle bereitstellen,
Abfall ist nicht gefährlich, nicht schadstoffbelastet, Mengenermittlung nach Aufmaß.
Menge: 15000,000 m
Leistungsbereich: 084
Kostengruppe DIN 276 2018-12: 394000000

**02.04.0370 Hochspannungskabel Kupfer Gummi 240mm2 Leiteranz 5 St abbrechen v.Hand auf Baustelle bereitstellen nicht schadstoffbelas**
STLB-Bau 2022-04 084
Abbruch Hochspannungskabel, Kabelleiter aus Kupfer, Kabelmantel aus Gummi, Leiterquerschnitt 240 mm2,
max. Leiteranzahl '5'
St, im Rahmen einer Totalabbruchmaßnahme, vorwiegende Verlegeart in Schutzrohr, Arbeitshöhe bis 3 m, Abbruch von Hand/mit handgeführten Kleingeräten,
aufgenommene Stoffe sammeln, im Behälter des AN lagern, Behältergröße nach Wahl des AN, auf der Baustelle bereitstellen,
Abfall ist nicht gefährlich, nicht schadstoffbelastet, Mengenermittlung nach Aufmaß.
Menge: 3000,000 m
Leistungsbereich: 084
Kostengruppe DIN 276 2018-12: 394000000

**02.04.0380 Installationskanal Kunststoff B 200 mm H 120 mm abbrechen nicht schadstoffbelastet Stoffe auf Baustelle bereitstellen**
STLB-Bau 2025-04 084
Abbruch des Installationskanals aus Kunststoff,
Innenmaß Breite '200'
mm,
Innenmaß Höhe '120'
mm, mit Abdeckung, verschraubt, im Rahmen einer Totalabbruchmaßnahme, nicht schadstoffbelastet,
Abfall ist nicht gefährlich, Ausführung in allen Geschossen, Arbeitshöhe über 3,5 bis 5,5 m über der Standfläche des hierfür erforderlichen Gerüstes, Gerüst wird gesondert vergütet, Ausführung staubarm TRGS 559,
aufgenommene Stoffe sammeln, im Behälter des AN lagern, Behältergröße nach Wahl des AN, auf der Baustelle bereitstellen, Mengenermittlung nach Aufmaß.
Menge: 40,000 m
Leistungsbereich: 084
Kostengruppe DIN 276 2018-12: 394000000

**02.04.0390 Waschbecken Sanitärporzellan abbrechen B 550-600mm Ausladung 400-450mm 10-15kg v.Hand auf Baustelle bereitstellen nicht**
STLB-Bau 2023-10 084
Abbruch Waschbecken, aus Sanitärporzellan, im Rahmen einer Totalabbruchmaßnahme, einschl. Konsolen, Halterungen und Armaturen, Entfernen der Fugenabdichtung wird gesondert vergütet, Breite über 550 bis 600 mm, Ausladung über 400 bis 450 mm, Einzelgewicht über 10 bis 15 kg, Ausführung innerhalb des Bauwerks, Ausführung in allen Geschossen, Abbruch von Hand/mit handgeführten Kleingeräten, Ausführung erschütterungsarm DIN 4150,
aufgenommene Stoffe sammeln, in vom AN gestellten Behälter lagern, Behältergröße nach Wahl des AN, auf der Baustelle bereitstellen,
Abfall ist nicht gefährlich, nicht schadstoffbelastet.
Menge: 5,000 St
Leistungsbereich: 084
Kostengruppe DIN 276 2018-12: 394000000

**02.04.0400 Badewanne abbrechen B 1000-1200mm L 1000-1250mm 40-50kg v.Hand auf Baustelle bereitstellen nicht schadstoffbelastet**
Abbruch Badewanne, im Rahmen einer Totalabbruchmaßnahme, einschl. Konsolen, Halterungen und Armaturen, Breite über 1000 bis 1200 mm, Einzelgewicht über 40 bis 50 kg, Ausführung innerhalb des Bauwerks, Ausführung in allen Geschossen, Abbruch von Hand/mit handgeführten Kleingeräten, Ausführung erschütterungsarm DIN 4150,
aufgenommene Stoffe sammeln, in vom AN gestellten Behälter lagern, Behältergröße nach Wahl des AN, auf der Baustelle bereitstellen,
Abfall ist nicht gefährlich, nicht schadstoffbelastet.
Menge: 1,000 St
Kostengruppe DIN 276 2018-12: 394000000

**02.04.0410 Stahlkonstruktion Doppel-T-Träger IPE H 180mm L 3,75-4m abbrechen nicht schadstoffbelastet v.Hand Stoffe auf Baustelle b**
STLB-Bau 2025-04 084
Abbruch der Stahlkonstruktion, aus Formstahl, Doppel-T-Träger IPE, Profilhöhe 180 mm, Einzellänge über 3,75 bis 4 m, im Rahmen einer Teilabbruchmaßnahme, nicht schadstoffbelastet, Abfall ist nicht gefährlich, Arbeitshöhe bis 4 m, Abbruch von Hand/mit handgeführten Kleingeräten, Ausführung staubarm TRGS 559, Ausführung im Freien, aufgenommene Stoffe sammeln, im Behälter des AN lagern, Behältergröße nach Wahl des AN, auf der Baustelle bereitstellen.
Menge: 50,000 m
Leistungsbereich: 084
Kostengruppe DIN 276 2018-12: 394000000

**02.04.0420 Metalldachdeckung Stahl niro D 0,8mm abbrechen nicht schadstoffbelastet v.Hand Stoffe auf Baustelle bereitstellen**
STLB-Bau 2025-04 084
Abbruch der Metall-Dachdeckung aus nichtrostendem Stahl, Dicke 0,8 mm, als Trapezprofil, geschraubt, Profil 17,7/153,3-1075, Dachneigung über 10 bis 15 Grad, Abbruch Unterkonstruktion wird gesondert vergütet, im Rahmen einer Teilabbruchmaßnahme, nicht schadstoffbelastet,
Abfall ist nicht gefährlich, Arbeitshöhe über 3,5 bis 5,5 m über der Standfläche des hierfür erforderlichen Gerüstes, Gerüst wird gesondert vergütet,
Abbruch von Hand/mit handgeführten Kleingeräten, Ausführung staubarm TRGS 559,
aufgenommene Stoffe sammeln, im Behälter des AN lagern, Behältergröße nach Wahl des AN, auf der Baustelle bereitstellen, Mengenermittlung nach Aufmaß.
Menge: 145,000 m2
Leistungsbereich: 084
Kostengruppe DIN 276 2018-12: 394000000

#### Untertitel 02.05 Abfallentsorgung, Verwertung und Beseitigung

*Hinweis: Hinweis zu Pos. 02.05.10 - 02.05.170*
Belege Entsorgungsleistung

Belege der Entsorgungsleistung
Der AN hat die Belege der Entsorgungsleistung (Wiegescheine, Entsorgungsnachweise) zu sammeln und geordnet wöchentlich dem AG zu übergeben.

Gefährliche Abfälle, insbesondere asbesthaltige Abfälle, sind inverschließbaren Deckelcontainer witterungsgeschützt zu lagern. Die Kosten für die Gestellung der Deckelcontainer sind in die jeweiligen Einzelpositionen mit einzukalkulieren und werden nicht gesondert vergütet.

**02.05.0010 Abfall gefährlich AVV170605* schadstoffbelastet DKII LKW AN transp. entsorgen Vergüt.Entsorg. AN**
STLB-Bau 2025-04 087
Bau- und Abbruchabfälle,
gefährlich, Abfallschlüssel nach AVV (Abfallverzeichnis-Verordnung) 170605* Baustoff, asbesthaltig,
schadstoffbelastet, belastet nach Deponieverordnung für DK II, Schadstoff Asbest TRGS 519,
auf Baustelle lagernd, in Behälter AN laden, mit LKW des AN transportieren, entsorgen, max. Gesamtgewicht ohne Beschränkung, Behältergröße nach Wahl des AN, zum zugelassenem Lager oder zur Anlage nach Wahl des AN, Entsorgungsnachweis gemäß Nachweisverordnung ist erforderlich, Vergütung der Entsorgung übernimmt AN, Mengenermittlung nach Wiegekarte.
Menge: 80,000 t
Leistungsbereich: 087
Kostengruppe DIN 276 2018-12: 394000000

**02.05.0020 Abfall gefährlich AVV170605* schadstoffbelastet DKIII LKW AN transp. entsorgen Vergüt.Entsorg. AN**
STLB-Bau 2025-04 087
Bau- und Abbruchabfälle,
gefährlich, Abfallschlüssel nach AVV (Abfallverzeichnis-Verordnung) 170605* Baustoff, asbesthaltig,
schadstoffbelastet, belastet nach Deponieverordnung für DK III, Schadstoff Asbest TRGS 519,
auf Baustelle lagernd, in Behälter AN laden, mit LKW des AN transportieren, entsorgen, max. Gesamtgewicht ohne Beschränkung, Behältergröße nach Wahl des AN, zum zugelassenem Lager oder zur Anlage nach Wahl des AN, Entsorgungsnachweis gemäß Nachweisverordnung ist erforderlich, Vergütung der Entsorgung übernimmt AN, Mengenermittlung nach Wiegekarte.
Menge: 80,000 t
Leistungsbereich: 087
Kostengruppe DIN 276 2018-12: 394000000

**02.05.0030 Abfall gefährlich AVV170605* Asbest (Flachdichtung) LKW AN transp.entsorgen im Zerlegebetrieb Entsorg.-geb. AN**
Bau- und Abbruchabfälle,
gefährlich, Abfallschlüssel nach AVV (Abfallverzeichnis-Verordnung) 170605* Baustoff, asbesthaltig (Flachdichtungen),
schadstoffbelastet, belastet nach Deponieverordnung für DK III, Schadstoff Asbest TRGS 519,
auf Baustelle lagernd, in Behälter AN laden, mit LKW des AN transportieren, entsorgen, max. Gesamtgewicht ohne Beschränkung, Behältergröße nach Wahl des AN, zum Lager/zur Anlage nach Wahl des AN,
vom Bieter einzutragen,
Entsorgungsnachweis gemäß Nachweisverordnung ist erforderlich, Vergütung der Entsorgung übernimmt AN, Mengenermittlung nach Wiegekarte.
Menge: 200,000 St
Kostengruppe DIN 276 2018-12: 394000000

**02.05.0040 Abfall gefährlich AVV170605* Asbest (FH-Tür) LKW AN transp.entsorgen im Zerlegebetrieb Entsorg.-geb. AN**
Bau- und Abbruchabfälle,
gefährlich, Abfallschlüssel nach AVV (Abfallverzeichnis-Verordnung) 170605* Baustoff, asbesthaltig (FH-Tür),
schadstoffbelastet, belastet nach Deponieverordnung für DK III, Schadstoff Asbest TRGS 519,
auf Baustelle lagernd, in Behälter AN laden, mit LKW des AN transportieren, entsorgen, max. Gesamtgewicht ohne Beschränkung, Behältergröße nach Wahl des AN, zum Lager/zur Anlage nach Wahl des AN,
Anlage (Bezeichnung/Ort) '..........'
'
'....................................................' vom Bieter einzutragen,
Entsorgungsnachweis gemäß Nachweisverordnung ist erforderlich, Vergütung der Entsorgung übernimmt AN, Mengenermittlung nach Wiegekarte.
Menge: 8,000 St
Kostengruppe DIN 276 2018-12: 394000000

**02.05.0050 Abfall gefährlich AVV170605* Asbest (Rippenheizkörper) LKW AN transp.entsorgen im Zerlegebetrieb Entsorg.-geb. AN**
Bau- und Abbruchabfälle,
gefährlich, Abfallschlüssel nach AVV (Abfallverzeichnis-Verordnung) 170605* Baustoff, asbesthaltig (Rippenheizkörper),
schadstoffbelastet, belastet nach Deponieverordnung für DK III, Schadstoff Asbest TRGS 519,
auf Baustelle lagernd, in Behälter AN laden, mit LKW des AN transportieren, entsorgen, max. Gesamtgewicht ohne Beschränkung, Behältergröße nach Wahl des AN, zum Lager/zur Anlage nach Wahl des AN,
vom Bieter einzutragen,
Entsorgungsnachweis gemäß Nachweisverordnung ist erforderlich, Vergütung der Entsorgung übernimmt AN, Mengenermittlung nach Wiegekarte.
Menge: 4,000 St
Kostengruppe DIN 276 2018-12: 394000000

**02.05.0060 Abfall gefährlich AVV170603* schadstoffbelastet LKW AN transp. entsorgen Vergüt.Entsorg. AN**
STLB-Bau 2025-04 087
Bau- und Abbruchabfälle,
gefährlich, Abfallschlüssel nach AVV (Abfallverzeichnis-Verordnung) 170603* Dämmstoff,
schadstoffbelastet, Schadstoff alte Mineralwolle TRGS 521,
auf Baustelle lagernd, in Behälter AN laden, mit LKW des AN transportieren, entsorgen, max. Gesamtgewicht ohne Beschränkung, Behältergröße nach Wahl des AN, zum zugelassenem Lager oder zur Anlage nach Wahl des AN, Sammelentsorgungsnachweis gemäß Nachweisverordnung ist erforderlich, Vergütung der Entsorgung übernimmt AN, Mengenermittlung nach Wiegekarte.
Menge: 0,100 t
Leistungsbereich: 087
Kostengruppe DIN 276 2018-12: 394000000

**02.05.0070 Abfall gefährlich AVV160209* schadstoffbelastet LKW AN transp. entsorgen Vergüt.Entsorg. AN**
STLB-Bau 2025-04 087
Abfälle aus elektrischen und elektronischen Geräten,
gefährlich, Abfallschlüssel nach AVV (Abfallverzeichnis-Verordnung) 160209* Transformatoren und Kondensatoren, die PCB enthalten,
schadstoffbelastet, Schadstoff PCB nach PCB-Richtlinie/TRGS 524, DGUV-Regel 101-004,
auf Baustelle lagernd, in Behälter AN laden, mit LKW des AN transportieren, entsorgen, max. Gesamtgewicht ohne Beschränkung, Behältergröße nach Wahl des AN, zum zugelassenem Lager oder zur Anlage nach Wahl des AN, Sammelentsorgungsnachweis gemäß Nachweisverordnung ist erforderlich, Vergütung der Entsorgung übernimmt AN, Mengenermittlung nach Wiegekarte.
Menge: 1,000 t
Leistungsbereich: 087
Kostengruppe DIN 276 2018-12: 394000000

**02.05.0080 Abfall gefährlich AVV200121* schadstoffbelastet LKW AN transp. entsorgen Vergüt.Entsorg. AN**
STLB-Bau 2025-04 087
Siedlungsabfälle, getrennt gesammelte Fraktionen,
gefährlich, Abfallschlüssel nach AVV (Abfallverzeichnis-Verordnung) 200121* Leuchtstoffröhren und andere quecksilberhaltige Abfälle,
schadstoffbelastet, Schadstoff Schwermetall TRGS 524, DGUV-Regel 101-004,
auf Baustelle lagernd, in Behälter des AN laden, mit LKW des AN transportieren, entsorgen, max. Gesamtgewicht ohne Beschränkung, Behältergröße nach Wahl des AN, zum zugelassenem Lager oder zur Anlage nach Wahl des AN, Sammelentsorgungsnachweis gemäß Nachweisverordnung ist erforderlich, Vergütung der Entsorgung übernimmt AN, Mengenermittlung nach Wiegekarte.
Menge: 1,000 t
Leistungsbereich: 087
Kostengruppe DIN 276 2018-12: 394000000

**02.05.0090 Abfall gefährlich AVV170204* schadstoffbelastet LKW AN transp. entsorgen Vergüt.Entsorg. AN**
STLB-Bau 2025-04 087
Bau- und Abbruchabfälle, Holz, Glas und Kunststoff,
gefährlich, Abfallschlüssel nach AVV (Abfallverzeichnis-Verordnung) 170204* Glas, Kunststoff und Holz,
schadstoffbelastet, Altholzkategorie A IV, Schadstoff Lindan TRGS 524, DGUV-Regel 101-004,
auf Baustelle lagernd, in Behälter AN laden, mit LKW des AN transportieren, entsorgen, max. Gesamtgewicht ohne Beschränkung, Behältergröße nach Wahl des AN, zum zugelassenem Lager oder zur Anlage nach Wahl des AN, Entsorgungsnachweis gemäß Nachweisverordnung ist erforderlich, Vergütung der Entsorgung übernimmt AN, Mengenermittlung nach Wiegekarte.
Menge: 1,000 t
Leistungsbereich: 087
Kostengruppe DIN 276 2018-12: 394000000

**02.05.0100 Abfall gefährlich AVV170303* schadstoffbelastet LKW AN transp. entsorgen Vergüt.Entsorg. AN**
STLB-Bau 2025-04 087
Bau- und Abbruchabfälle, Bitumengemische, Kohlenteer und teerhaltige Produkte,
gefährlich, Abfallschlüssel nach AVV (Abfallverzeichnis-Verordnung) 170303* Kohlenteer und teerhaltige Produkte,
schadstoffbelastet, ohne Festlegung eines Zuordnungskriteriums LAGA/DepVO/EBV/RuVA, Schadstoff 2 PCB nach PCB-Richtlinie/TRGS 524, DGUV-Regel 101-004, Schadstoff PAK TRGS 524, DGUV-Regel 101-004, TRGS 551,
auf Baustelle lagernd, in Behälter AN laden, mit LKW des AN transportieren, entsorgen, max. Gesamtgewicht ohne Beschränkung, Behältergröße nach Wahl des AN, zum zugelassenem Lager oder zur Anlage nach Wahl des AN, Sammelentsorgungsnachweis gemäß Nachweisverordnung ist erforderlich, Vergütung der Entsorgung übernimmt AN, Mengenermittlung nach Wiegekarte.
Menge: 7,000 t
Leistungsbereich: 087
Kostengruppe DIN 276 2018-12: 394000000

**02.05.0110 Abfall gefährlich AVV170902* schadstoffbelastet DKIII LKW AN transp. entsorgen Beseitigungsanlage bis 200km Vergüt.Entso**
STLB-Bau 2025-04 087
Sonstige Bau- und Abbruchabfälle,
gefährlich, Abfallschlüssel nach AVV (Abfallverzeichnis-Verordnung) 170902* Bau-/Abbruchabfall (PCB),
schadstoffbelastet, belastet nach Deponieverordnung für DK III, Schadstoff PCB nach PCB-Richtlinie/TRGS 524, DGUV-Regel 101-004,
auf Baustelle lagernd, in Behälter AN laden, mit LKW des AN transportieren, entsorgen, max. Gesamtgewicht ohne Beschränkung, Behältergröße nach Wahl des AN, zur Beseitigungsanlage, Transportweg bis 200 km, Entsorgungsnachweis gemäß Nachweisverordnung ist erforderlich, Vergütung der Entsorgung übernimmt AN, Mengenermittlung nach Wiegekarte.
Menge: 12,000 t
Leistungsbereich: 087
Kostengruppe DIN 276 2018-12: 394000000

**02.05.0120 Abfall nicht gefährlich AVV170107 nicht schadstoffbelastet EBV 2023 RC-2 LKW AN transp. entsorgen Vergüt.Entsorg. AN**
STLB-Bau 2025-04 087
Bau- und Abbruchabfälle, Beton, Ziegel, Fliesen und Keramik,
nicht gefährlich, Abfallschlüssel nach AVV (Abfallverzeichnis-Verordnung) 170107 Gemische aus Beton, Ziegel, Fliesen und Keramik,
nicht schadstoffbelastet, Werte gemäß Ersatzbaustoffverordnung 2023 sind eingehalten,
Charakterisierung gemischter Bauschutt Klasse RC-2 nach EBV 2023, Anlage 1, Tabelle 1,
auf Baustelle lagernd, in Behälter AN laden, mit LKW des AN transportieren, entsorgen, max. Gesamtgewicht ohne Beschränkung, Behältergröße nach Wahl des AN, zum zugelassenem Lager oder zur Anlage nach Wahl des AN, Vergütung der Entsorgung übernimmt AN, Mengenermittlung nach Wiegekarte.
Menge: 40,000 t
Leistungsbereich: 087
Kostengruppe DIN 276 2018-12: 394000000

**02.05.0130 Abfall nicht gefährlich AVV170201 nicht schadstoffbelastet LKW AN transp. entsorgen Vergüt.Entsorg. AN**
STLB-Bau 2025-04 087
Bau- und Abbruchabfälle, Holz, Glas und Kunststoff,
nicht gefährlich, Abfallschlüssel nach AVV (Abfallverzeichnis-Verordnung) 170201 Bau-/Abbruchabfall Holz,
nicht schadstoffbelastet, Altholzkategorie A III,
auf Baustelle lagernd, in Behälter AN laden, mit LKW des AN transportieren, entsorgen, max. Gesamtgewicht ohne Beschränkung, Behältergröße nach Wahl des AN, zum zugelassenem Lager oder zur Anlage nach Wahl des AN, Vergütung der Entsorgung übernimmt AN, Mengenermittlung nach Wiegekarte.
Menge: 1,000 t
Leistungsbereich: 087
Kostengruppe DIN 276 2018-12: 394000000

**02.05.0140 Abfall nicht gefährlich AVV170405 nicht schadstoffbelastet LKW AN transp. entsorgen Vergüt.Entsorg. AN**
STLB-Bau 2025-04 087
Bau- und Abbruchabfälle, Metalle,
nicht gefährlich, Abfallschlüssel nach AVV (Abfallverzeichnis-Verordnung) 170405 Eisen/Stahl,
nicht schadstoffbelastet,
auf Baustelle lagernd, in Behälter AN laden, mit LKW des AN transportieren, entsorgen, max. Gesamtgewicht ohne Beschränkung, Behältergröße nach Wahl des AN, zum zugelassenem Lager oder zur Anlage nach Wahl des AN, Vergütung der Entsorgung übernimmt AN, Mengenermittlung nach Wiegekarte.
Menge: 3,000 t
Leistungsbereich: 087
Kostengruppe DIN 276 2018-12: 394000000

**02.05.0150 Abfall nicht gefährlich AVV170411 nicht schadstoffbelastet LKW AN transp. entsorgen Vergüt.Entsorg. AN**
STLB-Bau 2025-04 087
Bau- und Abbruchabfälle, Metalle,
nicht gefährlich, Abfallschlüssel nach AVV (Abfallverzeichnis-Verordnung) 170411 Kabel,
nicht schadstoffbelastet,
auf Baustelle lagernd, in Behälter AN laden, mit LKW des AN transportieren, entsorgen, max. Gesamtgewicht ohne Beschränkung, Behältergröße nach Wahl des AN, zum zugelassenem Lager oder zur Anlage nach Wahl des AN, Vergütung der Entsorgung übernimmt AN, Mengenermittlung nach Wiegekarte.
Menge: 2,000 t
Leistungsbereich: 087
Kostengruppe DIN 276 2018-12: 394000000

**02.05.0160 Abfall nicht gefährlich AVV170904 nicht schadstoffbelastet LKW AN transp. entsorgen Vergüt.Entsorg. AN**
STLB-Bau 2025-04 087
Sonstige Bau- und Abbruchabfälle,
nicht gefährlich, Abfallschlüssel nach AVV (Abfallverzeichnis-Verordnung) 170904 gemischte Bau- und Abbruchabfälle,
nicht schadstoffbelastet,
auf Baustelle lagernd, in Behälter AN laden, mit LKW des AN transportieren, entsorgen, max. Gesamtgewicht ohne Beschränkung, Behältergröße nach Wahl des AN, zum zugelassenem Lager oder zur Anlage nach Wahl des AN, Vergütung der Entsorgung übernimmt AN, Mengenermittlung nach Wiegekarte.
Menge: 10,000 t
Leistungsbereich: 087
Kostengruppe DIN 276 2018-12: 394000000

**02.05.0170 Abfall nicht gefährlich AVV200307 nicht schadstoffbelastet LKW AN transp. entsorgen Vergüt.Entsorg. AN**
STLB-Bau 2025-04 087
Siedlungsabfälle,
nicht gefährlich, Abfallschlüssel nach AVV (Abfallverzeichnis-Verordnung) 200307 Sperrmüll,
nicht schadstoffbelastet,
auf Baustelle lagernd, in Behälter des AN laden, mit LKW des AN transportieren, entsorgen, max. Gesamtgewicht ohne Beschränkung, Behältergröße nach Wahl des AN, zum zugelassenem Lager oder zur Anlage nach Wahl des AN, Vergütung der Entsorgung übernimmt AN, Mengenermittlung nach Wiegekarte.
Menge: 7,000 t
Leistungsbereich: 087
Kostengruppe DIN 276 2018-12: 394000000
